# Abschlagbauwerk E-Werk
Angebotsaufforderung (GAEB 90, DA83)
DV-Nummer: 416020
Währung: EUR

## Abschlagbauwerk E-Werk
Datum: 26.03.26

### Titel 1 Herstellung Abschlagbauwerk E-Werk

*Hinweis*
Allgemeine Technische Vertragsbedingungen für
Bauleistungen (ATV)

Erläuterung der Abkürzungen
AG: Auftraggeber (Bauherr)
AN: Auftragnehmer
NU: Nachunternehmer

0.1 Angaben zur Baustelle

0.1.1 Lage der Baustelle, Umgebungsbedingungen,
Zufahrtsmöglichkeiten und Beschaffenheit
der Zufahrt sowie etwaige Einschränkungen bei ihrer
Benutzung.

Als Verkehrswege stehen innerhalb des Baugeländes nur
die öffentlichen Straßen und Wege zur
Verfügung.

Darüber hinausgehende geschädigte Flächen sind auf
Kosten des Auftragnehmers wieder herzustellen
(Vergleiche Abschnitt Spezifische Vorbemerkungen
Tiefbau - Humusarbeiten).

Der Einsatz von Kleinstgeräten, eventuell
erforderlicher Materialtransport per Hand sowie
Erstellen der
Rohrgräben in Handschacht, ist in die Einheitspreise
einzukalkulieren.

0.1.2 Besondere Belastungen aus Immissionen sowie
besondere klimatische oder
betriebliche Bedingungen.

Keine relevanten Angaben.

0.1.3 Art und Lage der baulichen Anlagen, z. B. auch
Anzahl und Höhe der Geschosse.

Es soll ein Entlastungsbauwerk und ein Abschlagbauwerk
in Ortbetonbauweise in der Max-Bronold Straße
errichtet werden. Die bestehenden Bauwerke werden
zurückgebaut. Die Trasse der Kanäle bleibt
größtenteils trassengleich.
Verbaut werden GFK Rohre ab DN 400 bis DN 1800.

0.1.4 Verkehrsverhältnisse auf der Baustelle,
insbesondere Verkehrsbeschränkungen.

Anliegerverkehr muss während der Dauer der Baustelle
gewährleistet sein.

0.1.5 Für den Verkehr freizuhaltende Flächen.

Die Straßensperrung in der Max-Bronold und Mayrstraße
ist halbseitig herzustellen.

0.1.6 Art, Lage, Maße und Nutzbarkeit von
Transporteinrichtungen und Transportwegen, z. B.
Montageöffnungen.

Keine relevanten Angaben.

0.1.7 Lage, Art, Anschlusswert und Bedingungen für das
Überlassen von Anschlüssen für
Wasser, Energie und Abwasser.

Wasser-, Strom-, Fernmeldeanschlüsse und alle sonstige
Anschlüsse werden vom AG nicht zur Verfügung
gestellt und werden über die Baustellenreinchtigung
vergütet.
Die Kosten des Verbrauchs sind vom Auftragnehmer zu
begleichen und werden (bei Strom und Wasser)
durch Messung ermittelt.

0.1.8 Lage und Ausmaß der dem Auftragnehmer für die
Ausführung seiner Leistungen zur
Benutzung oder Mitbenutzung überlassenen Flächen und
Räume.

Lagerflächen, Seitenablagerungen

Die Parkflächen in der Mayrstraße können als
Baustelleneinrichtungplatz oder als Lagerplatz für
Materialien genutzt werden. Als Mischplatz für die
Herstellung des Flüssigbodens steht die Flurnummer
2293/2 zur Verfügung.

Aushub kann in den Straßenbereichen nicht oder nur in
Kleinstmengen seitlich gelagert werden. Erhöhte
Transportaufwendungen sind bei den Aushubspositionen
zu berücksichtigen.

0.1.9 Bodenverhältnisse, Baugrund und seine
Tragfähigkeit. Ergebnisse von
Bodenuntersuchungen.

Baugrundverhältnisse

Es ist überwiegend mit quartären Talfüllböden und
Flussschottern zu rechnen.

0.1.10 Hydrologische Werte von Grundwasser und
Gewässern. Art, Lage, Abfluss,
Abflussvermögen und Hochwasserverhältnisse von
Vorflutern. Ergebnisse von
Wasseranalysen.

Grundwasserverhältnisse

Mit Hang- und Schichtenwasser ist infolge der
Geländeneigung zu rechnen. Die Sande und Kiese der
Bodenschicht 3 bilden den Grundwasserleiter.

0.1.11 Besondere umweltrechtliche Vorschriften.

Kohlenteerhaltige Bitumengemische (AVV 170301*)

Mit Phenolen oder polyzyklischen aromatischen
Kohlenwasserstoffanteilen ( PAK´s) ist zu rechnen.

0.1.12 Besondere Vorgaben für die Entsorgung, z. B.
Beschränkungen für die Beseitigung von
Abwasser und Abfall.

Keine relevanten Angaben.

0.1.13 Schutzgebiete oder Schutzzeiten im Bereich der
Baustelle, z. B. wegen Forderungen des
Gewässer-, Boden-, Natur-, Landschafts- oder
Immissionsschutzes; vorliegende
Fachgutachten oder dergleichen.

Keine relevanten Angaben.

0.1.14 Art und Umfang des Schutzes von Bäumen,
Pflanzenbeständen, Vegetationsflächen,
Verkehrsflächen, Bauteilen, Bauwerken, Grenzsteinen
und dergleichen im Bereich der
Baustelle.

Es gelten die Regelungen der DIN 18920.

Auf dem Grundstück verbliebene Bäume sind mit
Baumschutzzäunen eingefasst. Die Bäume bleiben nach
Fertigstellung der Arbeiten bestehen und sind
dementsprechend zu schützen.

Grenzsteine

Der AN hat sich vor Baubeginn über das Vorhandensein
von Grenzsteinen zu erkundigen. Fehlende
Grenzsteine sind unverzüglich dem AG anzuzeigen.

Bei der Schlussabnahme fehlende Grenzsteine sind zu
Lasten des AN vom Vermessungsamt herzustellen.

0.1.15 Art und Umfang der Regelung und Sicherung des
öffentlichen Verkehrs.

Öffentlicher Verkehr, Anliegerverkehr

Die Behinderung des Verkehrs auf den Gemeindestraßen
ist auf ein Minimum zu reduzieren und die dazu
erforderlichen Maßnahmen (Bauablauf etc.) sind mit dem
Auftraggeber einvernehmlich abzustimmen.

In den Ortsstraßen ist der Anliegerverkehr nach
Möglichkeit aufrecht zu erhalten.

Die Benutzung von Verkehrsnebenwegen (Flurweg, Feldweg
etc.) bedarf der Genehmigung durch den
Eigentümer (schriftlicher Nachweis). Eventuell
anfallende Wiederherstellungskosten gehen zu Lasten des
AN.

Es ist eine halbseitige Sperrung mit zwei
Lichtsignalanlagen in der Max Bronold Straße
herzustellen.
Zudem ist der nördliche Gehweg mit Asphalt anzukeilen.

0.1.16 Im Bereich der Baustelle vorhandene Anlagen,
insbesondere Abwasser- und
Versorgungsleitungen.

Im Vorfeld der Maßnahme wurde eine Leitungserhebung
durchgeführt und entsprechende Sparten- und
Medienleitungen umverlegt. Die in den Planunterlagen
dargestellten Leitungen dienen der
unverbindlichen Information des AN und erheben keinen
Anspruch auf Vollständigkeit. Der AN ist
grundsätzlich dazu verpflichtet, eigene Kabel- und
Leitungserhebungen durchzuführen. Sollten weitere
Leitungen im Baustellenbereich angetroffen werden, so
sind der AG und die betroffenen Stellen
unverzüglich zu informieren. Durch die Bauarbeiten
hervorgerufene Beschädigungen von in Betrieb
befindlichen Leitungen gehen voll zu Lasten des AN.
Erschwernisse und eventuell erforderliche
Sicherungsmaßnahmen werden gesondert vergütet.

0.1.17 Bekannte oder vermutete Hindernisse im Bereich
der Baustelle, z. B. Leitungen, Kabel,
Dräne, Kanäle, Bauwerksreste und, soweit bekannt,
deren Eigentümer.

Die Gasleitung wird vor der Maßnahme vom Betreiber
umverlegt. Die alte Gasleitung ist auszubauen.
Im Bereich der Maßnahme befinden sich diverse
Stromkablepackete. Die Höhenlage der Kabel sind
unbekannt. Zur Ermittlung wird vorab ein Suchschlitz
hergestellt.

0.1.18 Bestätigung, dass die im jeweiligen Bundesland
geltenden Anforderungen zu
Erkundungs- und gegebenenfalls Räumungsmaßnahmen
hinsichtlich Kampfmitteln erfüllt
wurden.

Keine relevanten Angaben.

0.1.19 Gemäß der Baustellenverordnung getroffene
Maßnahmen

Keine relevanten Angaben.

0.1.20 Besondere Anordnungen, Vorschriften und
Maßnahmen der Eigentümer (oder der
anderen Weisungsberechtigten) von Leitungen, Kabeln,
Dränen, Kanälen, Straßen, Wegen,
Gewässern, Gleisen, Zäunen und dergleichen im Bereich
der Baustelle.

Erforderliche Rückbau- oder Sicherungsmaßnahmen sind
mit dem entsprechenden Versorgungsträgern
und dem AG abzustimmen.

0.1.21 Art und Umfang von Schadstoffbelastungen, z. B.
des Bodens, der Gewässer, der Luft,
der Stoffe und Bauteile; vorliegende Fachgutachten
oder dergleichen.

Keine relevanten Angaben.

0.1.22 Art und Zeit der vom Auftraggeber veranlassten
Vorarbeiten.

Der Rückbau der Litfaßsäule, Informationstafel,
"Fahrradbahnhof", Reperaturstation für Fahrräder etc.
erfolgt vorab über AG.
Die Gasleitung wird vom Betreiber vorab umverlegt.

0.1.23 Arbeiten anderer Unternehmer auf der Baustelle

Keine relevanten Angaben.

0.2 Angaben zur Ausführung

0.2.1 Vorgesehene Arbeitsabschnitte,
Arbeitsunterbrechungen und Arbeitsbeschränkungen
nach Art, Ort und Zeit sowie Abhängigkeit von
Leistungen anderer.

Der vorgesehende Mischplatz (Flurnummer 2293/2) ist
sechs Wochen vor dem Jahrmarkt "Gillamoos" zu
räumen. Veranstaltungszeitraum ist vom 3. bis 7.
September 2026.

0.2.2 Besondere Erschwernisse während der Ausführung,
z. B. Arbeiten in Räumen, in denen
der Betrieb weiterläuft, Arbeiten im Bereich von
Verkehrswegen oder bei außergewöhnlichen
äußeren Einflüssen.

Keine relevanten Angaben

0.2.3 Vorgaben, die sich aus dem SiGe-Plan gemäß
Baustellenverordnung ergeben.

Keine relevanten Angaben.

0.2.4 Art und Umfang von Leistungen zur
Unfallverhütung und zum Gesundheitsschutz für
Mitarbeiter anderer Unternehmen, z. B. trittsichere
Abdeckungen.

Keine relevanten Angaben.

0.2.5 Besondere Anforderungen für Arbeiten in
kontaminierten Bereichen, gegebenenfalls
besondere Anordnungen für Schutz- und
Sicherheitsmaßnahmen.

Keine relevanten Angaben.

0.2.6 Besondere Anforderungen an die
Baustelleneinrichtung und Entsorgungseinrichtungen,
z. B. Behälter für die getrennte Erfassung.

Keine relevanten Angaben.

0.2.7 Besondere Anforderungen an das Auf- und Abbauen
sowie Vorhalten von Gerüsten.

Keine relevanten Angaben.

0.2.8 Mitbenutzung fremder Gerüste, Hebezeuge,
Aufzüge, Aufenthalts- und Lagerräume,
Einrichtungen und dergleichen durch den Auftragnehmer.

Keine relevanten Angaben.

0.2.9 Wie lange, für welche Arbeiten und
gegebenenfalls für welche Beanspruchung der
Auftragnehmer Gerüste, Hebezeuge, Aufzüge,
Aufenthalts- und Lagerräume, Einrichtungen
und dergleichen für andere Unternehmer vorzuhalten hat.

Keine relevanten Angaben.

0.2.10 Verwendung oder Mitverwendung von
wiederaufbereiteten (Recycling-)Stoffen.

Keine relevanten Angaben.

0.2.11 Anforderungen an wiederaufbereitete
(Recycling-)Stoffe und an nicht genormte Stoffe
und Bauteile.

Keine relevanten Angaben.

0.2.12 Besondere Anforderungen an Art, Güte und
Umweltverträglichkeit der Stoffe und
Bauteile, auch z. B. an die schnelle biologische
Abbaubarkeit von Hilfsstoffen.

Keine relevanten Angaben.

0.2.13 Art und Umfang der vom Auftraggeber verlangten
Eignungs- und Gütenachweise.

Keine relevanten Angaben.

0.2.14 Unter welchen Bedingungen auf der Baustelle
gewonnene Stoffe verwendet werden
dürfen oder müssen oder einer anderen Verwertung
zuzuführen sind

Keine relevanten Angaben.

0.2.15 Art, Zusammensetzung und Menge der aus dem
Bereich des Auftraggebers zu
entsorgenden Böden, Stoffe und Bauteile; Art der
Verwertung oder bei Abfall die
Entsorgungsanlage; Anforderungen an die Nachweise über
Transporte, Entsorgung und die
vom Auftraggeber zu tragenden Entsorgungskosten.

Aushubmaterial, welches nicht als Verfüllung als
Flüssigboden oder als Dämmmaterial verwendet werden
kann muss nach Beprobung entsorgt werden.

0.2.16 Art, Anzahl, Menge oder Masse der Stoffe und
Bauteile, die vom Auftraggeber
beigestellt werden, sowie Art, genaue Bezeichnung des
Ortes und Zeit ihrer Übergabe.

Keine relevanten Angaben.

0.2.17 In welchem Umfang der Auftraggeber Abladen,
Lagern und Transport von Stoffen und
Bauteilen übernimmt oder dafür dem Auftragnehmer
Geräte oder Arbeitskräfte zur Verfügung
stellt.

Vom AG werden keine Geräte oder Arbeitskräfte zur
Verfügung gestellt.

0.2.18 Leistungen für andere Unternehmer.

Keine relevanten Angaben.

0.2.19 Mitwirken beim Einstellen von Anlageteilen und
bei der Inbetriebnahme von Anlagen im
Zusammenwirken mit anderen Beteiligten, z. B. mit dem
Auftragnehmer für die
Gebäudeautomation.

Keine relevanten Angaben.

0.2.20 Benutzung von Teilen der Leistung vor der
Abnahme.

Keine relevanten Angaben.

0.2.21 Übertragung der Wartung während der Dauer der
Verjährungsfrist für die
Mängelansprüche für maschinelle und elektrotechnische
sowie elektronische Anlagen oder
Teile davon, bei denen die Wartung Einfluss auf die
Sicherheit und die Funktionsfähigkeit hat
(vergleiche § 13 Absatz 4 Nummer 2 VOB/B), durch einen
besonderen Wartungsvertrag.

Keine relevanten Angaben.

0.2.22 Abrechnung nach bestimmten Zeichnungen oder
Tabellen

Die Abrechnung erfolgt gemäß der dem Vertrag zu
grundegelegten Zusätzlichen technischen
Vertragsbedingungen. In allen übrigen Fällen gelten
die Abrechnungsgrundlagen der zum
Auftragszeitpunkt gültigen VOB/C.

Ende der ATV

*Hinweis*
Ergänzung ATV - Spezifische Vorbemerkungen
Tiefbauarbeiten

1. Allgemeines

1.1 Ausschreibungsumfang

Oberboden abtragen  792  m3
AC 32 TS  1.600 m2
AC 11 DN  1.170  m2
AC 11 DS  430 m2
Natursteindecke  170 m2
Rasenfugenpflaster 145  m2
Granitgroßpflastersteine 180 m
GFK Rohr DN 400 55 m
GFK Rohr DN 800 250 m
GFK Rohr DN 1200 65 m
GFK Rohr DN 1500 50 m
GFK Rohr DN 1800 5 m
Sauberkeitsschicht  80 m2
Beton bewehrt C30/37 130 m3

1.2 Bauzeit

Als Rahmenterminplan gelten die Ausführungsfristen
gemäß Formblatt VHB 214.

Zur Terminverfolgung und Koordination des Bauablaufes
wird die Anfertigung eines verbindlichen
Bauzeitplanes durch den AN verlangt. Dieser muss
spätestens drei Wochen nach Auftragserteilung der
Bauoberleitung zur Genehmigung vorgelegt werden.

1.3 Gewährleistungszeitraum und
Mängelansprüchebürgschaft

Der Rückgabezeitpunkt für eine nicht verwertete
Sicherheit für Mängelanspräche entspricht dem
Zeitpunkt des Gewährleistungsendes. (§ 17, Absatz 8
Nr. 2 VOB/B)
Für Bauleistungen beträgt der Gewährleistungszeitraum
gemäß § 13 Abs. 4 Satz 1 VOB/B vier Jahre.

1.4 Preisbildung

Mit den angebotenen Einheitspreisen sind alle
Teilleistungen abgegolten, die zur fach- und
vertragsgemäßen Ausführung der beschriebenen Leistung
erforderlich sind.
Sofern in der Leistungsbeschreibung nichts anderes
bestimmt ist, ist jeder Einheitspreis für komplett
hergestellte Leistungen mit allem Zubehör zur
betriebsfertigen Verwendung zu kalkulieren.

2. Ausführung

2.1 Hinweise und Besonderheiten zur Ausführung

Die Arbeiten sind von den Firmen einvernehmlich zu
koordinieren, um einen harmonischen Bauablauf zu
gewährleisten.

Im gesamten Baufeld ist auf eine sorgfältige, die
Natur und schonende, Arbeitsweise zu achten. Über das
unbedingt notwendige Maß hinausgehende Beschädigungen
sind auf Kosten des AN zu beseitigen.

2.2 Beweissicherungsverfahren

Um eventuell auftretenden Schäden am Bestend
nachvollziehen zu können ist vor Beginn der Arbeiten
ein
Beweissicherungsverfahen durchzuführen. Das
Beweissicherungsverfahren ist getrennt für alle
Hauptgebäude, Nebengebäude, Pflasterflächen der
Grundstückszufahrten und der Einfriedungen,
insbesondere der straßenzugewandten Seite von außen zu
erstellen.

Um dies entsprechend der gesetzlichen Vorgaben und
nach dem Stand der Technik bewerkstelligen zu
können, werden diese Leistungen vom Haupt-LV
ausgegliedert und separat vom Auftraggeber vergeben
und sind somit nicht in dieser Leistungsbeschreibung
enthalten.

2.3 Humusarbeiten

Oberboden, der nicht zur Wiederandeckung benötigt
wird, ist, in Absprache mit dem AG, einzuplanieren.

Wenn nichts anderes vereinbart ist, werden folgende
Baufeldbreiten im Gelände zugestanden:

Nennweite der Rohrleitung:
Baufeldbreite bei einer Rohrgrabentiefe von:

bis 3,0 m
über 3,01 m
bis DN  200
14 m
16 m
bis DN  400
16 m
18 m
bis DN  800
18 m
20 m
bis DN 1200
20 m
22 m

Bei mehrfacher Rohrlage nebeneinander (unabhängig von
der Tiefe) wird die Summe der Nennweiten
zugrunde gelegt.

Die Zuordnung erfolgt bezüglich dem tiefsten Rohr.

Für Leitungen kleiner DN 50 wird kein Zuschlag
berechnet.

Werden darüber hinausgehende Flächen beansprucht oder
geschädigt, so gehen die Flurentschädigung
bzw. die Rekultivierung zu Lasten des Auftragnehmers.

Die ordnungsgemäße Wiederherstellung der Grundstücke,
oder anders lautende Vereinbarungen mit den
Eigentümern, sind schriftlich festzulegen und auf
Verlangen vorzuzeigen (Freistellungserklärung von den
Grundstückseigentümern).

2.4 Erdarbeiten - Rohr- und Leitungsbau

2.4.1 Allgemeines

Maßnahmen zur Bodenverbesserung bzw. Bodenaustausch
sind grundsätzlich vor Ausführung mit dem
Auftraggeber in Art und Umfang festzulegen.

2.4.2 Bestehende Ver- und Entsorgungsleitungen

Um Beschädigungen an vorhandenen Ver- und
Entsorgungsleitungen zu vermeiden, ist der
Auftragnehmer verpflichtet, rechtzeitig Kontakt mit
den zuständigen Betreibern bzw. Versorgungszentren
für Strom-, Wasser-, Gas-, Telefon-, Abwasserleitungen
usw. aufzunehmen.

Sofern die Angabe der Lage der Ver- und
Entsorgungsleitungen nicht möglich oder ungenau ist,
ist sie zu
erkunden. Die Erkundung erfolgt mittels Suchgräben
bzw. Schürfen.

Die Ausführung der Suchgräben/Schürfen hat
grundsätzlich dem Beginn des Rohrgraben- und/oder
Bauwerksaushubs vorauszugehen und sind mit dem
Auftraggeber oder der Bauleitung, abzusprechen.

(Aussage des Bayerischen Kommunalen Prüfungsverbandes
vom 19.02.1996)

Zur Kalkulation ist grundsätzlich anzusetzen, dass
Suchgräben vorab und von Hand auszuführen sind. Es
wird keine zusätzliche Position "Zuschlag
Handschachtung" bei der Abrechnung der Suchschlitze in
Ansatz
gebracht.

Es sind somit in die Position der Suchgräben auch alle
Leistungen, wie bei Handschachtung beschrieben,
einzukalkulieren.

Nach Erkundung der genauen Lage der im Baugrund
vorhandenen Leitungen wird die Grube wieder
verfüllt. Bei den Auffüllarbeiten sind die Leitungen
gemäß den Angaben der Versorgungsträger
einzusanden und zu markieren.

2.4.3 Handschachtung

Bei Hindernissen (Rohren, Kabeln, Kanälen usw.) im
Rohrgraben wird der Aushub im Handschacht nur
soweit vergütet als er tatsächlich ausgeführt wird.

Damit sind auch, gem. Schreiben des Bayer. Landesamtes
für Wasserwirtschaft, Erschwernisse beim
Verbau und zusätzliche Leistungen für die Sicherung,
den Schutz und gegebenenfalls die Instandsetzung
des Hindernisses abgegolten.

Handschachtung ist somit nicht abgestellt auf den
tatsächlich ausgeführten Aushub per Hand, sondern
auch der Einsatz eines Gerätes ist in Bereichen von
Hindernissen als Handschachtung zu werten.

Ebenso bedarf es keiner weiteren Vergütung für
Behinderung durch das Hindernis und den zeitlichen
Mehraufwand.

Alle Hindernisse sind mit Beginn und Ende und unter
Bezeichnung der Art auf Schächte oder ähnliches
einzumessen und nachvollziehbar aufzuzeichnen.

Querungen in Abständen unter 1,0 m gelten als ein
Hindernis.

Als Vorgabe der Abrechnungslänge gilt, falls nichts
anderes vorgeschrieben wird, die Länge des
Hindernisses plus 1,0 m vor und nach dem Hindernis.

Der Umfang der Handschachtarbeiten ist im Benehmen mit
der örtlichen Bauüberwachung festzulegen.

Die Vorgaben der entsprechenden Eigentümer oder Ver-
und Entsorgungsträger sind zwingend
einzuhalten.

Sofern Positionen für das Anarbeiten an bestehende
Bauteile oder Bauwerke, Mehraufwändungen für
Leitungslängslauf und -querungen o.ä. vorhanden sind,
sind alle oben beschriebenen Aufwendungen für
die Handschachtung in die jeweiligen Positionen
einzurechnen. Eine zusätzliche Vergütung für
Handschachtung erfolgt nicht.

2.4.4 Rohr- und Leitungsgräben

Der Aushub für Rohr- und Leitungsgräben wird bei
unbefestigten Flächen ab UK Oberbodenabtrag und bei
befestigten Flächen ab UK Asphalt/Pflaster/Betonfäche
vergütet.

Im Bereich von Straßenvollausbaumaßnahmen wird der
Rohrgrabenaushub ab Planum neuer Straße
abgerechnet.

Die Verfüllung oberhalb der Leitungszone im Bereich
von Rohr- und Leitungsgräben ist bis UK
Straßenkoffer auszuführen.

Die Herstellung und Abrechnung der einzelnen
Rohrgräben sind als Einzelgräben errechnet, d. h. es
sind
weder Stufengräben noch Gräben mit Mehrfachlage
vorgesehen.

2.5 Straßenbau

Für die Ausführung von Schlammeimern im Straßenbau
sind die "schwere Ausführung" nach DIN 4052
anzuwenden. Leichte Ausführungen oder DIN-ähnliche
Bauteile werden nicht akzeptiert.

2.6 Abwasseranlage

2.6.1 Hausanschlüsse

Die Lage der Abzweige ist im Benehmen mit dem AG
festzulegen und mit genauen Maßen planlich
festzuhalten.

Das Leitungsende des Hausanschlusses ist satzungsgemäß
auszuführen. Der genaue Umfang ist mit dem
Auftraggeber zu vereinbaren. (z.B. Verlegung auf
Privatgrund, Rohrleitung über Gelände ziehen u.dgl)

Die Hausanschlussleitung ist wie folgt einzumessen und
in einer Aufmaßskizze der Rechnung beizulegen:

a) in der Lage (Schachtdeckelmitte = 0),
 - am Abzweig Hauptrohr
 - an dazwischenliegenden Bögen und Abzweigen
 - am Bauende

b) in der Höhe, (NHN)
 - Wasserlauf am Abzweig Hauptrohr
 - Wasserlauf am Bauende
 - an dazwischenliegenden Knickpunkten.

Die Hausanschlüsse sind rechtwinklig mit 45 Grad
Abzweig und 45 Grad Gegenbogen zum Hauptkanal auf
kürzestem Wege zum Grundstück oder nach Angabe des
Grundstücksbesitzers zu verlegen.

Pro Grundstück ist ein Anschluss zu verlegen.

Werden vom Grundstückseigentümer mehrere Anschlüsse
gewünscht, so ist die Beauftragung vom
Eigentümer bzw. der Gemeinde durchzuführen.

2.6.2 Notwendige Abnahmeuntersuchungen

Die Druck-, TV- und Deformationsprüfungen sind Teil
der Abnahme und werden grundsätzlich nach
Fertigstellung des Gewerks von unabhängigen
Fachbetrieben durchgeführt.

Um dies entsprechend der gesetzlichen Vorgaben und
nach dem Stand der Technik bewerkstelligen zu
können, werden diese Leistungen

Druckprüfung für die Abwasserleitung, Anschlussleitung
und Einsteigschächte
TV-Untersuchung für die Abwasserleitung,
Anschlussleitung und Einsteigschächte
Deformationsmessung für biegeweiche Rohre

durch den Auftragnehmer an unabhängige Fachunternehmen
vergeben. Das vorgesehene
Fachunternehmen ist mit dem Auftraggeber abzustimmen.
Die notwendigen Leistungen sind im
Leistungsverzeichnis über die einschlägigen Positionen
erfasst.

Der Auftragnehmer hat die Prüftermine so zu
koordinieren, dass eine Durchführung vor der
Straßenwiederherstellung erfolgt.

Die erforderliche Koordination zwischen
bauausführender Firma und sonstigen Dienstleistern
(Druck- TV-
Deformationsprüfung) ist Teil der Firmenbauleitung und
als solches bei der Baustelleneinrichtung
einzukalkulieren. Insbesondere dann, wenn von Seiten
der Baufirma abschnittsweise Prüfungen
erwünscht sind.

Sollen auf Wunsch des Auftragnehmers kürzere
Abschnitte als "Tagesleistungen" geprüft werden, so
sind
zusätzlich erforderliche An- und Abfahrten der
Dienstleister vom Auftragnehmer zu tragen.

Der Unternehmer hat bei der Schlussabnahme das Gewerk
in geprüftem und gereinigtem Zustand zu
übergeben.

Folglich kann eine Abnahme erst nach Vorliegen und
Überprüfung der Druck- und TV-Protokolle erfolgen.

Gegenseitige Behinderungen verschiedener Firmen vor
Ort lassen sich mit oben genannter Koordination
im eigenen Interesse unterbinden.

2.6.3 Druckprüfungen

Sollten sich im Zuge der Druckprüfung
Unregelmäßigkeiten ergeben, so ist vom Dienstleister in
Absprache mit dem Auftraggeber und dem Auftragnehmer
die weitere Vorgehensweise festzulegen.

Mögliche Vorgehensweise  Beispiel:

Prüfung undicht
Mitteilung an Auftraggeber und Baufirma
TV-Untersuchung
Eventuelle SAT-Untersuchung
Druckprüfung exklusive der Schadensstelle
Druckprüfung abschnittsweise nach Bedarf (Regie)

Nach erfolgter Schadensbehebung durch die Baufirma ist
eine Kontrollprüfung entsprechend der Position
des Dienstleisters zu Lasten der Baufirma
durchzuführen.

Undichtigkeiten aufgrund mangelhaft gesetzter
Verschlussteller gehen zu Lasten der Baufirma.

2.6.4 TV-Untersuchung / Optische Inspektion

Bei der Aufzeichnung der erstellten Kanäle werden alle
neuen Haltungen, Anschlussleitungen, Schächte
und gegebenenfalls Kontroll- bzw. Revisionsschächte
erfasst.

2.7 Wasserleitung

2.7.1 Allgemeines

Vor Aufbringen der bituminösen Trag- und Deckschichten
sind sämtliche Unterflurhydranten, Strecken-
und Hausanschlussschieber, zusammen mit dem
zuständigen Betreiber, auf ihre Gängigkeit zu
überprüfen.

2.7.2 Hausanschlüsse

Die Lage der Anbohrarmaturen ist im Benehmen mit dem
AG festzulegen und mit genauen Maßen
planlich festzuhalten.

Das Leitungsende des Hausanschlusses ist satzungsgemäß
auszuführen. Der genaue Umfang ist mit dem
Auftraggeber zu vereinbaren. (z.B. Verlegung auf
Privatgrund, Rohrleitung über Gelände ziehen u.dgl)

Die Hausanschlussleitung ist wie folgt einzumessen und
in einer Aufmaßskizze der Rechnung beizulegen:

a) in der Lage,
 - an der Anbohrbrücke
 - an dazwischenliegenden Richtungsänderungen
 - am Bauende

b) in der Höhe, (NHN)
 - Sohle Rohrleitung an Anbohrbrücke
 - Sohle Rohrleitung am Leitungsende
 - an dazwischenliegenden Knickpunkten.

Die Hausanschlüsse sind rechtwinklig zum Hauptrohr auf
kürzestem Wege zum Grundstück oder nach
Angabe des Grundstücksbesitzers zu verlegen.

Pro Grundstück ist ein Anschluss zu verlegen.

Werden vom Grundstückseigentümer mehrere Anschlüsse
gewünscht, so ist die Beauftragung vom
Eigentümer bzw. der Gemeinde durchzuführen.

Das Leitungsende der Anschlussleitung ist durch eine
Dreiecksmessung in einer Aufmaßskizze
festzuhalten.

2.7.3 Wasserabsperrung

Um die Beeinträchtigung der Anwohner durch
Wasserabsperrungen so gering als möglich zu halten,
sind
die Umschlussarbeiten gut vorzubereiten, um zügig
durchgeführt werden zu können.

Wassersperrungen dürfen erst nach Absprache und
Freigabe durch das zuständige
Wasserversorgungsunternehmen durchgeführt werden.

2.7.4 Inbetriebnahme der Wasserversorgung

Vor Inbetriebnahme der Wasserversorgung sind die neu
erstellten Rohrleitungen in Abstimmung mit dem
AG zu spülen, desinfizieren und mit einer Druckprüfung
zu untersuchen. Anschließend ist eine
Wasserprobe zur mikrobiologischen Untersuchung zu
entnehmen. Die durchgeführten Untersuchungen
sind Teil der Abnahme und werden grundsätzlich nach
Fertigstellung des Gewerks von unabhängigen
Fachbetrieben durchgeführt. Der vorgesehene
Fachbetrieb ist mit dem Auftraggeber abzustimmen. Die
zugehörigen Positionen sind im Leistungsverzeichnis
als Position erfasst.

Zur Freigabe der Einbindung der neuen Wasserleitung in
den Bestand sind das schriftliche Protokoll der
mikrobiologischen Untersuchung, sowie das Protokoll
über die Desinfektion gem DVGW W 291 dem AG
vorzulegen.

2.7.5 Anforderungen an die Entkeimung

Der Anschluss neuer Wasserleitungen (oder eines
Provisoriums) an die vorhandene öffentliche
Wasserversorgung kann erst nach Freigabe durch den AG
und nach Vorlage einer umfassenden
mikrobiologischen Untersuchung erfolgen.

Ist eine längere Außerbetriebnahme von
Leitungsabschnitten erforderlich, erfolgt vor der
Wiederinbetriebnahme eine erneute Wasserprobe.
Überschreitet die mikrobiologische Untersuchung die
vorgegebenen Grenzwerte, sind unverzüglich die
betroffenen Leitungsabschnitte ohne gesonderte
Vergütung zu spülen und notfalls erneut zu
desinfizieren.

Die Einbauteile sind vor dem Einbau mit einer
Einwirkzeit von mind. 48 Std. zu desinfizieren. Die
Formstücke sind anschließend mittel Kappen oder Folien
etc., bis unmittelbar vor dem Einbau, staubdicht
zu verschließen. Kurz vor dem Einbau ist mittels
Handsprühung nochmals das Desinfektionsmittel
aufzubringen.

2.8 Hinweise zur Abrechnung

Ergänzend zu den Regelungen des VHB Formblatts
2140.StB gelten folgende Vereinbarungen.

Die Allgemeinkosten wie Baustelleneinrichtung,
Verkehrssicherung und Instandhaltung der
Verkehrsflächen werden anteilig der verbauten Summen
zu den ausgeschriebenen Gesamtkosten bei den
Abschlagsrechnungen vergütet.

Die Mengenermittlung für die Abrechnung der Leistung
erfolgt nach Aufmaß. Mengen, die nach dem
Längen- und /oder Flächenmaß abzurechnen sind, werden
durch horizontale Messung ermittelt.

Leistungen des Auf- und Abtrags werden, sofern in den
Leistungspositionen nichts anderes vereinbart ist,
nach fester Masse abgerechnet. Die Mengenermittlung
erfolgt aus Querprofilen oder Leitungs- bzw.
Haltungsaufmaße.

Positionen die einmalig ausgeführt werden müssen,
können nur beim Kanal, bei der Wasserleitung oder
beim Straßenbau zur Abrechnung kommen (z. B.
Sickerungen, Ab- und Aufbauarbeiten etc.).

Die Aufteilung der Abschlagsrechnungen und der
Schlussrechnung hat nach den einzelnen Sparten und in
Absprache mit dem AG zu erfolgen. Die Allgemeinkosten
wie Baustellenreinrichtung, Verkehrssicherung
und Instandhaltung der Verkehrsflächen sind bei der
Aufstellung der Rechnungen anteilig der verbauten
Summe der Rechnungsaufteilungen umzulegen.

Zur Vereinfachung der späteren Weiterverrechnung der
Kosten der Grundstücksanschlüssen an die
jeweiligen Grundstücksbesitzer, sind die obengenannten
Allgemeinkosten in die Einzelpositonen der
Hausanschlussleitungen einzurechnen.Aus der Abrechnung
muss hervorgehen, welche Leistungen dem
jeweiligen Hausanschluss zuzuordnen sind, sodass eine
direkte Weiterverrechnung möglich ist.

2.9 Abnahme

Der Bauherr verlangt für die Bauleistung eine
förmliche Abnahme gemäß § 12 Abs. 4 Nr. 1 VOB/B
Abnahme.

*Hinweis*
Zusätzliche Technische Vertragsbedingungen

Nachfolgend aufgelistete Zusätzliche technische
Vertragsbedingungen (ZTV) werden gemäß Formblatt
VHB 211 Teil B) Vertragsbestandteil.

- Formblatt VHB 9002.StB_ZTV

- ZTV - Betonarbeiten

- ZTV - Rohrgraben

- ZTV - Wasserhaltung

- Vorgaben für Leitungs- und Kabelkreuzungen

- Vorgaben für die Vermessung

*Hinweis*
Zusätzliche technische Vertragsbedingungen -
Betonarbeiten

Für sämtliche Betonarbeiten gelten, wenn in der
Leistungsbeschreibung nichts anderes
vorgeschrieben ist, die Allgemeinen Technischen
Vorschriften für Bauleistungen, VOB Teil C, DIN 18
331.

Die Bestimmungen der DIN EN 206-1/DIN 1045-2
(Bautechnik) und DIN 1045-3 (Ausführung) sind
genau einzuhalten. Insbesondere wird auf Abschnitt 10
(Fördern, Verarbeiten und Nachbehandeln
des Betons) und Abschnitt 11 (Betonieren bei kühler
Witterung und bei Frost) hingewiesen.

Bei der Bezeichnung der Expositionsklassen handelt es
sich um eine verkürzte Schreibweise.

Die Ergänzung "D" für die deutsche Regelung
entsprechend DIN-Fachbericht 100 "Beton" gilt als
vereinbart.

Beton-Güteprüfungen sind gemäß DIN 1045-3 durchzuführen

Nebenleistungen nach DIN 18331, Abschnitt 4.1:

Die Prüfergebnisse für die maßgebenden Frisch- und
Festbetoneigenschaften (gem. DIN 1045-3,
Anhang A) sind grundsätzlich und unaufgefordert dem AG
(der BL) zu übergeben.

Eine gesonderte Vergütung hierfür erfolgt nicht.

Besondere Leistungen nach DIN 18331, Abschnitt 4.2:

Bei Verwendung von Beton der Überwachungsklassen 2 und
3 sind entsprechende Prüfberichte der
Eigenüberwachung (gem. DIN 1045-3, Anhang B) sowie der
Fremdüberwachung durch eine dafür
anerkannte Überwachungsstelle (gem. DIN 1045-3, Anhang
C) in 2-facher Ausfertigung vorzulegen.

Der Prüfungsumfang und die Prüfungshäufigkeit sind für
alle Überwachungsklassen im Anhang A der
DIN 1045-3 geregelt.

Die Vergütung dieser Besonderen Leistungen erfolgt
über separat im LV aufgenommene Positionen.
Auf Verlangen sind Prüfungen und Analysen im Beisein
der Bauleitung des AG durchzuführen. Nach
Möglichkeit ist Transportbeton zu verwenden.

In die Einheitspreise des Betons sind alle
Aufwendungen für das fachgerechte Erstellen der
Schalungen einzurechnen. Bewehrungen werden gesondert
vergütet.

Abstandhalter zur Einhaltung der Betondeckung sind
Nebenleistungen.

Für glatten Sichtbeton sind Schalungsplatten mit
kunstharzvergüteter Oberfläche und
Filmbeschichtung zu verwenden.

Rauer Sichtbeton ist mit gehobelten und gespundeten
Weichholzbrettern, ca. 10 cm breit,
herzustellen.

Auf Luftporenarme und nesterfreie Betonflächen ist
besonders zu achten, gegebenenfalls wird eine
fachgerechte Nachbesserung gefordert.

Betonoberflächen, sind ebenfalls sorgfältig
herzustellen.
Schwundrisse dürfen in keinem Fall entstehen.
Betonflächen, die verputzt oder gefliest werden sind
unmittelbar nach dem Ausschalen mit reinem
Zementmörtel, MV 1 : 3, vorzuspritzen.
Hierfür erfolgt gesonderte Vergütung.

Das Einlegen von Dreikantleisten zur Herstellung von
Wassernasen und zur Kantenbrechung an
Wandoberflächen, Fugen u. dgl. ist in den
Einheitspreis des Betons einzurechnen.

Sauberkeitsschichten werden jeweils nur bis Außenkante
Bauwerkssohle vergütet.

Bewehrungsabnahmen sind bei der Bauoberleitung bzw.
beim Tragwerksplaner mind. 48 Stunden im
voraus zu beantragen.

Abweichungen von den planlichen Maßen sind zu
vermeiden. Mängel infolge von Maßungenauigkeiten
sind unverzüglich zu beseitigen. Die einschlägigen
DIN-Vorschriften sind genau zu beachten.

Bei Klärbecken mit maschinellen Einrichtungen darf die
maximale Abweichung vom Sollmaß + 1,0
cm nicht überschritten werden.

Falls auf eine Ausbesserung verzichtet werden kann,
sind eventuelle Mehrleistungen oder
Mehrkosten, die dabei anderen Unternehmern entstehen,
vom Auftragnehmer zu tragen.

Besondere Aufwendungen (Material und Arbeitsleistung)
für wasserundurchlässige Arbeitsfugen an
horizontalen und vertikalen Betonierabschnitten sind
in die Einheitspreise einzurechnen.

*Hinweis*
Zusätzliche technische Vertragsbedingungen - Rohrgraben
(vorrangig zu VOB/C - DIN 18 300 Erdarbeiten)

Abrechnungsgrundlänge

1.1 Als Grundlage gilt für alle Leistungen, bei denen
zur Feststellung der Abrechnungsmenge die
Grabenlänge oder ein Teil davon aufzumessen ist, die
Länge der Rohrleitung in den Grenzen, in
denen die abzurechnende Position zur Ausführung
gekommen ist.

 Schächte im Zuge der Leitung werden übermessen.

 Bei abzweigenden Leitungen (auch Anschlussleitungen,
Anschlusskanälen) wird von Achse
Hauptrohr gemessen.

 Führt die Leitung in ein Haus oder eine sonstige
nicht zum Rohrgraben zählende bauliche Anlage,
so wird bis Außenkante der Einführung gemessen.

1.2 Zu der Grabenlänge nach 1.1 kommen folgende
Zulagen:

1.2.1 Zum jeweiligen planmäßigen Ende einer Leitung
wird eine Zulage von 0,50 m gewährt.

1.2.2 Bei Leitungen, die außerhalb von Schächten von
bestehenden und bereits verfüllten Leitungen
abzweigen, wird zur Herstellung des Anschlusses eine
Zulage von 1,00 m gewährt.

1.2.3 Bei der Rohrbettung und bei der Rohrumhüllung
werden die Schächte, gemessen von Außenseite
Schachtwand zu Außenseite Schachtwand, abgesetzt.
Sonstige Unterbrechungen mit geringerer
Länge als 1,00 m werden übermessen.

Abrechnungsbreite (gleichgültig, ob verbaute oder
unverbaute Ausführung)

2.1 Als Abrechnungsbreite gelten, wenn nichts anderes
vorgeschrieben ist, für alle Leistungen, bei
denen zur Feststellung der Abrechnungsmenge die
Grabenbreite oder ein Teil davon benötigt wird,
ohne Rücksicht auf die Aushubbreite, die unter
Beachtung der DIN 4124 bzw. DIN EN 1610
tatsächlich notwendig wird (mit Ausnahme der folgenden
Abschnitte 2.2 und 2.3) folgende
Breitenmaße:

 Tabelle 1:

Bis einschl. Nennweite
DN / ID (mm)
50
250
400
800
1400
>1400

Abrechnungsbreite
für

DN/ID
DN/ID
DN/ID
DN/ID
alle Tiefen (m)
0,70
1,00
+ 0,80
+ 0,90
+ 1,10
+ 1,30

2.2 Wenn Kanalgräben, Drängräben und vergleichbare
Leitungsgräben mit Tiefen von bis zu 1,25 m
und einer zu verlegenden Leitung mit einer Nennweite
kleiner 50 mm nicht betreten werden
müssen, gelten als Abrechnungsbreite die
Mindestbreiten nach Abschnitt 5.2.3 DIN 4124
entsprechend folgender Tabelle 2:

 Tabelle 2: Lichte Mindestbreiten für Gräben ohne
betretbaren Arbeitsraum

Regelverlegtiefe:
bis 0,70 m
über 0,70 m
über 0,90 m
über 1,00 m

bis 0,90 m
bis 1,00 m
bis 1,25 m

lichte Grabenbreite
0,30 m
0,40 m
0,50 m
0,60 m

2.3 Rohrgräben innerhalb von Gebäuden, in der Sohle
von Baugruben und Aushub von Fundamenten
von Kleinbauwerken werden nach tatsächlich
erforderlicher Breite abgerechnet.

2.4 Im Bereich von Schächten ist die Abrechnungsbreite
für den gemäß Ziffer 1.1 für die Rohrleitung
durchgemessenen Rohrgraben nach Ziffer 2.1 maßgebend.

2.5 Bei mehrfacher Rohrlage nebeneinander auf gleicher
Sohle wird für das zweite (= gleich große oder
kleinere) und jedes weitere Rohr ein Zuschlag von je
DN/ID + 0,40 gewährt, wenn größere als
nach DIN 19630 zulässige Abstände nicht vorgeschrieben
sind. Wird lediglich ein Kabel oder
Kabelschutzrohr im Sohl- oder Scheitelbereich
mitgeführt, wird kein Zuschlag gewährt.

2.6 Bei Übereinanderlagerungen gilt:

a ) wenn das größere Rohr auf unterster
Rohrgrabensohle liegt, über die gesamte
Rohrgrabentiefe die Rohrgrabenbreite nach Tabelle 1
für das größere Rohr;

b ) wenn das kleinere Rohr auf unterster
Rohrgrabensohle liegt, die tatsächliche Rohrgrabentiefe
mit der jeweiligen Rohrgrabenbreite nach Tabelle 1
gestaffelt.

2.7 Bei Stufenlage wird die Rohrgrabenbreite nach
Tabelle 1 und die Rohrgrabentiefe für jedes Rohr
einzeln ermittelt, wenn die Stufe eindeutig außerhalb
der Rohrgrabenbreite des tieferen
Rohrgrabens liegt.

2.8 Bei Straßenaufbrüchen und der Wiederherstellung
der Straßenbefestigung wird auf die
Rohrgrabenbreite ein Zuschlag gewährt gemäß der
ZTVA-StB 97 in der jeweils gültigen Fassung.
Eine Vergütung über die befestigte Straßenfläche
hinaus wird jedoch nicht gewährt.

 Zum jeweiligen planmäßigen Ende einer Leitung wird
ein Zuschlag von 1,00 m gewährt. Zur
Straßenbefestigung zählen nur gebundene Trag- und
Deckschichten auf Bitumen- und Betonbasis.

3.  Weitere Abrechnungsregelungen

3.1 Die Aushubtiefe wird von der Oberfläche des
auszuhebenden Grabens bis zur Sohle des Grabens
gerechnet. Bei der Ermittlung der Aushubmengen werden
Aushubleistungen mindernd
berücksichtigt, die in besonderen Ansätzen erfasst
sind und vergütet werden. Bei eigens
vereinbartem Oberbodenabtrag werden, wenn im
Leistungsverzeichnis nichts anderes angegeben
ist, von der ursprünglichen Rohrgrabentiefe 0,20 m
abgezogen.

3.2 Bei Hindernissen (Rohren, Kabeln, Kanälen usw.) im
Rohrgraben wird der Aushub im Handschacht
nur soweit vergütet, als er tatsächlich ausgeführt
wird. Der Umfang der Handschachtarbeiten ist im
Benehmen mit der örtlichen Bauüberwachung festzulegen.
Wenn nichts anderes vereinbart ist, sind
damit auch Erschwernisse und zusätzliche Leistungen
für die Sicherung und den Schutz des
Hindernisses abgegolten.

3.3 Wird der Auftragnehmer mit der Instandsetzung von
beschädigten Hindernissen oder zusätzlichen,
nicht auf das Hindernis bezogenen Sicherungsarbeiten
beauftragt, so werden, wenn nichts anderes
vereinbart ist, die zusätzliche Leistung im
Stundenlohn verrechnet und das benötigte Material
gegen Nachweis bezahlt.

3.4 Bodenaustausch wird abgerechnet nach dem
Abrechnungsverfahren des Rohrgrabenaushubes. Der
durch Leitungen ab DN 250, Sand- und Betonbettung,
Sandüberdeckung, Trag- und Deckschichten
von Verkehrswegen und sonstigen Einbauten mit mehr als
1 m³ Rauminhalt verdrängte Boden wird
dabei abgezogen.

Für Erdarbeiten von Sonderbauwerken sind die Angaben
in der DIN 4124 gültig.

Arbeiten für Bodenverfestigung und Bodenverbesserung
sind gemäß ZTVV-StB und Merkblatt für
Bodenverbesserung, herausgegeben von der
Forschungsgesellschaft für das Straßenwesen,
auszuführen.

 Der Auftraggeber lässt regelmäßig Kontrollprüfungen
durchführen. Der Beginn von
Arbeiten zur Bodenverbesserung bzw. zum Einbau des
verbesserten Bodenmaterials ist
dem Auftraggeber daher rechtzeitig (mind. 3 Tage im
voraus) anzuzeigen.

!!! ACHTUNG: Steht nicht in den HIV-KOM Blättern drin..

*Hinweis*
Zusätzliche technische Vertragsbedingungen -
Wasserhaltungsarbeiten

Für sämtliche Wasserhaltungsarbeiten gelten die
Allgemeinen Technischen Vorschriften für
Bauleistungen VOB Teil C, DIN 18 305, wenn in der
Leistungsbeschreibung nichts anderes
vorgeschrieben ist.

Der Beginn des Betriebes und das Ende der
Wasserhaltung ist vom AN entsprechend dem Bauablauf
festzulegen. Er trägt die volle Verantwortung für den
fachgerechten Betrieb der
Wasserhaltungsarbeiten.

 Auf einen wirtschaftlichen Betrieb der Wasserhaltung
ist zu achten.

Der Vorfluter ist zur Aufnahme des abgeleiteten
Wassers entsprechend vorzubereiten. Nach Abschluss
der Wasserhaltung ist der frühere Zustand des
Vorfluters wieder herzustellen. Die erforderlichen
Aufwendungen hierfür sind in die Einheitspreise
einzurechnen.

Während der gesamten Bauzeit hat der AN für die
Auftriebssicherheit sämtlicher Bauwerke zu sorgen.
Die vorgesehenen Flutungsöffnungen sind auf ihre
Funktionsfähigkeit hin zu überwachen. Soweit nach
Fertigstellung einzelner Bauwerke, diese geflutet
werden können, ist dies erforderlichenfalls
durchzuführen, um unnötige Wasserhaltungsarbeiten zu
vermeiden. Im Winter sind evtl. erf.
Maßnahmen gegen Beschädigung durch Eisdruck zu
treffen. Eine gesonderte Vergütung für diese
Arbeiten erfolgt nicht.

Die Grundwasserstände und Vorfluterstände im
Baustellenbereich sind mindestens an 2 Stellen
(Vereinbarung mit der Bauleitung des AG) täglich auf
Normalnull zu messen und im Tagesbericht
aufzuführen, oder als Diagramm aufzutragen.

Um plötzlich steigenden Wasserandrang bewältigen zu
können, sind ausreichend Reserveanlagen
während der gesamten Bauzeit auf der Baustelle
vorzuhalten. Die erforderlichen Aufwendungen sind in
die Einheitspreise einzurechnen.

Wasserhaltungsarbeiten zum Zweck von Montagearbeiten
anderer Unternehmer nach Fertigstellung
der Bauwerke werden gesondert verrechnet. Aufwendungen
für das Vorhalten oder kurzfristige
Beibringen der erforderlichen
Wasserhaltungseinrichtungen für solche Arbeiten werden
nicht
besonders vergütet.

Drainagen dürfen nur auf Anordnung der Bauleitung über
die Bauzeit hinaus in Betrieb gelassen
werden. Sie sind mit dem Einfüllen der Baugruben in
kurzen Abständen zu unterbrechen und mit
Beton zu verschließen. Kosten hierfür sind bei den
betreffenden Positionen einzurechnen.

Alle Einheitspreise gelten auch für sämtliche
Sonntags-, Feiertags-,  Nacht- und Überstunden.

*Hinweis*
Vorgaben für Leitungs- und Kabelkreuzungen

Vergütung von Natursand 0/4 mm bei Querungen im
Leitungsbau

Angaben in cm

Kabel
bei jedem weiteren Kabel Zulage von 10 cm in der Breite

Leerrohre
bei jedem weiterem Leerrohr Zulage von DN Leerrohr +
Abstand

Gasleitungen, Wasserleitungen und Hausanschlüsse

Sofern vom Versorgungsträger keine größeren
Abmessungen vorgeschrieben sind, kommen
oben aufgezeigte Profile zur Ausführung und Abrechnung!

*Hinweis*
Vorgaben für die Vermessung

Anforderungen an die Vermessung

Die Oberflächenpunkte müssen digital vermessen und mit
einem eindeutigen Punktcode versehen
werden (spätere eindeutige Zuordnungsmöglichkeit).

 Die vorhandene Nomenklatur ist dabei zu übernehmen.

Die Vermessung ist nach dem amtlichen ETRS 89 - UTM 32
- Koordinatenystem zu erstellen. Die
Genauigkeit der Lage ist mit +/- 1 cm durchzuführen.

Die Vermessung in der Höhe ist im
Landeshöhenkoordinatensystem (DE_DHHN2016_NH) zu
erstellen.
Die Genauigkeit in der Höhe ist mit +/- 1 cm
durchzuführen.

Die Genauigkeiten werden vom AG stichpunktartig
kontrolliert.

Anforderungen an die Ausarbeitung der Vermessung

Die Vermessung ist vom AN in eine geeignete Software
(z. B. CAD) einzuspielen und als Plan
darzustellen.
Die Darstellung im Plan muss folgende Kriterien
aufweisen:

 a.) Alle Vermessungspunkte müssen sichtbar
dargestellt sein.

 b.) Alle Vermessungspunkte müssen im Plan eindeutig
mit ID und Symbol zu identifizieren sein.

 c.) Bei Abwasserleitungen ist ein Leitungssystem mit
Linien (Polylinien) und Schächten
(Punkte)darzustellen (einfacher Strangplan). Bei
Wasserleitungen ist ein Leitungssystem mit Linien
(Polylinien) und Schiebermesspunkten, Hydranten usw.
darzustellen (einfacher Strangplan).
Hauptschieber sind von Hausanschlussschiebern zu
unterscheiden. OFH sind von UFH zu
unterscheiden.

Anforderungen an die Übergabeformate der Vermessung

Die ausgearbeitete Vermessung ist dem AG als dxf und
als Shape (ESRI) zur Verfügung zu stellen. Der
Plan muss im ETRS 89 - UTM 32 - Koordinatenystem sein.

Die ausgearbeitete Vermessung ist in je einer
Ausfertigung als Plot in einem geeigneten Maßstab an
dem AG zu übergeben.

Die Vermessungsdatei (ASCII-Liste im
Spalten/Zeilen-Format), mit den Punktnummern, ETRS 89 -
UTM 32 - Koordinatenystem (8-Vorkommastellen W-Wert, 7
Vorkommastellen Y-Wert, 3
Nachkommastellen), Codes und den Höhen
(DE_DHHN2016_NH) ist auf einem geeigneten
Datenträger zu übergeben. Die verwendeten
Punktcodeliste ist als Kopie zu übergeben.

Datenschutz

Die zur Verfügung gestellten Daten (DFK) und Pläne
dürfen nur für den beschriebenen Zweck genutzt
werden und sind unter Verschluss zu halten. Eine
Weitergabe an Dritte ist ohne Zustimmung des AG
untersagt. Nach Beendigung der Arbeiten sind sie dem
AG wieder zu übergeben und alle Daten zu
löschen.

Der AN sorgt für

eine Verdichtung der Einstationierungspunkte bei Bedarf

einen möglichst zügigen Vermessungsablauf

*Hinweis*
Baustoffverzeichnis

Lieferung durch den Auftragnehmer

Preis ohne Zuschlag in Euro

Baustoff oder Bauteil
Zur
Verwendung bei
Pos.

Hersteller
Lieferwerk

Einheit

ab Werk

frei
Fahrzeug
Baustelle

*Hinweis*
Geräteverzeichnis

(vom Bieter auszufüllen)

Nachstehend sind die vom Auftragnehmer für die
Ausführung der Leistung vorgesehenen und
verfügbaren maßgeblichen Geräte und Maschinen
anzugeben. Diese Angaben entbinden den
Auftragnehmer nicht von der Verpflichtung, die für die
vertragsgemäße Ausführung der Leistung
erforderlichen Geräte einzusetzen.
Anzahl
Bezeichnung des Gerätes
(Fabrikat, Typ)
Kenngröße (Leistung,
Fassungsvermögen
und dergleichen)
Bemerkungen
1
2
3
4

#### Bereich 1.1 Allgemeines

##### Abschnitt 1.1.1 Baustelleneinrichtung

**1.1.1.1 Baustelle einrichten Sämtl.LV-Abschn. Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.1.1.2 Baustelle räumen Sämtl. LV-Abschn.**
StL-Nr. 21910111201
Baustelle von allen Geräten, Anlagen, Einrichtungen und
dgl. räumen. Benutzte Flächen und Wege entsprechend dem
ursprünglichen Zustand herrichten. Soweit nicht für
bestimmte Leistungen für das Räumen der Baustelle gesonderte Positionen im Leistungsverzeichnis enthalten
sind, gilt die Pauschale
für alle Leistungen sämtlicher Abschnitte des Leistungsverzeichnisses.
Menge: 1,000 Psch

**1.1.1.3 Wurzelbereichsschutz Vlies Natursand0/2 D 25cm Bohlen D 40mm herstellen räumen**
STLB-Bau 2025-10 000
Schutz des Wurzelbereiches von Bäumen vor Druckschäden
für befristete Belastung durch Baumaschinen,
Baustelleneinrichtungen und Materiallagerung, Abdeckung
vollflächig mit Vlies und Natursand 0/2, Dicke 25 cm,
Auflage
von untereinander fest verbundenen Bohlen, Dicke 40 mm,
herstellen und räumen.
Menge: 50,000 m2

**1.1.1.4 Stammschutz Ummantelung Bohlen Polsterung U bis 0,5m H 2m herstellen räumen**
STLB-Bau 2025-10 000
Stammschutz durch 40 mm dicken Bohlenmantel einschl.
Polsterung gegen den Baum, Stammumfang in 1 m Höhe
gemessen bis 0,5 m, Abstand vom Stamm mind. 10 cm, Höhe
mind. 2 m, herstellen und räumen.
Menge: 1,000 St

**1.1.1.5 Spartenerkundung Räumflächen**
StL-Nr. 215902303
Spartenerkundung für alle Räumflächen.
Erkundung von Kabeln und Leitungen aller Art durch
geeignete Methoden, z.B. durch Einholen von Kabelplänen und/oder Einweisung durch den
Spartenträger.
Bekannte Spartenträger nach Unterlagen des AG.
Die Vorschriften und Anordnungen der Spartenträger
sind zu beachten.
Menge: 1,000 Psch

**1.1.1.6 Baustellenverkehrsfläche D 30cm Schotter herstellen räumen**
STLB-Bau 2025-10 000
Fläche für Baustellenverkehr für nichtöffentlichen
Verkehr,
Dicke 30 cm, ungebunden, aus Schotter, natürliche
Gesteinskörnung TL Gestein, herstellen und räumen.
Menge: 2500,000 m2

##### Abschnitt 1.1.2 Verkehrssicherung

**1.1.2.1 Verkehrssich. läng. Dauer aufbauen Arbeitsstelle 'BI/6' 350 m Anordnung Unt. AG Geb. auf Nachweis**
StL-Nr. 22110510519090102
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'BI/6'
Länge des Arbeitsbereiches '350'
Verkehrsrechtliche Anordnung nach Unterlagen des AG
einholen und zugehörige Unterlagen erstellen. Erforderliche Ortsbesichtigungen zur Erstellung der Planunterlagen für die verkehrsrechtliche Anordnung durchführen.
Anfallende Gebühren für verkehrsrechtliche Anordnung
werden auf Nachweis erstattet.
Menge: 1,000 Psch

**1.1.2.2 Verkehrssich. läng. Dauer vorhalten wie Vorposition**
StL-Nr. 22110511010
Verkehrssicherung längerer Dauer vorhalten, warten, instand setzen und betreiben. Vorübergehende Verkehrssicherungsmaßnahmen durchführen. Die Kontrolle der Verkehrssicherung wird gesondert vergütet.
Verkehrssicherung wie in Vorposition beschrieben.
Menge: 145,000 d

**1.1.2.3 Verkehrssich. läng. Dauer abbauen**
StL-Nr. 2211051200000
Verkehrssicherung an Arbeitsstellen längerer Dauer abbauen. Vorübergehende Verkehrssicherungsmaßnahmen
durchführen. Vorübergehende Markierung entfernen,
transportable Lichtsignalanlage, bauliches Leitelement,
mobile Stauwarnanlage, LED-Anzeigetafel und transportable Schutzeinrichtung abbauen werden gesondert
vergütet.
Menge: 1,000 Psch

**1.1.2.4 Kontrolle d. Verkehrss. a. Uml.str. einmal täglich elektron. Gerät**
StL-Nr. 22110591012
Kontrolle der temporären Verkehrsschilder, vorübergehenden Markierungen, transportablen Lichtsignalanlagen,
baulichen Leitelemente und transportablen Schutzeinrichtungen auf Umleitungsstrecke gemäß ZTV-SA durchführen. Die Kontrolle ist unmittelbar nach deren Durchführung zu erfassen und zu dokumentieren. Arbeits- und
Hilfsmittel sind vom AN zu stellen und dem AG jederzeit
zugänglich zu machen.
Kontrolle einmal täglich.
Kontrolle mit elektronischem Erfassungsgerät nach Un-
terlagen des AG dokumentieren.
Menge: 335,000 d

**1.1.2.5 Behelfsüberfahrt 2,5 - 3 m, herstellen, vorh., beseit.**
Behelfsüberfahrt einschl. Schutz- und Leiteinrichtungen
über Leitungsgraben, geeignet für befahrbar nach DIN
Fachbericht 101, Radlast 100 kN bzw. 120 kN + 9 kN/m2,
für Baustellenverkehr und öffentlichem Verkehr, Länge
über 2
bis 4 m,
Breite bis 3 m, Abdeckung mit Stahl, herstellen,
vorhalten,
beseitigen
Menge: 10,000 St

**1.1.2.6 Transp. LSA f. Engst. aufb. u. abb. LSA Typ B Verbind. Wahl AN Entf.ü.150bis200m Versorg. Wahl AN VTU erstellen**
StL-Nr. 221105505114101
Transportable Lichtsignalanlage (LSA) für Engstelle
einschließlich Energieversorgung aufbauen, in Betrieb
nehmen und abbauen. Vorhalten, Kontrolle, Wartung, In-
standsetzung und Betreiben werden gesondert vergütet.
Vorübergehende Verkehrssicherungsmaßnahmen durchführen.
70 v. H. des Preises werden nach betriebsfertigem Aufbau, der Rest nach Abbau vergütet.
LSA Typ B, Festzeitsteuerung.
Verbindung nach Wahl des AN.
Entfernung der Signalgeberstandorte über 150,00 m bis
200,00 m.
Energieversorgung nach Wahl des AN.
Verkehrstechnische Unterlage bestehend aus Signallageplan, Berechnungen, Zwischenzeitenmatrix, Signalzeitenplan erstellen.
Menge: 2,000 St

**1.1.2.7 Transport. Lichtsignalanlage vorh. wie Vorposition**
StL-Nr. 22110551501
Transportable Lichtsignalanlage (LSA) vorhalten, warten, instand setzen und betreiben. Vorübergehende Verkehrssicherungsmaßnahmen durchführen. Die Kontrolle
wird gesondert vergütet.
Transportable LSA wie in Vorposition beschrieben.
Menge: 2280,000 Std

**1.1.2.8 Asphaltkeil temporär zur verkehrssicheren Überbrückung**
Asphaltkeil temporär zur verkehrssicheren Überbrückung
von Fräskante, Absätzen bzw. Höhenunterschied
herstellen
zur Verkehrssicherung an Bordstein vom Gehweg
Bordhöhe von 8 cm bis 10 cm
Breite 30 cm,
Untergrund reinigen und Schmutz aufnehmen,
Asphalt einbauen und verdichten
Anrampung während der Maßnahme vorhalten
aus Asphaltdeckschicht AC 8 DN
Menge: 200,000 m

**1.1.2.9 Asphaltkeil temporär hergestellt, aufnehmen**
Asphaltkeil temporär hergestellt, aufnehmen
zur Verkehrssicherung
aus vorherigen Position
trennen, ausbauen und aufnehmen
Verwertung nach Wahl des AN
Menge: 200,000 m

##### Abschnitt 1.1.3 Bestandsunterlagen, Vermessung

**1.1.3.1 Tachymetrische Aufnahme von Einbauteilen - WV**
Tachymetrische Bestandsaufnahme der gesamten Maßnahme.
Schächte mit Zu- und Ablaufhöhen. Höhe der
Seitenzuläufe
etc.
Bauwerke mit inkl. Zu- und Ablaufhöhen, Deckel- und
Sohlhöhen etc.

HA-Leitungen  usw. im amtlichen
ETRS 89 - UTM 32 - Koordinatensystem
(8 Vorkommastellen X-Wert, 7 Vorkommastellen Y-Wert,3
Nachkommastellen)
und im amtlichen Landeshöhensystem Normalnull NN.
(DE_DHHN2016_NH) mit einer Lagegenauigkeit von
1,0 cm und einer Höhengenauigkeit von 1,0 cm nach
Abschluss der Gesamtmaßnahme durchführen.
Die Beschaffung geeigneter amtlicher Höhenfestpunkte
und
Grenzpunkte ist Sache des AN.

Es ist eine Vermessungsdatei (ASCII-Liste im
Spalten/Zeilern-Format) mit Punktnummer, Punktcode X-,
Y-
und Z-Koordinaten, (eindeutige Punktbezeichnungen) und
die
verwendete Punktcodeliste (nach Angabe ds AG) auf
geeignetem Datenträger zu übergeben.

UTM 32 - Koordinaten
(8 Vorkommastellen X-Wert, 7 Vorkommastellen Y-Wert),
sind mit abzugeben.

Die Bedingnisse "Vorgabe und Vermessung" sind
einzuhalten
und einzurechnen.

Außerdem ist ein Bestandslageplan nach ZTV-Ing Teil 1,
Punkt 4 "Bestandsunterlagen" mit allen Eintragungen,
digital,
zu fertigen und im Format DXF und PDF
auf geeignetem Datenträger und zusätzlich als farbiger
Plot
(M 1 : 500) in 3-facher Ausfertigung zu übergeben.
Die vermessenen Punkte sind entsprechend der
Leitungsführungen zu verbinden.
Menge: 1,000 psch

**1.1.3.2 Bestandsunterlagen herstellen**
Bestandsunterlagen herstellen.
Bestandsunterlagen nach Fertigstellung der
Maßnahme herstellen. Je nach Gewerk sind
dafür Lageplan/-pläne, Querschnitt(e),
Längsschnitt(e), Entwässerungspläne und
Detailpläne zu erstellen.
Die Bestandsunterlagen sind spätestens
mit der Schlußrechnung dem AG zu
übergeben.
Erforderliche Vermessungsarbeiten gehören
zum Leistungsumfang. Die Erstellung der
Bestandsunterlagen für Bauwerke nach
ZTV-ING werden gesondert vergütet.
Alle Bestandsunterlagen müssen beinhalten:
Projektbezeichnung, Bezeichnung
der Unterlage, Datum der Herstellung der
Bauleistung, Datum der Erstellung der
Unterlage, Lokalisierung gemäß *Anweisung
Straßendatenbank* (ASB), Teil *Netz*
(Stationierung), Ersteller der Bestandsunterlage, Maßstab.
Lagepläne müssen folgende Fachdaten
enthalten: Trassierungselemente, sichtbare
Querschnittsteile einschließlich der Randeinfassungen, Breiten, Nordrichtung, Grundstücksgrenzen und Flurnummern, wenn vorhanden Straßennamen und Hausnummern,
bei Entwässerungsarbeiten zusätzlich die
Entwässerungseinrichtungen einschließlich
der Lage der Leitung(en) und der Fließrichtung.
Querschnitte müssen folgende Fachdaten
enthalten: Alle Schichten und Lagen des
Oberbaues für alle Querschnittsteile einschließlich der Randeinfassungen, der
Untergrund/-bau, die Grundstücksgrenzen,
bei Entwässerungsarbeiten die Regelausführung der Straßenabläufe.
Entwässerungslängsschnitte müssen folgende
Fachdaten enthalten: Schächte und Leitungen
mit Angabe von Durchmessern und Material,
die Fließrichtung, Höhenlage des Geländes,
Sohlhöhen und Deckelhöhen von Schächten,
Sohlhöhen von Leitungen an den Anschlüssen
bzw. Leitungsenden, Sohlgefälle der Leitung.
Die Unterlagen über die Grundstücksgrenzen
und die Flurnummern werden vom AG
gestellt.
Die Bestandsunterlagen sind auf der Grundlage der Bauausführungsunterlagen des AG
zu erstellen.
Bestandsunterlagen für Straßenbauarbeiten und
Kanalarbeiten
bestehend aus:
Lageplan/plänen, Maßstab 1 : 250
Längsschnitt(en), Maßstab 1 : 500/50
Querschnitt(e), Maßstab 1 : 50
Anzahl der Querschnitte: 4
Entwässerungslängsschnitt(en),
Maßstab 1 : 100
Detailpläne für "entfällt"
und auf digitalem Datenträger
je 1-fach, Format(e) nach Unterlagen des AG.
Menge: 1,000 Psch

##### Abschnitt 1.1.4 Beweissicherung

**1.1.4.1 Beweissicherung durchführen Bestand Unterl.AG Bew.vorh.u.nachh. Dokument. 3fach**
Beweissicherung des Bestandes im Bereich der Baustelle
und den vom Baubetrieb betroffenen Bereichen mit
Gebäuden, Bauwerken, Entwässerungseinrichtungen,
Wällen, Banketten, Fahrbahnrändern, Asphaltschichten,
Pflasterungen, Borden u. dgl. durchführen.
Die Beweissicherung ist von einem öffentlich
bestellten und vereidigten Sachverständigen
durchzuführen. Maßnahmen wie der Einsatz einer
Kanalkamera, die Durchführung einer Bauwerksprüfung
aus besonderem Anlass u. dgl. werden gesondert
vergütet.
Laufende Kontrollen wie Messprogramme u. dgl., die die
Durchführung der Baumaßnahme begleiten, werden
gesondert vergütet.
Erforderliche Hilfskräfte und Hilfsmittel sind
einzurechnen.
Bestand nach Unterlagen des AG
Die Beweissicherung besteht aus je einer
Bestandsaufnahme vor Beginn der Arbeiten sowie nach
Beendigung der Arbeiten, jedoch vor der Abnahme der
Baumaßnahme. Die beiden Bestandsaufnahmen sind so
durchzuführen, dass Veränderungen am Bestand, die
möglicherweise durch die Baumaßnahme verursacht sind,
festgestellt werden können.
Schäden sind monetär zu bewerten.
Dokumentation in 3-facher Ausfertigung liefern.
Aufnahme sämtlicher Einfriedungen, Einfassungen,
Oberflächenbelege und Gebäudefassaden bis 2,00 m
Abstand
zur Baustelle.
Menge: 1,000 Psch

**1.1.4.2 Erschütterungsmessgeräte aufbauen und beseitigen**
Erschütterungsmessgerät zur Messung der
Schwinggeschwindigkeiten und Schwingfrequenzen nach DIN
4150, mit kontinuierlicher Schreiberaufzeichnung der
o. g.
Messwerte und Alarmmeldung (Piepser o. ä.) bei
Überschreitung der festgelegten Grenzwerte,
einschließlich
Fundamentplatte und Erdarbeiten,
Witterungsschutz  und Schutz gegen Diebstahl,
Vandalismus
betriebsbereit aufstellen und nach Bauende wieder
abbauen.
Menge: 1,000 St

**1.1.4.3 Erschütterungsmessgeräte betreiben**
Erschütterungsmessgerät zur Messung der
Schwinggeschwindigkeiten und Schwingfrequenzen nach DIN
4150, mit kontinuierlicher Schreiberaufzeichnung der o.
g. Messwerte und Alarmmeldung (Piepser o. ä.) bei
Überschreitung der festgelegten Grenzwerte, während der
Aushubarbeiten, Ramm- und Rüttelarbeiten, Rohrverlege-
und
Verdichtungsarbeiten etc. betreiben, Aufstellung in
unmittelbarer Nähe, zur Einbaustelle im Bereich der
Kanaltrassen, Wechsel der Schreiberblätter,
Dokumentation
der Messergebnisse, sofortige Benachrichtigung des AG
bei
Überschreitung der  festgelegten Grenzwerte, Übergabe
an
den AG
arbeitstäglich und nach Bauende als Zusammenfassung in
2-facher Ausfertigung.
Vergütung für die Zeit der Kanalarbeitenim Bereich vom
E-Werk
Menge: 40,000 d

##### Abschnitt 1.1.5 Wasserhaltung

**1.1.5.1 Absperrblasen setzen, DN 600**
Vorhalten, Ein- und Ausbau von pneumatischen
Absperrblasen
DN 600 zur Sicherung der Sanierungsarbeiten gegen die
durchfließende Wassermenge.
Verhinderung des Einschwemmens in die Rohrleitung,
Dimensionierung nach anfallender Wassermenge und zu
erwartender Regenfälle, Vorhaltung aller Geräte zum
Einbringen und Entfernen über die gesamte Bauzeit.
Bei mehrfachem Ein- und Ausbau im gleichen Schacht ist
die
betriebliche Notwendigkeit nachzuweisen.
Menge: 2,000 St

**1.1.5.2 Absperren Anschluss DN1000-1200 Absperrel. im Kanal DN1000-1200**
STLB-Bau 2025-10 009
Absperren des Anschlusses (Zulaufes) über DN 1000 bis
DN
1200, einschl. Ein- und Ausbau der Absperrelemente, im
Kanal über DN 1000 bis DN 1200, Zugang vom Schacht.
Menge: 2,000 St

**1.1.5.3 Absperren Anschluss DN1000-1200 Absperrel. im Kanal DN 900/1350**
Absperren des Anschlusses (Ablauf) über DN 1000 bis DN
1200, Ei-Profil DN 900/1350
einschl. Ein- und Ausbau der Absperrelemente, im Kanal
über
DN 1000 bis DN 1200, Zugang vom Schacht.
Menge: 2,000 St

**1.1.5.4 Überleitung bis DN 150 aus Schläuchen herstellen**
Abwasserüberleitung im Bereich der zu sanierenden
Kanäle
mittels Pumpen und Hilfsrohrleitungen herstellen. Die
Abwässer sind abschnittsweise vor den
Sanierungsstrecken
aufzustauen und mit ausreichenden Pumpen auf
Straßenhöhe
anzuheben, über Hilfsrohrleitungen unterhalb der
Sanierungsstrecke bzw. in benachbaarte, genehmigte
Kanäle
wieder einzuleiten.
Nach Gebrauch sind die Überleitungen wieder zu
beseitigen.
Witterungsbedingte Behinderungen sind zu
berücksichtigen.
Förderhöhe: 3 - 5 m,
mittlere Länge je Ableitung 25 m - 50 m
Liefern, Vorhalten, Verlegen und Abbau von flexiblen
Schläuchen bis DN 150 sowie im Straßenbereich
Schlauchbrücken.
Menge: 400,000 m

**1.1.5.5 Zuschlag Überleitung**
Zuschlag für Überleitung mit Schlauch DN 150 Ab- und
Umbau der Ableitung zwecks Baufortschritt.
Menge: 6,000 St

**1.1.5.6 Pumpeneinsatz bis 30 l/s**
Vorhalten, Einbau und Betrieb von Schmutzwasserpumpen
für
die Abwasserum- und überleitung während der Dauer der
Sanierungsmaßnahme.
Menge: 1,000 St

**1.1.5.7 Pumpeneinsatz bis 50 l/s**
Vorhalten, Einbau und Betrieb von Schmutzwasserpumpen
für
die Abwasserum- und überleitung während der Dauer der
Sanierungsmaßnahme.
Menge: 1,000 St

**1.1.5.8 Pumpeneinsatz bis 70 l/s**
Vorhalten, Einbau und Betrieb von Schmutzwasserpumpen
für
die Abwasserum- und überleitung während der Dauer der
Sanierungsmaßnahme.
Menge: 1,000 St

#### Bereich 1.2 Oberboden und Erdarbeiten

##### Abschnitt 1.2.1 Oberboden

**1.2.1.1 Oberboden abtragen und lagern OB Abtr.über 10-30cm Oberbod.a.aufsetz**
StL-Nr. 2259061019023
Oberboden ggf. einschließlich Vegetationsdecke
abtragen und lagern, ggf. mit laden und fördern.
Oberboden in regelmäßig geformten Mieten locker
aufsetzen. Ansaat und Mähen einer Decksaat werden
gesondert vergütet. Beschreibung des Homogenbereichs
nach Unterlagen des AG. Abgerechnet wird nach
Abtragsprofilen.
Homogenbereich 'OB'
Dicke des Abtrages über 10 bis 30 cm.
Oberboden abtragen, laden, fördern und auf
Lagerflächen nach Unterlagen des AG aufhalden bzw. in
Haufwerken aufsetzen.
Menge: 760,000 m3

**1.2.1.2 Oberboden andecken**
StL-Nr. 216903102010106
Oberboden einschließlich leicht verrottbarer
Pflanzendecke andecken.
Oberboden von Grünflächen, Äckern, Gärten und
dgl.,
innerhalb der Baustelle gelagert, ggf. laden, fördern
und andecken. Einbaubereich 'Straßenseitenräume,
Mischplatz Flurnummer 2293/2'
Menge: 500,000 m3

**1.2.1.3 Oberboden liefern und andecken Straßenseitenräume, Böschungen u. dgl. Andeckung 30 cm**
StL-Nr. 2241061539005
Oberboden liefern und profilgerecht andecken. Abrechnung nach angedeckten Flächen.
Andeckung 'Straßenseitenräume, Böschungen u. dgl.'
Dicke der Andeckung = 30 cm.
Menge: 260,000 m2

**1.2.1.4 Rasen ansäen Landschaftsrasen RSM 7.1.1 15g/m2**
STLB-Bau 2022-10 003
Rasen ansäen, Landschaftsrasen, RSM Rasen 7.1.1
Landschaftsrasen - Standard ohne Kräuter, Saatgutmenge
15
g/m2.
Menge: 2330,000 m2

**1.2.1.5 Wurzelstock roden T 30-40cm Durchm. 30-40cm laden Behälter AN laden transp. LKW AN**
Wurzelstock roden, Rodungstiefe über 30 bis 40 cm,
Durchmesser der Schnittfläche über 30 bis 40 cm, Höhe
Schnittstelle über Gelände 50 bis 90 cm,
Geländeneigung bis
1:4, gerodete Stoffe in Behälter AN laden, auf LKW des
AN
laden, transportieren zur zugelassenen Lagerfläche des
AN,
inkl. Entsorgungskosten, Behältergröße nach Wahl des
AN.
Menge: 1,000 St

**1.2.1.6 Hecken im geschl. Bestand roden**
StL-Nr. 21590220101010103
Hecken, Buschwerk auf Stock setzen und Bäume
bis 10 cm Stammdurchmesser  in geschlossenem
Bestand fällen und ggf. Wurzelstöcke roden.
Wurzelstöcke roden.
In Flächen,
Anfallendes Material häckseln, Spangröße des
Häckselgutes max. 10 cm,
Anfallendes Material in Eigentum des AN übernehmen und einer Entsorgung nach Wahl
des AN zuführen.
Menge: 50,000 m2

##### Abschnitt 1.2.2 Erdarbeiten

**1.2.2.1 Boden der Gräben für Kopflöcher bis 1,75, Homogenbereich B2 - 3**
Boden der Gräben für Kopflöcher für Einbindung an die
best.
Wasserleitung sowie für die Freilegung der
Wasserleitung zum
Einbau einer Notversorgung oder Zusammenschluss auf
Weisung der Stadtwerke Abensberg,
profilgerecht ausheben ab Geländeoberfläche, bzw. UK
der
Oberflächenbefestigung,
Gr. 1,70 x 1,70 m zum Einbinden auf bestehende Leitung
in
Handschachtung ausheben ca. 15 cm unter Leitung
Ausführung mit senkrechten Wänden einschl. Verbau,
Aushub seitlich lagern, verfüllen und verdichten.
Verdrängten und unbrauchbaren Boden laden,
zur Bereitstellungsfläche des AG transportieren.
Transport sind in den Einheitspreis mitzuberechnen.
Aushubtiefe in m bis 1,75
Homogenbereich B2-3
Menge: 25,000 m3

**1.2.2.2 Suchgraben herstellen B1 - B3 0,50 - 1,80 Aufbruch gesond. Abrechnung Abtrag**
StL-Nr. 22410891299010001
Suchgraben nach Unterlagen des AG einschließlich Handschachtung herstellen. Aushub zur Wiederverwendung
seitlich lagern. Beschreibung der Homogenbereiche nach
Unterlagen des AG.
Homogenbereiche 'B1 - B3'
Grabentiefe '0,50 - 1,80'
Straßenaufbruch wird gesondert vergütet.
Abrechnung nach Abtragsprofilen.
Menge: 150,000 m3

**1.2.2.3 Liefern Böden der Verdichtungsklasse V 1 mit einem Größtkorn von 63 mm**
Liefern von Stoffen,
zur Rohrgrabenverfüllung einbauen und verdichten,
Baustoff Böden der Verdichtungsklasse V 1 mit einem
Größtkorn von 63 mm, gebrochenes Korn
Feinkornanteil mind. 15 % gem. Bodengutachten.
Mengenermittlung nach Aufmaß in
eingebautem Zustand.
Menge: 20,000 m3

**1.2.2.4 Straßenkappe Guss Gr.1 abbrechen Geräteeinsatz mgl. nicht schadstoffbelastet**
Abbruch der Straßenkappe bzw. Unterflurhydrant, aus
Gusseisen, von Absperrarmatur in Wasserleitung,
Nenngröße
1, im Rahmen einer Totalabbruchmaßnahme,
Geräteeinsatz ist möglich, max. Gesamtgewicht der
Geräte
ohne Beschränkung, aufgenommene Stoffe zur Entsorgung
sortieren, sammeln und auf der Baustelle lagern,

Das Abbruchmaterial in das Eigentum des AN übernehmen
und beseitigen, einschließlich Entsorgungsgebühren,
Abfall ist nicht gefährlich, nicht schadstoffbelastet.
Menge: 3,000 St

*Hinweis*
Erschwerniszulage für Kreuzungen bestehender Ver- und
Entsorgungsleitungen im Baubereich der zu erneuernden
Kanäle, vor allem hinsichtlich der Mehraufwendungen
für den
Verbau.
Für den Parallellauf im geringen Abstand zur Baugrube
erfolgt
eine Zulage gemäß einschlägigen Positionen.
Für die Erdarbeiten wird in einer separaten Position
die
Zulage von Handschachtung vergütet.
In der Erschwerniszulage ist der Aufwand zur
Herstellung der
geschlossenen Wasserhaltung und Abdichtung des Verbaus
im
Bereich der Querungen zu kalkulieren.
Eventuelle Umverlegungen bzw. Provisorien sind unter
Einhaltung der Vorgaben des Betreibers der
Versorgungsleitungen durch den AN selbst zu
organisieren
und in die Position einzukalkulieren.

**1.2.2.5 Zulage Mittelspannungskabel (20 kV) bestehend aus 3 Kabel**
Zulage Mittelspannungskabel (20 kV)
Vergütung pro Stück Bündel (= 3 Kabel)
Menge: 10,000 St

**1.2.2.6 Zulage Niederspannungskabel, Telekomkabel etc.**
Menge: 10,000 St.

**1.2.2.7 Zulage Wasserleitungen bis DN 125 mm**
Zulage Wasserleitungen bis einschl. DN 125 mm
Menge: 2,000 St

**1.2.2.8 Zulage Rohrleitungen, Sickerleitungen, Leerrohre etc. DN 100 - DN 200**
Menge: 6,000 St

**1.2.2.9 Behinderung parallellaufender Kabel-, Gas- und Wasserleitungen bis 1,00 m**
Behinderung parallellaufender Kabel-, Gas- und
Wasserleitungen,
Kabelanlagen etc. im Abstand bis zu 1,0 m zur
Kanalbaugrube.
Handschachtung für diese Leistung wird nicht gesondert
vergütet (nur für die Baugrubenquerungen) und ist
einzukalkulieren.Vergütung erfolgt nur auf
Haltungslänge,
keine Mehrvergütung wie z. B. Kabelstränge.
Als Zulage zu den kompletten Bauarbeiten zur
Durchführung
der vertraglichen Leistungen,
(z. B. verkürzter Einsatz Baugrubenverbau etc.).
Menge: 180,000 m

**1.2.2.10 Behinderung parallellaufender Kanäle im Abstand bis 1,00 m**
Behinderung parallellaufender Kanäle im Abstand bis zu
1,0 m
zur Kanalbaugrube.
Handschachtung für diese Leistung wird nicht gesondert
vergütet (nur für die Baugrubenquerungen) und ist
einzukalkulieren.Vergütung erfolgt nur auf
Haltungslänge,
keine Mehrvergütung, wie z. B. Kabelstränge.
Als Zulage zu den kompletten Bauarbeiten zur
Durchführung
der vertraglichen Leistungen.
(z. B. verkürzter Einsatz Baugrubenverbau etc.).
Menge: 70,000 m

**1.2.2.11 Kabel wieder verlegen**
Seitlich gesicherte Kabel aufnehmen und in Leerrohren
im
Flüssigboden inkl. Trassenband nach Vorschriften des
Netzbetreibers wieder verlegen.
Menge: 200,000 m

**1.2.2.12 Markierung Trasse Trassenband Beschriftung liefern**
STLB-Bau 2022-10 051
Markierung von Kabeltrassen mit Trassenband, in
Trassenmitte, mit Beschriftung, einschl. Lieferung,
verlegen
40 cm über Kabel.
Menge: 100,000 m

#### Bereich 1.3 Asphalt, SoB und Pflastersteine

##### Abschnitt 1.3.1 Ungebundene Schichten des Oberbaus

**1.3.1.1 Planum wieder herstellen**
StL-Nr. 21891010501010101
Vorhandene Oberfläche des Unterbaues (Planum)
wieder herstellen. Planum profilieren und
verdichten ggf. mit Wasserzugabe.
Lieferung bzw. aufnehmen und fördern vom Zwischenlager sowie die Beseitigung von überschüssigem
Material werden gesondert vergütet.
Im Fahrbahnbereich
Vorhandenes Planum Unterbau,
max. Abweichung von der Sollhöhe +2/-2 cm,
Breite m 3,0 - 7,50
Vorhandenes Planum
zu erreichender EV2--Wert mindestens 45 MPa.
Menge: 1800,000 m2

**1.3.1.2 Planum wieder herstellen**
StL-Nr. 21891010505010201
Vorhandene Oberfläche des Unterbaues (Planum)
wieder herstellen. Planum profilieren und
verdichten ggf. mit Wasserzugabe.
Lieferung bzw. aufnehmen und fördern vom Zwischenlager sowie die Beseitigung von überschüssigem
Material werden gesondert vergütet.
Im Rad- und Gehweg
Vorhandenes Planum Unterbau,
max. Abweichung von der Sollhöhe +2/-2 cm,
Breite von m '1,00'
bis m '2,60'
Vorhandenes Planum
zu erreichender EV2--Wert mindestens 45 MPa.
Menge: 400,000 m2

**1.3.1.3 Zulage zu Planum wieder herstellen an Einbauten**
Zulage zu Planum wieder herstellen
für Mehraufwendungen durch Erschwernisse
infolge von Einbauten einschließlich des
verminderten Leistungsansatzes in der Fläche,
Einbauten Schächte, Hydranten- und Schieberkappen,
Straßenabläufe und Kabelschächte.
Menge: 35,000 St

**1.3.1.4 Zulage zu Planum wieder herstellen an Einfassungen**
Zulage zu Planum wieder herstellen
für Mehraufwendungen durch Erschwernisse
entlang von Einfassungen einschließlich des
verminderten Leistungsansatzes in der Fläche,
Kante Bordsteine, Zaunsockerl und Gebäude
Menge: 940,000 m

**1.3.1.5 FSS herstellen Bk 100 -1,0**
Frostschutzschicht (FSS) herstellen,
in Verkehrsflächen, Geh- und Radwege der
Belastungsklasse
Bk100 bis Bk1,0,
Einbaudicke cm 37
(Mindestdicke im Regelquerschnitt),
Baustoffgemisch ohne RC-Baustoffe und industriell
hergestellte Gesteinskörnung,
Baustoffgemisch 0/32,
Verformungsmodul EV2 min. MPa 120
Verhältniswert der Verformungsmoduln EV2/EV1 max 2,2
Menge: 720,000 m3

**1.3.1.6 FSS herstellen Bk 0,3**
Frostschutzschicht (FSS) herstellen,
in Geh- und Radwege der Belastungsklasse
Bk0,3,
Einbaudicke cm 13
(Mindestdicke im Regelquerschnitt)
Baustoffgemisch ohne RC-Baustoffe und industriell
hergestellte Gesteinskörnung,
Baustoffgemisch 0/32
Menge: 72,000 m3

**1.3.1.7 STS herstellen**
StL-Nr. 21891030402020302
Schottertragschicht (STS) herstellen
auf 'Frostschutzschicht '
in Verkehrsflächen der Belastungsklasse Bk0,3,
Baustoffgemisch 0/32,
Einbaudicke 15 cm
(Mindestdicke im Regelquerschnitt).
Verdichtungsgrad DPr min. % '100'
Verformungsmodul EV2 min. MPa '80'
Menge: 10,000 m2

**1.3.1.8 Kontrollprüfung Tragschicht Verformungsmodul statischer Lastplattendruckversuch**
STLB-Bau 2022-10 080
Kontrollprüfung ZTV SoB-StB auf besondere Anordnung des
AG, für Tragschicht ohne Bindemittel, Prüfung für
Verformungsmodul, mit statischem
Lastplattendruckversuch
DIN 18134.
Menge: 3,000 St

##### Abschnitt 1.3.2 Asphalt

**1.3.2.1 Asphaltbefestigung trennen schneiden Dicke ü. 12-18 cm**
Asphaltbefestigung geradlinig trennen.
Bereich Gehweg, Fahrbahn
Trennen durch Schneiden.
Dicke der Asphaltbefestigung über 15 bis 30 cm.
Menge: 1300,000 m

**1.3.2.2 Asphaltbefestigung aufnehmen Fahrbahn 15 bis 30 cm, 15 bis 30 cm Aufbr. Verw. AN**
StL-Nr. 22311302810909003
Asphaltbefestigung aufbrechen und aufnehmen.
Fläche = Fahrbahn.
Dicke der Asphaltbefestigung 'ab 15 bis 30 cm '
Gesamtaufbruchtiefe 'ab 15 bis 30 cm '
Aufbruchgut nach Wahl des AN verwerten.
Menge: 430,000 m2

**1.3.2.3 Asphaltbefestigung aufnehmen Geh- und Parkfläche Dicke ü. 12-18 cm Tiefe ü. 10-20 cm Aufbr. Verw. AN**
StL-Nr. 22311302890402003
Asphaltbefestigung aufbrechen und aufnehmen.
Fläche 'Geh- und Parkfläche'
Dicke der Asphaltbefestigung über 12 cm bis 18 cm.
Gesamtaufbruchtiefe über 10 bis 20 cm.
Aufbruchgut nach Wahl des AN verwerten.
Menge: 1170,000 m2

**1.3.2.4 Pechhaltige Befestigung aufnehmen Deckschicht Verfestigung 'von 15 bis 30 cm ' Fahrbahn fräsen Pech beseit. ges.**
StL-Nr. 223113018139111
Pechhaltige Befestigung lösen und aufnehmen. Beschaffenheit nach Unterlagen des AG.
Deckschicht.
Befestigung = Verfestigung.
Dicke 'von 15 bis 30 cm '
Fläche = Fahrbahn.
Lösen durch Fräsen.
Pechhaltiges Fräsgut / Aufbruchgut beseitigen nach Un-
terlagen des AG. Entsorgen wird gesondert vergütet.
Menge: 430,000 m2

**1.3.2.5 Erschwernis infolge Einbauten Erschw. aufnehmen A.deckschicht Schächte**
Erschwernis infolge Einbauten, Schächten und Straßenabläufen. Abgerechnet wird je Stück Einbauteil.
Erschwernis beim Aufnehmen.
Asphalttrag- und deckschicht.
Schächte.
Menge: 7,000 St

**1.3.2.6 Erschwernis infolge Einbauten Erschw. aufnehmen A.deckschicht Straßenabläufe**
Erschwernis infolge Einbauten, Schächten und Straßenabläufen. Abgerechnet wird je Stück Einbauteil.
Erschwernis beim Aufnehmen.
Asphaltdeck- und Tragschicht.
Straßenabläufe.
Menge: 5,000 St

**1.3.2.7 Erschwernis infolge Einfassungen Erschw. aufnehmen A.deckschicht Einfassung**
Erschwernis infolge Einfassungen, Borden und Fahrbahnübergängen. Abgerechnet wird die Länge der Einfassung.
Erschwernis beim Aufnehmen.
Asphalttrag- und deckschicht.
Einfassung.
Menge: 480,000 m

**1.3.2.8 Erschwernis infolge Einfassungen Erschw. aufnehmen A.deckschicht Bord**
Erschwernis infolge Einfassungen, Borden und Fahrbahnübergängen. Abgerechnet wird die Länge der Einfassung.
Erschwernis beim Aufnehmen.
Asphalttrag- und deckschicht.
Bord.
Menge: 480,000 m

**1.3.2.9 Asphalttragsch. aus AC 32 TS herst. Bk32 Menge 230 kg/m2 Bitumen 50/70**
StL-Nr. 223113108271000
Asphalttragschicht aus Asphalttragschichtmischgut
AC 32 T S herstellen. Anlieferung des Asphaltmischguts
in thermoisolierten Transportbehältern.
In Verkehrsflächen der Belastungsklasse Bk32.
Einbaumenge = 230 kg/m2.
Bindemittel = 50/70.
Menge: 1600,000 m2

**1.3.2.10 Asphaltdecksch. aus AC 11 D N herst Bk1,8-Bk0,3 Dicke 4,0 cm Bitumen 70/100**
StL-Nr. 22311333811200000
Asphaltdeckschicht aus Asphaltbeton für Asphaltdeckschichten AC 11 D N herstellen. Anlieferung des
Asphaltmischguts in thermoisolierten
Transportbehältern.
In Verkehrsflächen der Belastungsklassen Bk1,8 bis
Bk0,3.
Einbaudicke = 4 cm.
Bindemittel = 70/100.
Menge: 1170,000 m2

**1.3.2.11 Asphaltdecksch. aus AC 11 D S herst Bk3,2 Menge 100 kg/m2 Bitumen 50/70**
StL-Nr. 22311331823200000
Asphaltdeckschicht aus Asphaltbeton für Asphaltdeckschichten AC 11 D S herstellen. Anlieferung des
Asphaltmischguts in thermoisolierten
Transportbehältern.
In Verkehrsflächen der Belastungsklasse Bk3,2.
Einbaumenge = 100 kg/m2.
Bindemittel = 50/70.
Menge: 430,000 m2

**1.3.2.12 Zulage zur Asphalttrag- und Deckschicht für Handeinbau,**
Zulage zur Asphalttrag- und Deckschicht für Handeinbau,
in Bereichen in denen maschineller Einbau technisch
nicht
möglich ist,
einschließlich aller Nebenarbeiten.
Menge: 10,000 m2

**1.3.2.13 Abstumpfungsmaßnahme durchführen LFK 1/3 Menge 2 kg/m2 maschinell**
StL-Nr. 2231139521021
Abstumpfungsmaßnahme zur Erhöhung der Anfangsgriffigkeit durch gleichmäßiges Aufbringen und Einwalzen von
Abstreukörnung durchführen. Nicht gebundene Abstreukörnung aufnehmen und nach Wahl des AN verwerten.
Abstreukörnung = Lieferkörnung 1/3.
Abstreumenge = 2 kg/m2.
Maschinell abstreuen.
Menge: 1600,000 m2

**1.3.2.14 Verkehrsfläche kehren Walzasphalt VSM durchführen**
StL-Nr. 22311397721
Verkehrsfläche mit einer selbstaufnehmenden Kehrmaschine nach Verkehrsfreigabe unverzüglich nach Aufforderung
durch den AG kehren. Kehrgut aufnehmen und nach Wahl
des AN verwerten.
Verkehrsfläche = Fahrbahndeckschicht aus Walzasphalt.
Erforderliche Verkehrssicherungsmaßnahmen durchführen.
Menge: 1600,000 m2

**1.3.2.15 Erschwernis infolge Einbauten Erschwer. gesamt A.tragschicht Hydranten+Schieb**
Erschwernis infolge Einbauten, Schächten und Straßenabläufen. Abgerechnet wird je Stück Einbauteil.
Erschwernis beim Fräsen, Aufnehmen, Aufsprühen von Bi-
tumenemulsionen sowie Herstellen von Asphaltschichten.
Asphalttrag- und deckschicht.
Hydranten und Schieberkappen.
Menge: 3,000 St

**1.3.2.16 Erschwernis infolge Einbauten Erschwer. gesamt A.tragschicht Schächte**
Erschwernis infolge Einbauten, Schächten und Straßenabläufen. Abgerechnet wird je Stück Einbauteil.
Erschwernis beim Fräsen, Aufnehmen, Aufsprühen von Bi-
tumenemulsionen sowie Herstellen von Asphaltschichten.
Asphalttrag- und deckschicht.
Schächte.
Menge: 7,000 St

**1.3.2.17 Erschwernis infolge Einbauten Erschwer. gesamt A.tragschicht Straßenabläufe**
Erschwernis infolge Einbauten, Schächten und Straßenabläufen. Abgerechnet wird je Stück Einbauteil.
Erschwernis beim Fräsen, Aufnehmen, Aufsprühen von Bi-
tumenemulsionen sowie Herstellen von Asphaltschichten.
Asphalttrag- und deckschicht.
Straßenabläufe.
Menge: 5,000 St

**1.3.2.18 Erschwernis infolge Einfassungen Erschwer. gesamt A.deckschicht Einfassung**
Erschwernis infolge Einfassungen, Borden und Fahrbahnübergängen. Abgerechnet wird die Länge der Einfassung.
Erschwernis beim Fräsen oder Aufnehmen, Aufsprühen von
Bitumenemulsionen sowie Herstellen von Asphaltschichten.
Asphalttrag- und deckschicht.
Einfassung.
Menge: 480,000 m

**1.3.2.19 Erschwernis infolge Einfassungen Erschwer. gesamt A.deckschicht Bord**
Erschwernis infolge Einfassungen, Borden und Fahrbahnübergängen. Abgerechnet wird die Länge der Einfassung.
Erschwernis beim Fräsen oder Aufnehmen, Aufsprühen von
Bitumenemulsionen sowie Herstellen von Asphaltschichten.
Asphalttrag- und deckschicht.
Bord.
Menge: 480,000 m

**1.3.2.20 Fugenfüllung herstellen Längs-/Querfuge Deck-/Schutzsch. über 100 m Tiefe 20 mm Breite 10 mm Fugenmasse N2**
StL-Nr. 22311394233321001
Fugenfüllung herstellen.
Längs- und Querfuge.
In Asphaltdeck- und -schutzschicht.
Einzellängen über 100,00 m.
Fugenspalttiefe = 20 mm.
Fugenspaltbreite = 10 mm.
Mit heiß verarbeitbarer Fugenmasse Typ N2, einschließlich zugehörigem und zuvor aufgetragenem Voranstrichmittel.
Menge: 1300,000 m

##### Abschnitt 1.3.3 Pflastersteine und Borde

**1.3.3.1 Naturpflasterd.zur Wiederverw.aufn. Pfl.st. 8 cm Granit ungeb. Fugenmat. ungeb. Bettung Steine lagern**
StL-Nr. 22311500602011110
Natursteinpflasterdecke zur Wiederverwendung aufnehmen.
Aufnehmen der Tragschicht wird gesondert vergütet.
Art = Pflasterstein, Dicke ca. 8 cm.
Pflasterstein aus Granit.
Mit Fugenfüllung aus ungebundenem Fugenmaterial.
Bettung aus ungebundenem Bettungsmaterial.
Steine innerhalb der Baustelle fördern und lagern.
Übriges Aufbruchgut nach Wahl des AN verwerten.
Menge: 170,000 m2

**1.3.3.2 Pflasterd.m.Betonpfl.-steinen aufn. 10 cm dick ungeb. Fugenmat. ungeb. Bettung Steine lagern**
StL-Nr. 223115011311200
Pflasterdecke mit Pflastersteinen aus Beton aufnehmen.
Aufnehmen der Tragschicht wird gesondert vergütet.
Pflasterstein ca. 10 cm dick.
Mit Fugenfüllung aus ungebundenem Fugenmaterial.
Bettung aus ungebundenem Bettungsmaterial.
Steine innerhalb der Baustelle fördern und lagern.
Übriges Aufbruchgut nach Wahl des AN verwerten.
Menge: 145,000 m2

**1.3.3.3 Streifen/Rinne aus Naturstein aufn. Dicke 16 cm Breite bis 20 cm Granit Fugenmörtel Fund.beton bis 10 Verwertung AN**
StL-Nr. 22311504651111100
Streifen oder Rinne aus Naturstein aufnehmen. Aufbruch
der Tragschicht wird gesondert vergütet.
Dicke ca. 16 cm.
Breite des Streifens/der Rinne bis 20 cm.
Pflasterstein aus Granit.
Mit Fugenfüllung aus hydraulisch gebundenem Fu-
genmörtel.
Fundament aus Beton/Mörtel, bis 10 cm dick, aufbrechen.
Steine und Aufbruchgut nach Wahl des AN verwerten.
Menge: 180,000 m

**1.3.3.4 Bordstein aufnehmen. Naturstein B6+B7 Fund. bis 10 cm alles Verw. AN**
StL-Nr. 223115031810200
Bordstein aufnehmen.
Bordstein = aus Naturstein, Größe B6 und B7.
Fundament aus Beton, bis 10 cm dick, aufbrechen.
Sämtliche Steine und übriges Aufbruchgut nach Wahl des
AN verwerten.
Menge: 180,000 m

**1.3.3.5 Bordstein aufnehmen. Tiefbord Beton Fund. bis 10 cm Verwertung AN**
StL-Nr. 223115031210100
Bordstein aufnehmen.
Bordstein = Tiefbordstein aus Beton, Höhe bis 30 cm.
Fundament aus Beton, bis 10 cm dick, aufbrechen.
Nicht wiederverwendbare Bordsteine und übriges Aufbruchgut nach Wahl des AN verwerten.
Menge: 75,000 m

**1.3.3.6 Pfl.m. Kl.pfl.st. a. Nat.st. herst. Park-/sonst. Fl. St.80/80/80 Granit SZ18/LA20 Bett. 0/4 GU, B Fuge 0/4 Segmentbogen**
StL-Nr. 22111514720311411
Pflasterdecke mit Kleinpflastersteinen aus Naturstein
herstellen. Bearbeitung der Oberfläche der Kleinpflastersteine nach Unterlagen des AG.
In Park- und sonstigen Verkehrsflächen.
Format für Rastermaß = 80/80/80 mm.
Pflasterstein aus Granit.
Baustoffgemisch für Bettung und Fugen Kategorie
SZ18/LA20.
Bettung aus Baustoffgemisch 0/4, GU, B, E CS35, C 90/3.
Fuge mit Baustoffgemisch 0/4, GU, F, E CS35, C 90/3,
Fugenmaterial einarbeiten und einschlämmen, Fugenschluss durch Einfegen und Einschlämmen herstellen.
Verlegen im Segmentbogen.
Menge: 170,000 m2

**1.3.3.7 Fläche aus Rasensteinen herstellen R-Fugenpflaster 'Reihenverband' Beton 10cm dick Bett.0/8 30 v. H. gr. Lieferk.u.Ob.**
StL-Nr. 22111591229130200
Fläche aus Rasensteinen einschl. Verfüllung herstellen.
Unterlage standfest verdichten. Erdarbeiten werden gesondert vergütet.
Befestigung aus Rasenfugenpflastersteinen.
Ausführung 'Reihenverband'
Rasenstein aus Beton, Dicke mindestens 10 cm.
Bettung aus Baustoffgemisch 0/8, Anteil an Körnung unter 2 mm max. 30 Massenprozent, E CS35, C 90/3.
Gemisch aus grober Lieferkörnung 2/8, Kategorie C 90/3
und Oberboden zu gleichen Anteilen liefern und Rasensteine damit verfüllen. Einbau bis 2 cm unter OK-
Rasenstein. Fläche mit 15 g/m2 Rasensaatgut einsäen.
Menge: 145,000 m2

**1.3.3.8 Rinne mit Pflast. aus Nst. herst. 'Wasserführung' St. 160/160/160 Granit 1-zeilig Fundamentbeton Fuge Typ A Radius ü. 12-20 m**
StL-Nr. 22111542692111110
Rinne mit Pflastersteinen aus Naturstein herstellen.
Mehrzeilige Rinne ist mit beidseitigen Schnurkanten
herzustellen.
Rinne 'Wasserführung'
Format für Rastermaß des Pflastersteins = 160/160/160
mm.
Pflasterstein aus Granit.
Breite 1-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung in Radien über 12,00 m bis 20,00 m nach Un-
terlagen des AG.
Menge: 180,000 m

**1.3.3.9 Bordstein aus Naturstein setzen NBSt. B 6-120 Granit Fuge Typ A gerader Stein bis 10 cm unt.OK F-beton 12 MPa**
StL-Nr. 22311531607111101
Bordstein aus Naturstein mit gleichmäßiger Färbung setzen. Breite der Rückenstütze mind. 15 cm.
Bordsteinformat = B 6 - 120.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 180,000 m

**1.3.3.10 Natursteinpflasterdecke aufnehmen Kantenl. ü. 12 cm Granit Fugenmörtel hydr. Beton Verwertung AN**
StL-Nr. 223115002313401
Natursteinpflasterdecke aufnehmen. Aufnehmen der Tragschicht wird gesondert vergütet.
Abmessung = Pflasterstein mit Kantenlänge über 12 cm.
Pflasterstein aus Granit.
Mit Fugenfüllung aus hydraulisch gebundenem Fugenmörtel.
Bettung aus Beton.
Steine und übriges Aufbruchgut nach Wahl des AN verwerten.
Menge: 45,000 m2

**1.3.3.11 Granit- Wassserbausteine/Granitflussbausteine**
Granit-Wasserbausteine/Granitflussbausteine im Bereich
Böschung Auslauf aus hiesigem Steinmateria nach TLW
CP90/250, bruchrau
auf mind. 20 cm Unterbeton
Fundamentbeton C 25/3
Graben/Mulde als Gerinnesicherung einbauen
Einbau mittels Kleinstgerät bzw. von Hand.
Einbaubereich Graben/Mulde sowie Böschungen (1 : 1 bis
1 :
2).
Menge: 45,000 m2

*Hinweis*
Dehnungsfugen anlegen, einschl. Lieferung und Einbau
des Materials (Kunststoffhartschaumplatten 10 mm
stark) ;
bei Betonrinnen im Abstand von  5,00 m und
bei Naturborden im Abstand von  12,00 m .

**1.3.3.12 Bewegungsf. in Str. u. Ri. herst. Fuge in Rinnen Breite bis 20 cm verf. Pflasterfm.**
StL-Nr. 2231155112101
Bewegungsfuge in Streifen und Rinnen herstellen. Fugenbreite 8 mm bis 15 mm.
Fuge in Rinne.
Streifen-/Rinnenbreite bis 20 cm.
Verfüllen mit Pflasterfugenmasse. Unterfüllung mit Band
aus PU-Kautschuk mit Shore A-Härte (ShA) 50 +/-10, nach
DIN ISO 7619-1:2012-02.
Menge: 30,000 St

##### Abschnitt 1.3.5 Ausstattung

**1.3.5.1 Treppe Beton Steigungen 6 St abbrechen nicht schadstoffbelastet 24kN/m3 Geräteeinsatz mgl. Stoffe zerkleinern**
Abbruch der Treppe aus unbewehrtem Beton, Normalbeton,
Steigungen '6' St, einschl. Fliesen und Geländer,
Geräteeinsatz ist möglich, max. Gesamtgewicht bis 3 t,
Abbruchmaterial geht in Eigentum des AN über und ist zu
entsorgen. Entsorgungskosten sind einzukalkulieren.
Menge: 1,000 psch

**1.3.5.2 Pfostengeländer Holz/Holzwerkstoff abbrechen nicht schadstoffbelastet H 900 mm Pfostenquerschnitt 120/120mm Abst. 150cm 7,5kN/m3 Geräteeinsatz mgl. Stoffe**
Abbruch des Pfostengeländers einschl. Pfosten, aus
Holz/Holzwerkstoff, im Rahmen einer
Totalabbruchmaßnahme, nicht schadstoffbelastet,
Abfall ist nicht gefährlich, Altholzkategorie A I,
Höhe Geländer '900' mm, Pfostenquerschnitt 120/120 mm,
Abstand 150 cm, Wichte des Abbruchstoffes DIN EN
1991-1-1
7,5 kN/m3, Ausführung im Freien, Arbeitshöhe bis 2 m,
Geräteeinsatz ist möglich,
Ausbaumaterial geht in Eigentum des AN über und ist zu
entsorgen. Entsorgungsgebühren sind einzukalkulieren.
Menge: 20,000 m

**1.3.5.3 Blockstufe Betonfertigteil C30/37 XF1 XC4 XD1 Stufen-L 100cm Setzstufen-H 10cm Trittstufen-B 30cm Fundament C12/15 D 20 cm**
Blockstufe als Betonfertigteil für Hauseingang E-Werk,
Festigkeitsklasse C 30/37 DIN 1045-2,
Expositionsklasse XF1
(Frostangriff, mäßige Wassersättigung ohne Taumittel),
Expositionsklasse XC4 (Bewehrungskorrosion durch
Karbonatisierung, wechselnd nass und trocken),
Expositionsklasse XD1 (Bewehrungskorrosion durch
Chloride,
ausgenommen Meerwasser, mäßig feucht), Zuschlag aus
gebrochenem Hartgestein, Stufenlänge 100 cm,
Trittfläche,
Vorderseite und ein Kopf in Sichtbeton, Kante gefast,
Setzstufenhöhe 10 cm, Trittstufenbreite 30 cm,
Fundament
aus Beton mit einer Zusammensetzung C 12/15 DIN 1045-2,
Dicke '20' cm, Stufen auf Stoß verlegen.
Auführung als Podest.
Menge: 10,000 St

**1.3.5.4 Aus- und Einbau der Straßenbeleuchtung**
Aus- und Einbau der Straßenbeleuchtung
vorhandene Straßenbeleuchtung ist um ca. 8,00 Meter zu
versetzen,
In die Position sind folgende Arbeiten
einzukalkulieren:

Kabel abklemmen
Straßenbeleuchtung mit Ansatzleuchte einschl. der
Bodenhülse ausbauen und seitlich zum Wiedereinbau
lagern
Anschluss am Bestandskabel, Verlängerung der
Versorgungskabel inkl. Rohrmaterial und für die
Verbindung notwendige Formstücke
Bodenhülse am neuen Standort setzen
seitlich gelagerte Straßenbeleuchtung aufnehmen und in
die Bodenhülse setzen
Kabel anklemmen
erforderliche Erdarbeiten werden in den entsprechenden
Positionen vergütet

Anzahl: 1 Stück
Menge: 1,000 psch

#### Bereich 1.4 Bauteile, Rohrmaterial, Formteile

##### Abschnitt 1.4.1 Abschlagsbauwerk

*Hinweis*
Für die Maßnahme wird als Spezialverfahren Flüssigboden
eingesetzt.
Die Baugruben für Bauwerke und Leitungen werden
zunächst
ausgehoben. Das Aushubmaterial wird behandelt, wieder
eingebaut und bindet dann ab. Somit wird im Nachgang
eine
Baugrube mit Böschungswinkel 90° hergestellt.
Gegen den erhärteten Flüssigboden soll direkt betoniert
werden. Es steht daher kein Arbeitsraum außerhalb der
Bauwerksgrundfläche zur Verfügung, außer im Bereich der
Leitungsanschlüsse.
Der Mehraufwand für die eingeschränkten Arbeitsräume
ist in
die jeweiligen Einheitspreise einzurechnen.

**1.4.1.1 Überwachung Betoneinbau Überwachungskl.2**
STLB-Bau 2024-04 013
Überwachung des Einbaus von Beton der
Überwachungsklasse
2 DIN 1045-3 durch eine anerkannte Überwachungsstelle.
Menge: 1,000 psch

**1.4.1.2 Beton f. Sauberkeitsschicht herst. C12/15 X0 Dicke min. 10 cm**
StL-Nr. 2211183282101
Beton für Sauberkeitsschicht einschließlich ggf. erforderlicher Schalung nach Unterlagen des AG herstellen.
Ggf. erforderliche Schalung vorhalten und beseitigen.
Druckfestigkeitsklasse C12/15.
Expositionsklasse X0.
Dicke min. 10 cm.
Menge: 65,000 m2

**1.4.1.3 Trennlage PE-Folie d = 0,3 mm**
Trennlage PE-Folie d = 0,3 mm
Stöße mind. 10 cm überlappen,
zwischen kapillarbrechender Schicht und
Sauberkeitsschicht aus Beton einbauen.
Menge: 65,000 m2

**1.4.1.4 Bew. Beton einschl. Schalung herst. Bodenplatte Stahlbeton C30/37 XC4, XD2, XF3**
StL-Nr. 22111831391490000
Bewehrten Beton einschließlich Schalung nach Unterlagen
des AG herstellen. Schalung vorhalten und beseitigen.
Bewehrung und Traggerüst der Bemessungsklasse B werden
gesondert vergütet.
Bauteil 'Bodenplatte 40cm'
Art der Verwendung = Stahlbeton.
Druckfestigkeitsklasse C30/37.
Expositionsklasse 'XC4, XD2, XF3 + Luftporen'
Menge: 25,000 m3

**1.4.1.5 Bew. Beton einschl. Schalung herst. Außenwände Stahlbeton C30/37 XC4, XD2, XF3**
StL-Nr. 22111831391490000
Bewehrten Beton einschließlich Schalung nach Unterlagen
des AG herstellen. Schalung vorhalten und beseitigen.
Bewehrung und Traggerüst der Bemessungsklasse B werden
gesondert vergütet.
Bauteil 'Außenwände 40cm inkl. Aussparungen für
Leitung DN 1800 + 1200 + 300'
Art der Verwendung = Stahlbeton.
Druckfestigkeitsklasse C30/37.
Expositionsklasse 'XC4, XD2, XF3 + Luftporen'
Menge: 30,000 m3

**1.4.1.6 Zulage Herstellung Außenwand mit einhäuptiger Schalung**
Zulage für die Herstellung der langen Außenwände mit
einhäuptiger Schalung gegen den erhärteten
Flüssigboden.

Wandhöhe zum Flüssigboden hin bis 2,50 m.
Wanddicke 40 cm.
Abstützung nach innen auf Bodenplatte möglich.
Menge: 60,000 m2

**1.4.1.7 Bew. Beton einschl. Schalung herst. Innenwände Stahlbeton C30/37 XC4, XD2, XF3**
StL-Nr. 22111831391490000
Bewehrten Beton einschließlich Schalung nach Unterlagen
des AG herstellen. Schalung vorhalten und beseitigen.
Bewehrung und Traggerüst der Bemessungsklasse B werden
gesondert vergütet.
Bauteil 'Innenwände 40cm'
Art der Verwendung = Stahlbeton.
Druckfestigkeitsklasse C30/37.
Expositionsklasse 'XC4, XD2, XF3 + Luftporen'
Menge: 6,000 m3

**1.4.1.8 Bew. Beton einschl. Schalung herst. Stahlbeton C30/37 Besenstrich**
StL-Nr. 22111831391490001
Bewehrten Beton einschließlich Schalung nach Unterlagen
des AG herstellen. Schalung vorhalten und beseitigen.
Bewehrung und Traggerüst der Bemessungsklasse B werden
gesondert vergütet.
Bauteil 'Decke 35 cm inkl. Aussparungen für
Einstiege 2 mal 1,0x1,0m'
Art der Verwendung = Stahlbeton.
Druckfestigkeitsklasse C30/37.
Expositionsklasse 'XC4, XD3, XF4 + Luftporen'
Oberfläche mit Besenstrich (Rosshaar) versehen.
Menge: 22,000 m3

**1.4.1.9 Betonstahlbewehrung herstellen**
StL-Nr. 22291820191
Betonstahlbewehrung nach Unterlagen des AG herstellen.
Bauwerksteil(e): 'alle Bauteile'
Stahlsorte B500B Stabstahl
Menge: 13,000 t

**1.4.1.10 Betonhalbfertigteile einbauen - verlorene Schalung**
Bewehrte Betonhalbfertigteile entsprechend statischen
und
konstruktiven Erfordernissen herstellen und einbauen.
Bauteil: Halbfertigteile (Filigrandecken) als verlorene
Schalung,
inklusive Bewehrung und Abstützungen für Bauzustand.
Die Abstützung im Bauzustand kann nur auf der
Überlaufschwelle stattfinden. Der Abstand der
Montagestützen beträgt daher bis 2,8 m, worauf die
Halbfertigteile zu bemessen sind.
Stärke der Platte 6 cm.
Fläche ca. 10,10 x 4,90 m.
Aussparungen 2 Stück 1,0 x 1,0 m
Halbfertigteile aus Stahlbeton.
Druckfestigkeitsklasse C35/45.
Expositionsklasse XC4, XF3.

Zwischen den Längsfugen der einzelnen Halbfertigteile
ist ein
Spalt von 5 cm vorzusehen, welcher bauseits
abzuschalen ist.
Menge: 50,000 m2

**1.4.1.11 Standsicherheitsnachweis aufstellen**
StL-Nr. 21910160599
Standsicherheitsnachweis aufstellen.
Standsicherheitsnachweis für '
Halbfertigteile
als verlorene Schalung der Decke
= Bauzustand
'
Standsicherheitsnachweis '
für Planungen des Herstellers'
Menge: 1,000 Psch

**1.4.1.12 Ausführungszeichnungen herstellen**
StL-Nr. 21910161099
Ausführungszeichnungen herstellen.
Ausführungszeichnungen für '
Halbfertigteile
als verlorene Schalung der Decke
'
Ausführungszeichnungen '
für Planung des Herstellers'
Menge: 1,000 Psch

**1.4.1.13 Unbewehrten Beton herstellen Gerinne mit Gefälle C30/37 XF3**
StL-Nr. 221118338999910
Unbewehrten Beton nach Unterlagen des AG herstellen.
Beton 'Füllbeton für Gerinne'
Druckfestigkeitsklasse 'C30/37'
Expositionsklasse 'XF3'
Zusätzliche Anforderungen 'Einbau mit Gefälle'
Beton ohne Schalung herstellen.
Menge: 17,000 m3

**1.4.1.14 Zulage Beton mit langsamer Festigkeitsentwicklung (r<0,3)**
Zulage Beton mit langsamer Festigkeitsentwicklung
(r<0,3)
für alle Bauteile des Bauwerks.
Menge: 1,000 psch

**1.4.1.15 Zulage Mehrverbrauch Beton bei Betonage gegen Flüssigboden**
Zulage für den Mehrverbrauch von Beton bei der Betonage
gegen den erhärteten Flüssigboden.
Menge: 3,000 m3

**1.4.1.16 Verwahrkasten/Bewehrungs-Rückbiegeelem. Stahl einreihig Durchm. 12mm Abst. 10cm Wand Ortbeton**
STLB-Bau 2024-04 013
Verwahrkasten/Bewehrungs-Rückbiegeelement aus Stahl,
einreihig, Stabdurchmesser 12 mm, Stababstand 10 cm,
einschl. Entfernen des Gehäusedeckels und Rückbiegen
Anschlussbewehrung nach dem Ausschalen, für Wand aus
Ortbeton.
Menge: 6,000 m

**1.4.1.17 Fugenblech Arbeitsfuge horizontal Stahlblech verz**
STLB-Bau 2024-04 013
Fugenblech für Arbeitsfuge, Einbaulage horizontal, aus
verzinktem Stahlblech, Stöße geschweißt.
Menge: 35,000 m

**1.4.1.18 Fugenblech Arbeitsfuge vertikal Stahlblech verz**
STLB-Bau 2025-10 013
Fugenblech für Arbeitsfuge, Einbaulage vertikal, aus
verzinktem Stahlblech, Stöße geschweißt.
Menge: 35,000 m

**1.4.1.19 Hydrophobierung gemäß OS-A herst.**
StL-Nr. 2211245129999
Hydrophobierung gemäß Oberflächenschutzsystem A(OS-A)
herstellen. Betonunterlage säubern.
Bauteil 'Decke'
Flächenneigung 'unterschiedlich geneigt, bis 2,5%'
Bindemittelgruppe 'Silan,
Gehalt mind. 80 %.
Ausführung in 2 Arbeitsgängen.'
Menge: 65,000 m2

**1.4.1.20 Arbeitsgerüst herstellen**
StL-Nr. 22211630699000000
Arbeitsgerüste, einschließlich ggf. erforderlicher
Gründung sowie ggf. erforderlicher Treppentürme und
weiterer Leitergänge, nach statischen, konstruktiven
und sicherheitstechnischen Erfordernissen herstellen
und beseitigen, für den Zeitraum der eigenen Leistung
vorhalten und unterhalten.
Einsatzort 'Abschlagsbauwerk '
Tragsystem 'nach Wahl des AN'
Menge: 1,000 Psch

**1.4.1.21 Traggerüst herstellen**
StL-Nr. 222116106090000
Traggerüst der Bemessungsklasse B für gesamtes Bauwerk
nach statischen, konstruktiven und sicherheitstechnischen Erfordernissen herstellen, vorhalten, unterhalten
und beseitigen.
Gerüst 'nach Wahl des AN,
für Halbfertigteile + Decke'
Menge: 1,000 Psch

**1.4.1.22 Steigeisen anschrauben Bohrarbeiten Stemmarbeiten M10 schließen T 2-4m**
Steigeisen anschrauben, einschl. Bohrarbeiten und
Befestigungsmittel, einschl. Stemmarbeiten und
schließen der
Ausbaustelle mit Mörtel M 10 DIN 18580 oder DIN
20000-412
in Verbindung mit DIN EN 998-2, im Entlastungsbauwerk
aus
Beton, ausgekleidet mit PE-HD, Tiefe über 2 bis 4 m,
Klasse D
400 DIN 1229 und DIN EN 124-1.
Menge: 5,000 St

##### Abschnitt 1.4.2 Trennbauwerk

*Hinweis*
Für die Maßnahme wird als Spezialverfahren Flüssigboden
eingesetzt.
Die Baugruben für Bauwerke und Leitungen werden
zunächst
ausgehoben. Das Aushubmaterial wird behandelt, wieder
eingebaut und bindet dann ab. Somit wird im Nachgang
eine
Baugrube mit Böschungswinkel 90° hergestellt.
Gegen den erhärteten Flüssigboden soll direkt betoniert
werden. Es steht daher kein Arbeitsraum außerhalb der
Bauwerksgrundfläche zur Verfügung, außer im Bereich der
Leitungsanschlüsse.
Der Mehraufwand für die eingeschränkten Arbeitsräume
ist in
die jeweiligen Einheitspreise einzurechnen.

**1.4.2.1 Überwachung Betoneinbau Überwachungskl.2**
STLB-Bau 2024-04 013
Überwachung des Einbaus von Beton der
Überwachungsklasse
2 DIN 1045-3 durch eine anerkannte Überwachungsstelle.
Menge: 1,000 psch

**1.4.2.2 Beton f. Sauberkeitsschicht herst. C12/15 X0 Dicke min. 10 cm**
StL-Nr. 2211183282101
Beton für Sauberkeitsschicht einschließlich ggf. erforderlicher Schalung nach Unterlagen des AG herstellen.
Ggf. erforderliche Schalung vorhalten und beseitigen.
Druckfestigkeitsklasse C12/15.
Expositionsklasse X0.
Dicke min. 10 cm.
Menge: 15,000 m2

**1.4.2.3 Trennlage PE-Folie d = 0,3 mm**
Trennlage PE-Folie d = 0,3 mm
Stöße mind. 10 cm überlappen,
zwischen kapillarbrechender Schicht und
Sauberkeitsschicht aus Beton einbauen.
Menge: 15,000 m2

**1.4.2.4 Bew. Beton einschl. Schalung herst. Bodenplatte Stahlbeton C30/37 XC4, XD2, XF3**
StL-Nr. 22111831391490000
Bewehrten Beton einschließlich Schalung nach Unterlagen
des AG herstellen. Schalung vorhalten und beseitigen.
Bewehrung und Traggerüst der Bemessungsklasse B werden
gesondert vergütet.
Bauteil 'Bodenplatte 30cm'
Art der Verwendung = Stahlbeton.
Druckfestigkeitsklasse C30/37.
Expositionsklasse 'XC4, XD2, XF3 + Luftporen'
Menge: 4,000 m3

**1.4.2.5 Bew. Beton einschl. Schalung herst. Außenwände Stahlbeton C30/37 XC4, XD2, XF3**
StL-Nr. 22111831391490000
Bewehrten Beton einschließlich Schalung nach Unterlagen
des AG herstellen. Schalung vorhalten und beseitigen.
Bewehrung und Traggerüst der Bemessungsklasse B werden
gesondert vergütet.
Bauteil 'Außenwände 30cm inkl. Aussparungen für
Leitungen DN 1200 + 3xDN800'
Art der Verwendung = Stahlbeton.
Druckfestigkeitsklasse C30/37.
Expositionsklasse 'XC4, XD2, XF3 + Luftporen'
Menge: 5,000 m3

**1.4.2.6 Zulage Herstellung Außenwand mit einhäuptiger Schalung**
Zulage für die Herstellung der Außenwände mit
einhäuptiger
Schalung gegen den erhärteten Flüssigboden.

Wandhöhe zum Flüssigboden hin bis 1,50 m.
Wanddicke 30 cm.
Abstützung nach innen auf Bodenplatte möglich.
Menge: 12,000 m2

**1.4.2.7 Bew. Beton einschl. Schalung herst. Stahlbeton C30/37 Besenstrich**
StL-Nr. 22111831391490001
Bewehrten Beton einschließlich Schalung nach Unterlagen
des AG herstellen. Schalung vorhalten und beseitigen.
Bewehrung und Traggerüst der Bemessungsklasse B werden
gesondert vergütet.
Bauteil 'Decke 30cm inkl. Aussparung für
Einstieg 1,0x1,0m
stark eingeschränkte Arbeitshöhe von ca. 0,8-1,4 m
für Schalarbeiten sind zu berücksichtigen
'
Art der Verwendung = Stahlbeton.
Druckfestigkeitsklasse C30/37.
Expositionsklasse 'XC4, XD3, XF4 + Luftporen'
Oberfläche mit Besenstrich (Rosshaar) versehen.
Menge: 3,700 m3

**1.4.2.8 Betonstahlbewehrung herstellen**
StL-Nr. 22291820191
Betonstahlbewehrung nach Unterlagen des AG herstellen.
Bauwerksteil(e): 'alle Bauteile'
Stahlsorte B500B Stabstahl
Menge: 1,500 t

**1.4.2.9 Unbewehrten Beton herstellen Gerinne mit Gefälle C30/37 XF3**
StL-Nr. 221118338999910
Unbewehrten Beton nach Unterlagen des AG herstellen.
Beton 'Füllbeton für Gerinne'
Druckfestigkeitsklasse 'C30/37'
Expositionsklasse 'XF3'
Zusätzliche Anforderungen 'Einbau mit Gefälle'
Beton ohne Schalung herstellen.
Menge: 2,000 m3

**1.4.2.10 Zulage Beton mit langsamer Festigkeitsentwicklung (r<0,3)**
Zulage Beton mit langsamer Festigkeitsentwicklung
(r<0,3)
für alle Bauteile des Bauwerks.
Menge: 1,000 psch

**1.4.2.11 Zulage Mehrverbrauch Beton bei Betonage gegen Flüssigboden**
Zulage für den Mehrverbrauch von Beton bei der Betonage
gegen den erhärteten Flüssigboden.
Menge: 2,000 m3

**1.4.2.12 Fugenblech Arbeitsfuge horizontal Stahlblech verz**
STLB-Bau 2024-04 013
Fugenblech für Arbeitsfuge, Einbaulage horizontal, aus
verzinktem Stahlblech, Stöße geschweißt.
Menge: 15,000 m

**1.4.2.13 Hydrophobierung gemäß OS-A herst.**
StL-Nr. 2211245129999
Hydrophobierung gemäß Oberflächenschutzsystem A(OS-A)
herstellen. Betonunterlage säubern.
Bauteil 'Decke'
Flächenneigung 'unterschiedlich geneigt, bis 2,5%'
Bindemittelgruppe 'Silan,
Gehalt mind. 80 %.
Ausführung in 2 Arbeitsgängen.'
Menge: 15,000 m2

**1.4.2.14 Traggerüst herstellen**
StL-Nr. 222116106090000
Traggerüst der Bemessungsklasse B für gesamtes Bauwerk
nach statischen, konstruktiven und sicherheitstechnischen Erfordernissen herstellen, vorhalten, unterhalten
und beseitigen.
Gerüst 'nach Wahl des AN,
für Decke'
Menge: 1,000 Psch

**1.4.2.15 Steigeisen anschrauben Bohrarbeiten Stemmarbeiten M10 schließen T 2-4m**
Steigeisen anschrauben, einschl. Bohrarbeiten und
Befestigungsmittel, einschl. Stemmarbeiten und
schließen der
Ausbaustelle mit Mörtel M 10 DIN 18580 oder DIN
20000-412
in Verbindung mit DIN EN 998-2, im Trennbauwerk aus
Beton, ausgekleidet mit PE-HD, Tiefe über 2 bis 4 m,
Klasse D
400 DIN 1229 und DIN EN 124-1.
Menge: 5,000 St

##### Abschnitt 1.4.3 Schächte

**1.4.3.1 Abbrechen von Einsteig-/Einlaufschächten, t = bis ca. 1,50 m**
Abbrechen von Einsteigschächten aus Ortbeton,
Mauerwerk,
bzw. Betonfertigteilen, DN 1000, t = bis ca. 1,50 m,
einschließlich Betonauflager etc., als Zuschlag zum
Aushub.
Einzurechnen sind die Leistungen für das Trennen der
Leitungen sowie der erforderliche Mehraufwand für die
Leistungen im Zuge der Inbetriebhaltung des
Mischwassersystems sowie der durch den Baubetrieb
entstandenen Einflüsse.
Das Abbruchmaterial in das Eigentum des AN übernehmen,
von der Baustelle entfernen und der Verwertung
zuführen. Die
Entsorgungsgebühren sind einzurechnen.
Menge: 1,000 St

**1.4.3.2 Abbrechen von Einsteig-/Einlaufschächten, t = bis 1,51 m bis 2,00 m**
Abbrechen von Einsteigschächten aus Ortbeton,
Mauerwerk,
bzw. Betonfertigteilen, DN 1000, t = 1,51 bis 2,00 m,
einschließlich Betonauflager etc., als Zuschlag zum
Aushub.
Einzurechnen sind die Leistungen für das Trennen der
Leitungen sowie der erforderliche Mehraufwand für die
Leistungen im Zuge der Inbetriebhaltung des
Mischwassersystems sowie der durch den Baubetrieb
entstandenen Einflüsse.
Das Abbruchmaterial in das Eigentum des AN übernehmen,
von der Baustelle entfernen und der Verwertung
zuführen. Die
Entsorgungsgebühren sind einzurechnen.
Menge: 1,000 St

**1.4.3.3 Abbrechen von Einsteig-/Einlaufschächten, t = bis 2,01 m bis 2,50 m**
Abbrechen von Einsteigschächten aus Ortbeton,
Mauerwerk,
bzw. Betonfertigteilen, DN 1000, t = 2,01 bis 2,50 m,
einschließlich Betonauflager etc., als Zuschlag zum
Aushub.
Einzurechnen sind die Leistungen für das Trennen der
Leitungen sowie der erforderliche Mehraufwand für die
Leistungen im Zuge der Inbetriebhaltung des
Mischwassersystems sowie der durch den Baubetrieb
entstandenen Einflüsse.
Das Abbruchmaterial in das Eigentum des AN übernehmen,
von der Baustelle entfernen und der Verwertung
zuführen. Die
Entsorgungsgebühren sind einzurechnen.
Menge: 1,000 St

**1.4.3.4 Abbrechen von Einsteig-/Einlaufschächten, t = 2,51 m bis 3,00 m**
Abbrechen von Einsteigschächten aus Ortbeton,
Mauerwerk,
bzw. Betonfertigteilen, DN 1000, t = 2,51 m bis 3,00 m,
einschließlich Betonauflager etc., als Zuschlag zum
Aushub.
Einzurechnen sind die Leistungen für das Trennen der
Leitungen sowie der erforderliche Mehraufwand für die
Leistungen im Zuge der Inbetriebhaltung des
Mischwassersystems sowie der durch den Baubetrieb
entstandenen Einflüsse.
Das Abbruchmaterial in das Eigentum des AN übernehmen,
von der Baustelle entfernen und der Verwertung
zuführen. Die
Entsorgungsgebühren sind einzurechnen.
Menge: 2,000 St

**1.4.3.5 Abbrechen von Einsteig-/Einlaufschächten, t = 3,01 m bis 3,50 m**
Abbrechen von Einsteigschächten aus Ortbeton,
Mauerwerk,
bzw. Betonfertigteilen, DN 1000, t = 3,01 m bis 3,50 m,
einschließlich Betonauflager etc., als Zuschlag zum
Aushub.
Einzurechnen sind die Leistungen für das Trennen der
Leitungen sowie der erforderliche Mehraufwand für die
Leistungen im Zuge der Inbetriebhaltung des
Mischwassersystems sowie der durch den Baubetrieb
entstandenen Einflüsse.
Das Abbruchmaterial in das Eigentum des AN übernehmen,
von der Baustelle entfernen und der Verwertung
zuführen. Die
Entsorgungsgebühren sind einzurechnen.
Menge: 1,000 St

**1.4.3.6 Schachtabdeckungen Klasse D inkl. Schmutzfänger ausbauen und entsorgen**
Schachtabdeckungen Klasse D inkl. Schmutzfänger
ausbauen,
laden, fördern und entsorgen,
als Zulage zum Abbruch der bestehenden
Einsteigschächte.
Die ordentliche Entsorgung bzw. Verwertung und deren
Gebühren sind einzurechnen.
Menge: 6,000 St

**1.4.3.7 Rückbau Auslaufbauwerk aus Stahlbeton**
Rückbau Auslaufbauwerk aus Stahlbeton
Rechteckprofil ca. 2,60m x 8,50m
Abtrennung von Zuleitungen (Stahlbeton DN 600)
Einbautiefe bis 2,50 m u. GOK
Beton abbrechen und zerkleinern
Das Abbruchmaterial in das Eigentum des AN übernehmen,
von der Baustelle entfernen und der Verwertung
zuführen. Die
Entsorgungsgebühren sind einzurechnen.
Menge: 1,000 psch

**1.4.3.8 Rückbau Abschlagbauwerk aus Stahlbeton**
Rückbau Abschlagbauwerk aus Stahlbeton
Rechteckprofil ca. 2,50m x 5,00 m
Abtrennung von Zuleitungen (Stahlbeton DN 1200)
Einbautiefe bis 2,50 m u. GOK
Beton abbrechen und zerkleinern
Das Abbruchmaterial in das Eigentum des AN übernehmen,
von der Baustelle entfernen und der Verwertung
zuführen. Die
Entsorgungsgebühren sind einzurechnen.
Menge: 1,000 psch

**1.4.3.9 Schacht Beton-Stahlbetonfertigteile DN1500 Steigleiter Stahl kunststoffummantelt Weite 300mm Gerinne gekrümmt Beton C40/50 Zulauf DN200 Ablauf DN400 Zulauf DN200 T 2-2,5m**
STLB-Bau 2025-10 009
Schacht aus Beton-/Stahlbetonfertigteilen DIN EN 1917,
DIN
4034-1, Typ 2, rund, DN 1500, mit Schachtunterteil,
Schachtringen/Schachtrohr, Auflageringen, Schachthals
DN
1500/625, Bauteilverbindung mit Dichtungen aus
Elastomeren DIN EN 681-1 und DIN 4060 als
Kompressionsdichtung, Dichtungen werkseitig fest
eingebaut,
mit Steigleiter aus Stahl, kunststoffummantelt, lichte
Weite
300 mm, Gerinne gekrümmt, Schachtunterteil, Gerinne und
Auftritt aus Beton C 40/50, in einem Guss gefertigt,
Auftritt in
Scheitelhöhe, Zu- und Abläufe sohlgleich, Anschlüsse
für
gelenkige Einbindung der Zu- und Abläufe mit Muffe,
Zulauf
für Rohre aus PE, DN 200,
Winkel '129,04' Grad, DN 400, mit Seitenzulauf mit
gelenkiger Rohreinbindung, aus PE, DN 200,
Winkel '128,6' Grad, lichte Schachttiefe über 2 bis
2,5 m.
Menge: 1,000 St

**1.4.3.10 Schacht Beton-Stahlbetonfertigteile DN1000 Steigleiter Stahl kunststoffummantelt Weite 300mm Gerinne gekrümmt Beton C40/50 Zulauf DN400 Ablauf DN400 T 2-2,5m**
STLB-Bau 2025-10 009
Schacht aus Beton-/Stahlbetonfertigteilen DIN EN 1917,
DIN
4034-1, Typ 2, rund, DN 1000, mit Schachtunterteil,
Schachtringen/Schachtrohr, Auflageringen, Schachthals
DN
1000/625, Bauteilverbindung mit Dichtungen aus
Elastomeren DIN EN 681-1 und DIN 4060 als
Kompressionsdichtung, Dichtungen werkseitig fest
eingebaut,
mit Steigleiter aus Stahl, kunststoffummantelt, lichte
Weite
300 mm, Gerinne gekrümmt, Schachtunterteil, Gerinne und
Auftritt aus Beton C 40/50, in einem Guss gefertigt,
Auftritt in
Scheitelhöhe, Zu- und Abläufe sohlgleich, Anschlüsse
für
gelenkige Einbindung der Zu- und Abläufe mit Muffe,
Zulauf
für Rohre aus Stahlbeton, DN 400,
Winkel '144,9' Grad, Ablauf für Rohre aus Stahlbeton,
DN
400, lichte Schachttiefe über 2 bis 2,5 m.
Menge: 1,000 St

**1.4.3.11 Schacht Beton-Stahlbetonfertigteile DN1000 Steigleiter Stahl kunststoffummantelt Weite 300mm Gerinne gekrümmt Beton C40/50 Zulauf DN400 Ablauf DN400 T 1,5-2m**
STLB-Bau 2025-10 009
Schacht aus Beton-/Stahlbetonfertigteilen DIN EN 1917,
DIN
4034-1, Typ 2, rund, DN 1000, mit Schachtunterteil,
Schachtringen/Schachtrohr, Auflageringen, Schachthals
DN
1000/625, Bauteilverbindung mit Dichtungen aus
Elastomeren DIN EN 681-1 und DIN 4060 als
Kompressionsdichtung, Dichtungen werkseitig fest
eingebaut,
mit Steigleiter aus Stahl, kunststoffummantelt, lichte
Weite
300 mm, Gerinne gekrümmt, Schachtunterteil, Gerinne und
Auftritt aus Beton C 40/50, in einem Guss gefertigt,
Auftritt in
Scheitelhöhe, Zu- und Abläufe sohlgleich, Anschlüsse
für
gelenkige Einbindung der Zu- und Abläufe mit Muffe,
Zulauf
für Rohre aus Stahlbeton, DN 400,
Winkel '155,54' Grad, Ablauf für Rohre aus Steinzeug,
DN
400, Verbindungssystem C, mit Steckmuffe K,
Tragfähigkeitsklasse 200, lichte Schachttiefe über 1,5
bis 2
m.
Menge: 1,000 St

**1.4.3.12 Schacht Beton-Stahlbetonfertigteile DN2000 Steigleiter Stahl kunststoffummantelt Weite 300mm Gerinne gerade Beton C40/50 Zulauf DN1200 Ablauf DN1200 T 2-2,5m**
STLB-Bau 2025-10 009
Schacht aus Beton-/Stahlbetonfertigteilen DIN EN 1917,
DIN
4034-1, Typ 2, rund, DN 2000, mit Schachtunterteil,
Schachtringen/Schachtrohr, Abdeckplatte, Auflageringen,
Bauteilverbindung mit Dichtungen aus Elastomeren DIN EN
681-1 und DIN 4060 als Kompressionsdichtung, Dichtungen
werkseitig fest eingebaut, mit Steigleiter aus Stahl,
kunststoffummantelt, lichte Weite 300 mm, mit
Steigkästen
im Gerinne, Gerinne gerade, Schachtunterteil, Gerinne
und
Auftritt aus Beton C 40/50, in einem Guss gefertigt,
Auftritt
50 cm über Kanalsohle, Zu- und Abläufe sohlgleich,
Anschlüsse für gelenkige Einbindung der Zu- und
Abläufe mit
Muffe, DN 1200,
Winkel '180' Grad, DN 1200, lichte Schachttiefe über 2
bis 2,5
m.
Menge: 1,000 St

**1.4.3.13 Schacht Beton-Stahlbetonfertigteile DN2000 Steigleiter Stahl kunststoffummantelt Weite 300mm Gerinne gekrümmt Beton C40/50 Zulauf DN1200 Ablauf DN1200 T 2,5-3m**
Schacht aus Beton-/Stahlbetonfertigteilen DIN EN 1917,
DIN
4034-1, Typ 2, rund, DN 2000, mit Schachtunterteil,
Schachtringen/Schachtrohr, Abdeckplatte, Auflageringen,
Bauteilverbindung mit Dichtungen aus Elastomeren DIN EN
681-1 und DIN 4060 als Kompressionsdichtung, Dichtungen
werkseitig fest eingebaut, mit Steigleiter aus Stahl,
kunststoffummantelt, lichte Weite 300 mm, mit
Steigkästen
im Gerinne, Gerinne gekrümmt, Schachtunterteil, Gerinne
und Auftritt aus Beton C 40/50, in einem Guss
gefertigt,
Auftritt 50 cm über Kanalsohle, Zu- und Abläufe
sohlgleich,
Anschlüsse für gelenkige Einbindung der Zu- und
Abläufe mit
Muffe, DN 1200,
Winkel '168,13' Grad, DN 1500, lichte Schachttiefe
über 2,5
bis 3 m.
Menge: 1,000 St

**1.4.3.14 Schacht Beton-Stahlbetonfertigteile DN2000 Steigleiter Stahl kunststoffummantelt Weite 300mm Gerinne gerade Beton C40/50 Zulauf WN/HN900/1350 Ablauf DN1200 T 2,5-3m**
STLB-Bau 2025-10 009
Schacht aus Beton-/Stahlbetonfertigteilen DIN EN 1917,
DIN
4034-1, Typ 2, rund, DN 2000, mit Schachtunterteil,
Schachtringen/Schachtrohr, Abdeckplatte, Auflageringen,
Bauteilverbindung mit Dichtungen aus Elastomeren DIN EN
681-1 und DIN 4060 als Kompressionsdichtung, Dichtungen
werkseitig fest eingebaut, mit Steigleiter aus Stahl,
kunststoffummantelt, lichte Weite 300 mm, mit
Steigkästen
im Gerinne, Gerinne gerade, Schachtunterteil, Gerinne
und
Auftritt aus Beton C 40/50, in einem Guss gefertigt,
Auftritt
50 cm über Kanalsohle, Zu- und Abläufe sohlgleich,
Anschlüsse für gelenkige Einbindung der Zu- und
Abläufe mit
Muffe, Zulauf für Rohre aus Stahlbeton, WN/HN 900/1350,
Winkel '0' Grad, DN 1200, lichte Schachttiefe über 2,5
bis 3
m.
Menge: 1,000 St

**1.4.3.15 GFK-Fertigschacht gemäß DIN EN 15383, DN 2500**
GFK-Fertigschacht gemäß DIN EN 15383, DN 2500
lichte Tiefe = 2,81 m
bestehend aus:
Schachtrohr aus gewickeltem/geschleudertem
glasfaserverstärktem Polyesterharz (UP-GF) gemäß DIN
16868/16869, DN 2500, SN 5000
Schachtleiter aus GFK, Breite 300 mm
Ausziehbare Einholm-Einsteighilfe aus Edelstahl 1.4571
GFK-Steigkasten
Grundkörper DN 2500 (einschl. Bodenplatte, Gerinne und
Berme mit GFK-Beschichtung)
werkseitig wasserdicht mit GFK-Schachtrohr verbunden
Auftriebssicherung DN 2500
1 Anschlussstutzen für Zulauf DN 1200 GFK mit
aufgezogener
Kupplung
1 Anschlussstutzen für Zulauf DN 1500 GFK mit
aufgezogener
Kupplung
1 Anschlussstutzen für Ablauf DN 1800 GFK
Stahlbeton-Abdeckplatte DN 2500/250 mit exzentrischer
Einstiegs. bzw. Montageöffnung DN 800, verschiebesicher
3 Kugelkopfanker und -abheber für
Stahlbeton-Abdeckplatte
3 Versetz-Ringmuttern M30 für GFK-Fertigschacht
Menge: 1,000 St

**1.4.3.16 Tangentialschacht ohne Auftritt**
Tangentialschacht ohne Auftritt,
Haupt- und Schachtrohr aus geschleudertem / gewickeltem
glasfaserverstärktem Polyesterharz (UP-GF) gemäß DIN EN
14364 und DIN 16868 / DIN 16969, zur Verwendungsstelle
transportieren und einbauen.

Nennweite Hauptrohr: DN 800
Steifigkeit Hauptrohr: SN 20.000
Abwinklung im Hauptrohr: Grad 90???
Nennweite Schachtrohr: DN 800
Kupplung: Zulauf / Ablauf
Schachttiefe (Sohle  GOK): bis 1,35 m
Menge: 3,000 St

**1.4.3.17 Tangentialschacht ohne Auftritt**
Tangentialschacht ohne Auftritt,
Haupt- und Schachtrohr aus geschleudertem / gewickeltem
glasfaserverstärktem Polyesterharz (UP-GF) gemäß DIN EN
14364 und DIN 16868 / DIN 16969, zur Verwendungsstelle
transportieren und einbauen.

Nennweite Hauptrohr: DN 800
Steifigkeit Hauptrohr: SN 20.000
Abwinklung im Hauptrohr: Grad 90???
Nennweite Schachtrohr: DN 600
Kupplung: Zulauf / Ablauf
Schachttiefe (Sohle  GOK): bis 1,35 m
Menge: 1,000 St

**1.4.3.18 Übergangsplatte aus Stahlbeton gemäß/analog DIN 4034**
Übergangsplatte aus Stahlbeton gemäß/analog DIN 4034,
mit
Aufkantung aus Beton für den Übergang auf
Betonfertigteile
gemäß DIN 4034 Teil1; passend zum Schachtsystem, mit
integrierter GFK-Kupplung und EPDM-Dichtung; dicht
gegen
drückendes Grundwasser; liefern, zur Verwendungsstelle
transportieren und einbauen.

Nennweite Schachtrohr: DN 800
Durchstiegsöffnung 625 mm
Unterseite und Durchstieg
mit GFK-Beschichtung  ja
Menge: 3,000 St

**1.4.3.19 GFK Übergangsadapter mit Dichtung für Schachtrohr DN 1000**
GFK Übergangsadapter mit Dichtung für Schachtrohr DN
1000
(DA 1026mm) für den Übergang auf Betonfertigteile gemäß
DIN 4034 Teil1 liefern
Menge: 3,000 St

**1.4.3.20 Schachtabdeck. Schachthals DN625 D400 rund Guss Einlage Lüftungsöffnung Rahmen quadratisch Guss Beton Einlage setzen**
STLB-Bau 2025-10 009
Schachtabdeckung, für Schacht DIN EN 1917 und DIN
4034-1
mit Schachthals DN 625, Klasse D 400 DIN EN 124-1,
Deckel
rund aus Gusseisen DIN EN 124-2, mit dämpfender
Einlage,
mit Lüftungsöffnungen, Rahmen DIN 19584, quadratisch
aus
Gusseisen mit Beton mit verschleißfester Einlage,
höhengerecht in WW-Schachtkopfmörtel DIN 19573 setzen.
Menge: 4,000 St

**1.4.3.21 Schachtabdeck. Schachthals DN625 D400 rund Guss Einlage Rahmen quadratisch Guss Beton Einlage setzen**
STLB-Bau 2025-10 009
Schachtabdeckung, für Schacht DIN EN 1917 und DIN
4034-1
mit Schachthals DN 625, Klasse D 400 DIN EN 124-1,
Deckel
rund aus Gusseisen DIN EN 124-2, mit dämpfender
Einlage,
ohne Lüftungsöffnungen, Rahmen DIN 19584, quadratisch
aus
Gusseisen mit Beton mit verschleißfester Einlage,
höhengerecht in WW-Schachtkopfmörtel DIN 19573 setzen.
Menge: 7,000 St

**1.4.3.22 Bauwerksdeckel D400 L/B 1000/1000mm quadratisch Guss setzen**
Bauwerksdeckel, Klasse D 400 DIN EN 124-1,
Schachtöffnung
quadratisch, lichte Maße B/L 1000/1000 mm, Abdeckung
quadratisch, aus Gusseisen DIN EN 124-2, mit dämpfender
Einlage im Deckel und im Rahmen, Verschluss mit
Verriegelung, Deckel mit Schanier und Sicherung,
höhengerecht in WW-Schachtkopfmörtel DIN 19573 setzen.
Menge: 3,000 St

**1.4.3.23 Schmutzfänger Stahl verz DN625**
Schmutzfänger DIN 1221 Form F aus verzinktem Stahl DN
625 für Schachtabdeckung.
Menge: 10,000 St

**1.4.3.24 Straßenablauf aus Betonfertigteilen Klasse C 250 herstellen**
Straßenablauf aus Betonfertigteilen und Eimer,
DIN 4052, auf 10 cm dicker Sauberkeitsschicht
aus Beton C12/15, und Aufsatz
Klasse C 250, DIN EN 124 und DIN 1229, herstellen.
Betonteile auf Dünnbettmörtel, ggf. Aufsatz auf Normalbettmörtel setzen.
Straßenablauf, niedrige Bauform,
Sonderbauteil Bauhöhe fertig 0,50 m:
Boden 1, Schaftkonus 11, Auflagerring 10 b,
Eimer Form D1,
mit eingearbeitetem Kunststoffmuffenauslauf
aus PVC mit Elastomerdichtung,
DIN EN 681 und DIN 4060,
Aufsatz 300x500, Rahmen aus Gusseisen, DIN 19594,
mit Einlage,
Menge: 2,000 St

**1.4.3.25 Aufsatz Straßenablauf C250 L/B 300/500mm pultförmig setzen**
Aufsatz für Straßenablauf DIN 4052, Roste aus
Gusseisen,
Rahmen mit Eimerauflage, Klasse C 250 DIN EN 124-1,
Maße
L/B 300/500 mm, mit Einlage, höhengerecht in
WW-Schachtkopfmörtel DIN 19573 setzen.
Menge: 1,000 St

##### Abschnitt 1.4.4 Rohrmaterial und Formstücke

*Hinweis*
Vor Durchführung der Kanalauswechselung an den
jeweiligen
Kanalhaltungen sind die betreffenden Hausbesitzer
frühzeitig
mittels schriftlicher Vorinformation
(Informationsblatt mit
Terminangabe) zu verständigen.
Eine Abstimmung betreffend der Arbeiten direkt im
Bereich
der zulaufenden HA-Leitung hat seitens des
Auftragnehmers
mit den Hausbesitzern zu erfolgen.
Die Abrechnung der Grundstücksanschlussleitungen bzw.
Sinkkastenleitungen erfolgt in einem separaten Titel.

**1.4.4.1 Bestehende Rohrleitung aus DN 900/1350 etc. trennen**
Trennen der bestehenden Rohrleitung DN 900/1350 aus
Stahlbeton und vorbereiten der Trennstelle für
Zusammenschluss/Anpassung mit dem neuen Schacht.

Aufbruchgut geht in Eigentum des AN über und ist
fachgerecht zu entsorgen.
Menge: 3,000 St

**1.4.4.2 Bestehende Rohrleitung aus DN 1200 etc. trennen**
Trennen der bestehenden Rohrleitung DN 1200 aus
Ortbeton
und vorbereiten der Trennstelle für
Zusammenschluss/Anpassung mit dem neuen Schacht.

Aufbruchgut geht in Eigentum des AN über und ist
fachgerecht zu entsorgen.
Menge: 1,000 St

**1.4.4.3 Bestehende Rohrleitung aus DN 600 etc. trennen**
Trennen der bestehenden Rohrleitung DN 600 aus Beton
und
vorbereiten der Trennstelle für
Zusammenschluss/Anpassung
mit dem neuen Schacht.

Aufbruchgut geht in Eigentum des AN über und ist
fachgerecht zu entsorgen.
Menge: 2,000 St

**1.4.4.4 Bestehende Rohrleitung aus DN 400 etc. trennen**
Trennen der bestehenden Rohrleitung DN 400 aus Beton
und
vorbereiten der Trennstelle für
Zusammenschluss/Anpassung
mit dem neuen Schacht.

Aufbruchgut geht in Eigentum des AN über und ist
fachgerecht zu entsorgen.
Menge: 2,000 St

**1.4.4.5 Bestehende Rohrleitung aus Beton DN 300 etc. trennen**
Trennen der bestehenden Rohrleitung DN 300 aus Stz-Rohr
und vorbereiten der Trennstelle für
Zusammenschluss/Anpassung mit dem neuen Schacht.

Abbruchgut geht in Eigentum des AN über und ist
fachgerecht
zu entsorgen.
Menge: 1,000 St

**1.4.4.6 Rohrleitung ausbauen DN 250 - DN 400**
Rohrleitung aus Asbestzement - Stz - PVC - Beton
und dgl. ggf. einschl. Auflager und Ummantelung aus
Beton
ausbauen.
Die Herstellung des Leitungsgrabens bis Oberkante
Rohrleitung bzw. Ummantelung wird gesondert vergütet.
Zusätzliche Erdarbeiten in der verbliebenen
Leitungszone
gehören zum Leistungsumfang.
Größe und Art der Bettung 'Beton '
Größe und Art der Ummantelung 'Beton '
Rohrleitung aus 'Stahlbeton bzw. Ortbeton'
DN 300 bis 1200 und DN 900/1350
Fließsohlentiefe bis ca. 3,50 m
Rohre und übriges Abbruchmaterial in Eigentum des AN
übernehmen und einer Verwertung nach Wahl des AN
zuführen.
Anlage in Betrieb
Menge: 210,000 m

**1.4.4.7 Rückbau Gasleitung PE DN 110**
Rückbau Gasleitung PE DN 110,
Einbautiefe bis 1,80 m
Material wird Eigentum den AN und ist zu beseitigen,
Rohrleitung befindet sich im Rohrgraben,
Anlage ist nicht in Betrieb
Menge: 200,000 m

**1.4.4.8 Straßenablauf Fertigteil ausb.**
StL-Nr. 218909301020101
Straßenablauf aus Betonfertigteilen einschl. Aufsatz
und Eimer, sowie Auflager aus Beton ausbauen.
Das ggf. erforderliche Schließen der Anschlussleitungen
wird gesondert vergütet.
Straßenablauf mit Schaft und Schaftkonus, tiefe
Bauform, Aufsatz 300 x 500
Tiefe bis Sohle in Ablaufmitte über 0,80 m bis 1,20 m,
Straßenablauf einschließlich Aufsatz und Eimer
in Eigentum des AN übernehmen und einer
Entsorgung nach Wahl des AN zuführen.
Übriges Abbruchgut in das
Eigentum des AN übernehmen und einer Entsorgung
nach Wahl des AN zuführen.
Menge: 4,000 St

**1.4.4.9 Totalabbruch als Zuschlag zum Aushub, unbewehrt**
Totalabbruch als Zuschlag zum Aushub,
aus unbewehrtem Beton, (best. Straßenabläufe, Schächte,
Ortbetonkanal, Fundamentüberstände usw.)
Maße in cm verschiedene Maße,
maschinell, von Hand in der Baugrube der Rohrgräben.
Anfallendes Material in das Eigentum des AN übernehmen
und
beseitigen, inkl. Verwertungsgebühren.
Menge: 5,000 m3

**1.4.4.10 Abmauerung von Kanälen bis DN 200 - DN 400**
Abmauerung von Kanälen bis DN 1000 SB
wasserdicht herstellen aus Kanalklinkern DIN 4051
einschließlich einseitigem Putz P III, DIN 18550
Wanddicke 24 cm
Menge: 1,000 St

**1.4.4.11 GFK-Abwasserrohr mit Kupplung DN 800**
GFK-Abwasserrohr mit Kupplung DN 800
GFK-Abwasserrohre aus kontinuierlich gewickeltem oder
geschleudertem glasfaserverstärktem Polyesterharz
(UP-GF);
zugelassenes Bauprodukt nach
Muster-Verwaltungsvorschrift
Technische Baubestimmungen (MVV TB) Teil C
nach DIN EN 14364 / DIN 16868 / DIN16869;
incl. einseitig aufgezogener GFK-Kupplung mit
integrierter
EPDM-Dichtung;
in Baulängen nach Wahl des AN liefern und verlegen;
Der Mehraufwand für die Verlegung von Kurzlängen ist
mit
einzurechnen. Schnittkosten und zusätzliche Kupplungen
werden in einer gesonderten Pos. vergütet.

Nennweite:  DN 800
Nennsteifigkeit:  SN 20.000 N/m²
Menge: 250,000 m

**1.4.4.12 GFK-Abwasserrohr mit Kupplung DN 400**
GFK-Abwasserrohr mit Kupplung DN 800
GFK-Abwasserrohre aus kontinuierlich gewickeltem oder
geschleudertem glasfaserverstärktem Polyesterharz
(UP-GF);
zugelassenes Bauprodukt nach
Muster-Verwaltungsvorschrift
Technische Baubestimmungen (MVV TB) Teil C
nach DIN EN 14364 / DIN 16868 / DIN16869;
incl. einseitig aufgezogener GFK-Kupplung mit
integrierter
EPDM-Dichtung;
in Baulängen nach Wahl des AN liefern und verlegen;
Der Mehraufwand für die Verlegung von Kurzlängen ist
mit
einzurechnen. Schnittkosten und zusätzliche Kupplungen
werden in einer gesonderten Pos. vergütet.

Nennweite:  DN 400
Nennsteifigkeit:  SN 20.000 N/m²
Menge: 55,000 m

**1.4.4.13 GFK-Abwasserrohr mit Kupplung DN 1200**
GFK-Abwasserrohr mit Kupplung DN 1200
GFK-Abwasserrohre aus kontinuierlich gewickeltem oder
geschleudertem glasfaserverstärktem Polyesterharz
(UP-GF);
zugelassenes Bauprodukt nach
Muster-Verwaltungsvorschrift
Technische Baubestimmungen (MVV TB) Teil C
nach DIN EN 14364 / DIN 16868 / DIN16869;
incl. einseitig aufgezogener GFK-Kupplung mit
integrierter
EPDM-Dichtung;
in Baulängen nach Wahl des AN liefern und verlegen;
Der Mehraufwand für die Verlegung von Kurzlängen ist
mit
einzurechnen. Schnittkosten und zusätzliche Kupplungen
werden in einer gesonderten Pos. vergütet.

Nennweite:  DN 1200
Nennsteifigkeit:  SN 20.000 N/m²
Menge: 65,000 m

**1.4.4.14 GFK-Abwasserrohr mit Kupplung DN 1500**
GFK-Abwasserrohr mit Kupplung DN 800
GFK-Abwasserrohre aus kontinuierlich gewickeltem oder
geschleudertem glasfaserverstärktem Polyesterharz
(UP-GF);
zugelassenes Bauprodukt nach
Muster-Verwaltungsvorschrift
Technische Baubestimmungen (MVV TB) Teil C
nach DIN EN 14364 / DIN 16868 / DIN16869;
incl. einseitig aufgezogener GFK-Kupplung mit
integrierter
EPDM-Dichtung;
in Baulängen nach Wahl des AN liefern und verlegen;
Der Mehraufwand für die Verlegung von Kurzlängen ist
mit
einzurechnen. Schnittkosten und zusätzliche Kupplungen
werden in einer gesonderten Pos. vergütet.

Nennweite:  DN 1500
Nennsteifigkeit:  SN 10.000 N/m²
Menge: 50,000 m

**1.4.4.15 GFK-Abwasserrohr mit Kupplung DN 1800**
GFK-Abwasserrohr mit Kupplung DN 800
GFK-Abwasserrohre aus kontinuierlich gewickeltem oder
geschleudertem glasfaserverstärktem Polyesterharz
(UP-GF);
zugelassenes Bauprodukt nach
Muster-Verwaltungsvorschrift
Technische Baubestimmungen (MVV TB) Teil C
nach DIN EN 14364 / DIN 16868 / DIN16869;
incl. einseitig aufgezogener GFK-Kupplung mit
integrierter
EPDM-Dichtung;
in Baulängen nach Wahl des AN liefern und verlegen;
Der Mehraufwand für die Verlegung von Kurzlängen ist
mit
einzurechnen. Schnittkosten und zusätzliche Kupplungen
werden in einer gesonderten Pos. vergütet.

Nennweite:  DN 1800
Nennsteifigkeit:  SN 10.000 N/m²
Menge: 5,000 m

**1.4.4.16 Schneiden von GFK-Rohren als Schrägschnitt**
Schneiden von GFK-Rohren als Schrägschnitt
GFK-Abwasserrohre aus kontinuierlich gewickeltem oder
geschleudertem glasfaserverstärktem Polyesterharz
(UP-GF)
auf der Baustelle schneiden;
Schnitt nicht rechtwinklig zur Rohrachse als
Schrägschnitt;
Schnittkanten nach Angaben des Rohrherstellers
bearbeiten;
Verschnitt geht in Besitz des AN über

Nennweite:  DN 800
Menge: 3,000 St

**1.4.4.17 Gelenkstück mit Kupplung BL 1,00 m DN 800**
Gelenkstück mit Kupplung BL 1,00 m
Kurzrohr als Gelenkstück passend zum Rohrsystem
mit einseitig aufgezogener GFK-Kupplung mit
integrierter
EPDM-Dichtung;
liefern und verlegen

Baulänge: 1,00 m
Nennweite: DN 800
Nennsteifigkeit: SN 20.000 N/m²
Menge: 3,000 St

**1.4.4.18 Gelenkstück mit Kupplung BL 2,00 m DN 1200**
Gelenkstück mit Kupplung BL 2,00 m
Kurzrohr als Gelenkstück passend zum Rohrsystem
mit einseitig aufgezogener GFK-Kupplung mit
integrierter
EPDM-Dichtung;
liefern und verlegen

Baulänge: 2,00 m
Nennweite: DN 1200
Nennsteifigkeit: SN 20.000 N/m²
Menge: 5,000 St

**1.4.4.19 Gelenkstück mit Kupplung BL 3,00 m DN 1500**
Gelenkstück mit Kupplung BL 2,00 m
Kurzrohr als Gelenkstück passend zum Rohrsystem
mit einseitig aufgezogener GFK-Kupplung mit
integrierter
EPDM-Dichtung;
liefern und verlegen

Baulänge: 3,00 m
Nennweite: DN 1500
Nennsteifigkeit: SN 20.000 N/m²
Menge: 2,000 St

**1.4.4.20 Gelenkstück mit Kupplung BL 3,00 m DN 1800**
Gelenkstück mit Kupplung BL 2,00 m
Kurzrohr als Gelenkstück passend zum Rohrsystem
mit einseitig aufgezogener GFK-Kupplung mit
integrierter
EPDM-Dichtung;
liefern und verlegen

Baulänge: 3,00 m
Nennweite: DN 1800
Nennsteifigkeit: SN 20.000 N/m²
Menge: 2,000 St

**1.4.4.21 Rohrbogen bis 30° (Segmentrohrbogen, einschnittig)**
Rohrbogen bis 30° (Segmentrohrbogen, einschnittig)
Segmentrohrbogen einschnittig (2 Segmente)
aus kontinuierlich gewickeltem oder geschleudertem
glasfaserverstärktem Polyesterharz (UP-GF);
zugelassenes
Bauprodukt nach Muster-Verwaltungsvorschrift Technische
Baubestimmungen (MVV TB) Teil C nach DIN EN 14364 / DIN
16868 / DIN16869;
mit/ohne einseitig aufgezogener GFK-Kupplung mit
integrierter EPDM-Dichtung;
liefern und verlegen
R = 1,5 x DN

Nennweite:  DN 800
Nennsteifigkeit:  SN 20.000 N/m²
Abwinklung:  a 30 Grad
Menge: 9,000 St

**1.4.4.22 Rohrbogen bis 30° (Segmentrohrbogen, einschnittig)**
Rohrbogen bis 30° (Segmentrohrbogen, einschnittig)
Segmentrohrbogen einschnittig (2 Segmente)
aus kontinuierlich gewickeltem oder geschleudertem
glasfaserverstärktem Polyesterharz (UP-GF);
zugelassenes
Bauprodukt nach Muster-Verwaltungsvorschrift Technische
Baubestimmungen (MVV TB) Teil C nach DIN EN 14364 / DIN
16868 / DIN16869;
mit/ohne einseitig aufgezogener GFK-Kupplung mit
integrierter EPDM-Dichtung;
liefern und verlegen
R = 1,5 x DN

Nennweite:  DN 400
Nennsteifigkeit:  SN 10.000 N/m²
Abwinklung:  a 30 Grad
Menge: 3,000 St

**1.4.4.23 Mauerwerkskupplung aus glasfaserverstärktem Polyesterharz**
Mauerwerkskupplung aus glasfaserverstärktem
Polyesterharz
(UP-GF); zugelassenes Bauprodukt nach
Muster-Verwaltungsvorschrift Technische Baubestimmungen
(MVV TB) Teil C nach DIN EN 14364 / DIN 16868 /
DIN16869; mit integrierter EPDM-Dichtung;
einschließlich
äußerer Besandung;
liefern und verlegen

Nennweite:  DN 800
Baulänge:  mm 300
Menge: 3,000 St

**1.4.4.24 Mauerwerkskupplung aus glasfaserverstärktem Polyesterharz**
Mauerwerkskupplung aus glasfaserverstärktem
Polyesterharz
(UP-GF); zugelassenes Bauprodukt nach
Muster-Verwaltungsvorschrift Technische Baubestimmungen
(MVV TB) Teil C nach DIN EN 14364 / DIN 16868 /
DIN16869; mit integrierter EPDM-Dichtung;
einschließlich
äußerer Besandung;
liefern und verlegen

Nennweite:  DN 1200
Baulänge:  mm 300
Menge: 1,000 St

**1.4.4.25 Mauerwerkskupplung aus glasfaserverstärktem Polyesterharz**
Mauerwerkskupplung aus glasfaserverstärktem
Polyesterharz
(UP-GF); zugelassenes Bauprodukt nach
Muster-Verwaltungsvorschrift Technische Baubestimmungen
(MVV TB) Teil C nach DIN EN 14364 / DIN 16868 /
DIN16869; mit integrierter EPDM-Dichtung;
einschließlich
äußerer Besandung;
liefern und verlegen

Nennweite:  DN 1200
Baulänge:  mm 400
Menge: 1,000 St

**1.4.4.26 Mauerwerkskupplung aus glasfaserverstärktem Polyesterharz**
Mauerwerkskupplung aus glasfaserverstärktem
Polyesterharz
(UP-GF); zugelassenes Bauprodukt nach
Muster-Verwaltungsvorschrift Technische Baubestimmungen
(MVV TB) Teil C nach DIN EN 14364 / DIN 16868 /
DIN16869; mit integrierter EPDM-Dichtung;
einschließlich
äußerer Besandung;
liefern und verlegen

Nennweite:  DN 1800
Baulänge:  mm 400
Menge: 1,000 St

**1.4.4.27 Abwasserkanal PP homogen Regenwasser Steckverbindung OD DN160 SN16 L 3m Graben abgeböscht Bettung Typ1 Bettungs-D 15cm Kies-Sand ob.Schicht Kies-Sand**
Abwasserkanal aus PP (Polypropylen)-Rohren DIN EN
1852-1,
homogenes Vollwandrohr, für Regenwasser, mit
Steckverbindung, Rohrende mit Muffe, DN/OD 160,
Nenn-Ringsteifigkeit SN 16 DIN EN ISO 9969, Baulänge 3
m,
Verlegung DIN EN 1610 in vorh. Graben inkl. Verbau,
einschl.
Bettung Typ 1, Dicke der unteren Bettungsschicht mind.
15
cm, aus Kies-Sand-Gemisch, obere Bettungsschicht aus
Kies-Sand-Gemisch, Dicke der oberen Bettungsschicht
gemäß
beiliegender statischer Berechnung.
Menge: 20,000 m

**1.4.4.28 Sattelstück Abwasserleitung PP heißwasserbest. DN/OD160**
STLB-Bau 2022-10 044
Sattelstück, für Abwasserleitung, aus PP-Rohr DIN EN
1451-1,
heißwasserbeständig (bis 95 Grad C), DN/OD 160.
Menge: 1,000 St

**1.4.4.29 Kernbohrung Stahlbeton Durchm. 150-200mm T 7,5-10cm Geräteeinsatz mgl. nicht schadstoffbelastet**
Kernbohrung, Mischwasserkanal, aus Stahlbeton,
Normalbeton,
Bohrdurchmesser über 150 bis 200 mm, Bohrtiefe über 7,5
bis 10 cm, einschl. Lösen des Bohrkerns aus dem Gefüge,
Lagerung des anfallenden Kerns im
Behälter des AN, DN 150.
Bohrkern geht in Eigentum des AN über und ist
fachgerecht
zu entsorgen.
Menge: 1,000 St

**1.4.4.30 Abwasserltg PE 100 DN/OD200 Heizel.stumpfschweißen Graben verbaut Bettung Typ1 Bettungs-D 11cm stabil.Boden ob.Schicht stabil.Boden T 1,75-4m**
Abwasserleitung aus PE-Rohr (PE 100), DIN 8074 und DIN
8075, DN/OD 200, Rohrverbindung mit
Heizelement-Stumpfschweißen, Richtlinie DVS 2207-1,
Verlegung DIN EN 1610, in vorh. Gräben, verbaut,
Bettung aus Flüssigboden
Grabentiefe über 1,75 bis 4 m, Form- und
Verbindungsstücke
werden gesondert vergütet.
Menge: 10,000 m

**1.4.4.31 Bogen Abwasserltg PE Heizel.stumpfschweißen DN/OD200**
STLB-Bau 2025-10 044
Bogen, für Abwasserleitung, aus PE-Rohr, Rohrverbindung
durch Heizelementstumpfschweißen, Richtlinie DVS
2207-1,
DN/OD 200.
Menge: 1,000 St

**1.4.4.32 Mediendurchführung einfach Schachtwand D 25-40cm Kunststoff ID 200mm PE AD 160-210mm geschlossen**
STLB-Bau 2025-10 042
Mediendurchführung, einfach, rund, für Abwasser,
in Schachtwand, aus Beton, Wanddicke über 25 bis 40
cm, in
vorh. Futterrohr, aus Kunststoff, Innendurchmesser 200
mm,
Medienrohr aus Polyethylen PE, Außendurchmesser
Medienrohr über 160 bis 210 mm, dicht gegen drückendes
Wasser, geschlossene Ausführung.
Menge: 4,000 St

**1.4.4.33 Stahlbetongelenkstück Spitzende/Muffe L 1m WN/HN900/1350**
STLB-Bau 2025-10 009
Gelenkstück aus Stahlbeton, Ausführung Spitzende/Muffe
(SM), Baulänge 1 m, Eiquerschnitt, WN/HN 900/1350.
Menge: 1,000 St

**1.4.4.34 Stahlbetongelenkstück Spitzende/Muffe L 1,5m DN1200**
STLB-Bau 2025-10 009
Gelenkstück aus Stahlbeton, Ausführung Spitzende/Muffe
(SM), Baulänge 1,5 m, Kreisquerschnitt, DN 1200.
Menge: 1,000 St

**1.4.4.35 Manschettendichtung EPDM Stahl niro Beton/Stahlbeton DN1200 Beton/Stahlbeton DN1200**
STLB-Bau 2025-10 009
Manschettendichtung zur Verbindung von 2 Einsteckenden,
aus EPDM, mit Spannbändern aus nichtrostendem Stahl,
Kanalrohr aus Beton/Stahlbeton, DN 1200,
Verbindungsrohr
aus Beton/Stahlbeton, DN 1200.
Menge: 1,000 St

**1.4.4.36 Manschettendichtung EPDM Stahl niro Beton/Stahlbeton DN400 Beton/Stahlbeton DN400**
STLB-Bau 2025-10 009
Manschettendichtung zur Verbindung von 2 Einsteckenden,
aus EPDM, mit Spannbändern aus nichtrostendem Stahl,
Kanalrohr aus Beton/Stahlbeton, DN 400, Verbindungsrohr
aus Beton/Stahlbeton, DN 400.
Menge: 1,000 St

**1.4.4.37 Manschettendichtung EPDM Stahl niro PP DN150 GFK DN150**
Manschettendichtung zur Verbindung von 2 Einsteckenden,
aus EPDM, mit Spannbändern aus nichtrostendem Stahl,
Kanalrohr aus PP, DN 150, Verbindungsrohr aus GFK, DN
150.
Menge: 5,000 St

##### Abschnitt 1.4.5 TV-Befahrung und Dichheitsprüfung

*Hinweis*
Optische Inspektion nach BFR Abwasser des BMWSB und
BMVg durchführen. Datenübergabe im Austauschformat
ISYBAU-XML 2017.

Alle Inspektionsdaten sind auf USB-Stick oder externe
Festplatte im jeweiligen Isybau-Austauschformat
abzuspeichern.

Nebenleistungen, wie z. B. das Öffnen und Schließen von
Fallrohren sind in die Einheitspreise einzurechnen.

Die Sammel- und Anschlusskanäle sind getrennt zu
befahren.
Für den Einsatz der unterschiedlichen Kamerasysteme,
z. B.
Satellitenkamera, Schiebekamera, ist jeweils ein
Einheitspreis
anzubieten und der jeweiligen Leistung zuzuordnen.

Festgestellte Unterbögen sind mittels Neigungsmessung
zu
dokumentieren.

Die Daten sind geordnet nach Kanalobjekt in digitaler
Form zu
übergeben. Auf dem Datenträger ist ein Sichtprogramm
beizulegen. Die Kosten für die Zusammenstellung und
Übergabe der Dokumentationsunterlagen ist in die
Einheitspreise mit einzurechnen.

Das Spülen der neu errichteten Kanäle ist in die
Positionen mit einzurechnen.

Die TV-Untersuchungen sind mit dem Bauablauf zu
koordinieren. Die erforderlichen An- und Abfahrten
sowie das
Umsetzen der Inspektionseinheit sind in die
Einheitspreise der
Positionen mit einzurechnen.

Mehrmaliger Aufzug ist einzurechnen.

*Hinweis*
Die Durchführung der TV-Befahrung sowie die Vorlage der
Befahrungsunterlagen sind vor Gebäudeumschluss
durchzuführen und mängelfrei beim AG vorzulegen.

**1.4.5.1 TV-Inspektion DN 160 Anschlussleitungen**
abzweigend von Hauptkanal und einmündend in
Hausanschlussleitung
TV-Inspektion zum Zwecke der Abnahme
einschließlich einer Videoaufzeichnung der Rohrleitung
einschl. Haltungsbericht und Haltungsgrafiken
Datenaufzeichnung im ISYBAU-Format,
durch  eine vom AG anerkannte Fachfirma,
PP-Rohrleitung DN 160
Menge: 200,000 m

**1.4.5.2 TV-Inspektion DN 400 Mischwasserkanal**
TV-Inspektion zum Zwecke der Abnahme, einschließlich
einer
Videoaufzeichnung der Rohrleitung, einschl.
Haltungsbericht
und Haltungsgrafiken Datenaufzeichnung im
ISYBAU-Format,
durch  eine vom AG anerkannte Fachfirma,
GFK-Rohrleitung DN 400
Menge: 60,000 m

**1.4.5.3 TV-Inspektion DN 800 Niederschlagswasserkanal**
TV-Inspektion zum Zwecke der Abnahme, einschließlich
einer
Videoaufzeichnung der Rohrleitung, einschl.
Haltungsbericht
und Haltungsgrafiken Datenaufzeichnung im
ISYBAU-Format,
durch  eine vom AG anerkannte Fachfirma,
GFK-Rohrleitung DN 800
Menge: 250,000 m

**1.4.5.4 TV-Inspektion DN 1200 Mischwasserkanal**
TV-Inspektion zum Zwecke der Abnahme, einschließlich
einer
Videoaufzeichnung der Rohrleitung, einschl.
Haltungsbericht
und Haltungsgrafiken Datenaufzeichnung im
ISYBAU-Format,
durch  eine vom AG anerkannte Fachfirma,
GFK-Rohrleitung DN 1200
Menge: 65,000 m

**1.4.5.5 TV-Inspektion DN 1500 Mischwasserkanal**
TV-Inspektion zum Zwecke der Abnahme, einschließlich
einer
Videoaufzeichnung der Rohrleitung, einschl.
Haltungsbericht
und Haltungsgrafiken Datenaufzeichnung im
ISYBAU-Format,
durch  eine vom AG anerkannte Fachfirma,
GFK-Rohrleitung DN 1500
Menge: 50,000 m

**1.4.5.6 TV-Inspektion DN 1800 Mischwasserkanal**
TV-Inspektion zum Zwecke der Abnahme, einschließlich
einer
Videoaufzeichnung der Rohrleitung, einschl.
Haltungsbericht
und Haltungsgrafiken Datenaufzeichnung im
ISYBAU-Format,
durch  eine vom AG anerkannte Fachfirma,
GFK-Rohrleitung DN 1800
Menge: 5,000 m

**1.4.5.7 Opt.Inspektion Schacht Mischwasserkanal TV-Kamera DN1000 T bis 2m Einstieg-Durchm. 625mm**
STLB-Bau 2025-10 009
Optische Inspektion des Schachtes, BFR Abwasser des
BImA
und BMVg, in Mischwasserkanal, durch Untersuchung mit
TV-Kamera, digital, mit vollsphärischer Bilderfassung,
Blickwinkel 360 Grad vertikal x 360 Grad horizontal,
Dokumentation wird gesondert vergütet, runder Schacht,
DN
1000, Tiefe bis 2 m, Einstiegsöffnung rund,
Durchmesser 625
mm, Deckel lose, Klasse D 400 DIN EN 124-1.
Menge: 1,000 St

**1.4.5.8 Opt.Inspektion Schacht Mischwasserkanal TV-Kamera DN1000 T 2-4m Einstieg-Durchm. 625mm**
STLB-Bau 2025-10 009
Optische Inspektion des Schachtes, BFR Abwasser des
BImA
und BMVg, in Mischwasserkanal, durch Untersuchung mit
TV-Kamera, digital, mit vollsphärischer Bilderfassung,
Blickwinkel 360 Grad vertikal x 360 Grad horizontal,
Dokumentation wird gesondert vergütet, runder Schacht,
DN
1000, Tiefe über 2 bis 4 m, Einstiegsöffnung rund,
Durchmesser 625 mm, Deckel lose, Klasse D 400 DIN EN
124-1.
Menge: 2,000 St

**1.4.5.9 Opt.Inspektion Schacht Mischwasserkanal TV-Kamera DN2000 T 2-4m Einstieg-Durchm. 625mm**
STLB-Bau 2025-10 009
Optische Inspektion des Schachtes, BFR Abwasser des
BImA
und BMVg, in Mischwasserkanal, durch Untersuchung mit
TV-Kamera, digital, mit vollsphärischer Bilderfassung,
Blickwinkel 360 Grad vertikal x 360 Grad horizontal,
Dokumentation wird gesondert vergütet, runder Schacht,
DN
2000, Tiefe über 2 bis 4 m, Einstiegsöffnung rund,
Durchmesser 625 mm, Deckel lose, Klasse D 400 DIN EN
124-1.
Menge: 3,000 St

**1.4.5.10 Opt.Inspektion Schacht Mischwasserkanal TV-Kamera DN2500 T 2-4m Einstieg-Durchm. 625mm**
Optische Inspektion des Schachtes, BFR Abwasser des
BImA
und BMVg, in Mischwasserkanal, durch Untersuchung mit
TV-Kamera, digital, mit vollsphärischer Bilderfassung,
Blickwinkel 360 Grad vertikal x 360 Grad horizontal,
Dokumentation wird gesondert vergütet, runder Schacht,
DN
2500, Tiefe über 2 bis 4 m, Einstiegsöffnung rund,
Durchmesser 625 mm, Deckel lose, Klasse D 400 DIN EN
124-1.
Menge: 1,000 St

*Hinweis*
Die Durchführung der Dichtheitsprüfungen sowie die
Vorlage
der Prüfprotokolle sind vor Herstellung des
entsprechenden
Belags durchzuführen und mängelfrei beim AG vorzulegen.

*Hinweis*
Das Verschließen der Rohrleitungen ist in die
Einheitspreise
mit einzukalkulieren.

**1.4.5.11 Dichtheitsprüfung Anschlussleitungen DN 160**
Dichtheitsprüfung zum Zweck der Abnahme,
einschließlich Prüfungsprotokolle an Anschlusskanälen
abzweigend vom Hauptkanal und einmündend in
Schachtbauwerke
bis Revisionsschacht oder Sinkkasten
nach DIN EN 1610 mit Luft im Überdruck- oder
Vakuumverfahren vollautomatisch durchführen,
Wiederholungsprüfungen undichter Dichtheitsprüfungen
gehen zu Lasten des AN.
Die Druckprüfungen sind mit dem Bauablauf zu
koordinieren,
die erforderlichen An- und Abfahren sowie das Umsetzen
der Prüfanlage sind in den Einheitspreis mit
einzurechnen.
PP-Rohrleitung DN 160
Menge: 20,000 m

**1.4.5.12 Dichtheitsprüfung Mischwasserkanal DN 400**
Dichtheitsprüfung zum Zweck der Abnahme,
einschließlich Prüfungsprotokolle an Kanälen
nach DIN EN 1610 mit Luft im Überdruck- oder
Vakuumverfahren vollautomatisch durchführen,
Wiederholungsprüfungen undichter Dichtheitsprüfungen
gehen zu Lasten des AN.
Die Druckprüfungen sind mit dem Bauablauf zu
koordinieren,
die erforderlichen An- und Abfahren sowie das Umsetzen
der Prüfanlage sind in den Einheitspreis mit
einzurechnen.
GFK-Rohrleitung DN 400
Abrechnung je Haltung
Menge: 3,000 St

**1.4.5.13 Dichtheitsprüfung Mischwasserkanal DN 800**
Dichtheitsprüfung zum Zweck der Abnahme,
einschließlich Prüfungsprotokolle an Kanälen
nach DIN EN 1610 mit Luft im Überdruck- oder
Vakuumverfahren vollautomatisch durchführen,
Wiederholungsprüfungen undichter Dichtheitsprüfungen
gehen zu Lasten des AN.
Die Druckprüfungen sind mit dem Bauablauf zu
koordinieren,
die erforderlichen An- und Abfahren sowie das Umsetzen
der Prüfanlage sind in den Einheitspreis mit
einzurechnen.
GFK-Rohrleitung DN 800
Abrechnung je Haltung
Menge: 3,000 St

**1.4.5.14 Dichtheitsprüfung Mischwasserkanal DN 1200**
Dichtheitsprüfung zum Zweck der Abnahme,
einschließlich Prüfungsprotokolle an Kanälen
nach DIN EN 1610 mit Luft im Überdruck- oder
Vakuumverfahren vollautomatisch durchführen,
Wiederholungsprüfungen undichter Dichtheitsprüfungen
gehen zu Lasten des AN.
Die Druckprüfungen sind mit dem Bauablauf zu
koordinieren,
die erforderlichen An- und Abfahren sowie das Umsetzen
der Prüfanlage sind in den Einheitspreis mit
einzurechnen.
GFK-Rohrleitung DN 1200
Abrechnung je Haltung
Menge: 2,000 St

**1.4.5.15 Dichtheitsprüfung Mischwasserkanal DN 1500**
Dichtheitsprüfung zum Zweck der Abnahme,
einschließlich Prüfungsprotokolle an Kanälen
nach DIN EN 1610 mit Luft im Überdruck- oder
Vakuumverfahren vollautomatisch durchführen,
Wiederholungsprüfungen undichter Dichtheitsprüfungen
gehen zu Lasten des AN.
Die Druckprüfungen sind mit dem Bauablauf zu
koordinieren,
die erforderlichen An- und Abfahren sowie das Umsetzen
der Prüfanlage sind in den Einheitspreis mit
einzurechnen.
GFK-Rohrleitung DN 1500
Abrechnung je Haltung
Menge: 1,000 St

**1.4.5.16 Dichtheitsprüfung Mischwasserkanal DN 1800**
Dichtheitsprüfung zum Zweck der Abnahme,
einschließlich Prüfungsprotokolle an Kanälen
nach DIN EN 1610 mit Luft im Überdruck- oder
Vakuumverfahren vollautomatisch durchführen,
Wiederholungsprüfungen undichter Dichtheitsprüfungen
gehen zu Lasten des AN.
Die Druckprüfungen sind mit dem Bauablauf zu
koordinieren,
die erforderlichen An- und Abfahren sowie das Umsetzen
der Prüfanlage sind in den Einheitspreis mit
einzurechnen.
GFK-Rohrleitung DN 1800
Abrechnung je Haltung
Menge: 1,000 St

**1.4.5.17 Dichtheitsprüfung Einsteigschächte DN 1000 Tiefe von 1,50 bis 2,50 m, Zulauf DN 400, Ablauf DN 400**
Dichtheitsprüfung zum Zweck der Abnahme
einschließlich Prüfprotokolle
Einsteigschächte DN 1000
Tiefevon 1,50 bis 2,50 m, vom WL bis OK Konus
nach DIN EN 1610 mit Wasser.
Das Verschließen der Zu- und Abläufe DN 400, DN 400
ist in die Einheitspreise mit einzurechnen.
Einsteigschächte Mischwasserkanal
Menge: 1,000 St

**1.4.5.18 Dichtheitsprüfung Einsteigschächte DN 1000 Tiefe von 2,50 bis 3,50 m, Zulauf DN 400, Ablauf DN 400**
Dichtheitsprüfung zum Zweck der Abnahme
einschließlich Prüfprotokolle
Einsteigschächte DN 1000
Tiefevon 2,50 bis 3,50 m, vom WL bis OK Konus
nach DIN EN 1610 mit Wasser.
Das Verschließen der Zu- und Abläufe DN 400, DN 400
ist in die Einheitspreise mit einzurechnen.
Einsteigschächte Mischwasserkanal
Menge: 2,000 St

**1.4.5.19 Dichtheitsprüfung Einsteigschächte DN 2000 Tiefe von 2,50 bis 3,50 m, Zulauf DN 900/1350, Ablauf DN 1200**
Dichtheitsprüfung zum Zweck der Abnahme
einschließlich Prüfprotokolle
Einsteigschächte DN 2000
Tiefevon 2,50 bis 3,50 m, vom WL bis OK Konus
nach DIN EN 1610 mit Wasser.
Das Verschließen der Zu- und Abläufe DN 900/1350, DN
1200
ist in die Einheitspreise mit einzurechnen.
Einsteigschächte Mischwasserkanal
Menge: 1,000 St

**1.4.5.20 Dichtheitsprüfung Einsteigschächte DN 2000 Tiefe von 2,50 bis 3,50 m, Zulauf DN 1200, Ablauf DN 1200**
Dichtheitsprüfung zum Zweck der Abnahme
einschließlich Prüfprotokolle
Einsteigschächte DN 2000
Tiefevon 2,50 bis 3,50 m, vom WL bis OK Konus
nach DIN EN 1610 mit Wasser.
Das Verschließen der Zu- und Abläufe DN 1200, DN 1200
ist in die Einheitspreise mit einzurechnen.
Einsteigschächte Mischwasserkanal
Menge: 1,000 St

**1.4.5.21 Dichtheitsprüfung Einsteigschächte DN 2000 Tiefe von 2,50 bis 3,50 m, Zulauf DN 1200, Ablauf DN 1500**
Dichtheitsprüfung zum Zweck der Abnahme
einschließlich Prüfprotokolle
Einsteigschächte DN 2000
Tiefevon 2,50 bis 3,50 m, vom WL bis OK Konus
nach DIN EN 1610 mit Wasser.
Das Verschließen der Zu- und Abläufe DN 1200, DN 1500
ist in die Einheitspreise mit einzurechnen.
Einsteigschächte Mischwasserkanal
Menge: 1,000 St

**1.4.5.22 Dichtheitsprüfung Einsteigschächte DN 2500 Tiefe von 2,50 bis 3,50 m, Zulauf DN 1200, Ablauf DN 1500**
Dichtheitsprüfung zum Zweck der Abnahme
einschließlich Prüfprotokolle
Einsteigschächte DN 2500
Tiefevon 2,50 bis 3,50 m, vom WL bis OK Konus
nach DIN EN 1610 mit Wasser.
Das Verschließen der Zu- und Abläufe DN 1200, DN 1500,
Ablauf DN 1800
ist in die Einheitspreise mit einzurechnen.
Einsteigschächte Mischwasserkanal
Menge: 1,000 St

#### Bereich 1.5 Ausstattung Bauwerke

##### Abschnitt 1.5.1 Ausrüstung Drosselschacht

**1.5.1.1 Konisches Wirbelventil DN 200**
Nur mit strömungsmechanischen Effekten arbeitende,
aktive
Abflusssteuerung ohne bewegliche Teile, mit hohem
Fließwiderstand, großem, freiem Durchgangsquerschnitt
und
belüftetem Wirbelkern. Gewölbtes, strömungsoptimiertes
Ventilgehäuse mit geradlinigem Zulaufrohr und
aufklappbarem Deckel mit Schnellverschluss,
austauschbare
Ausgangsblende.
Losflansch analog DIN EN 1092-1, Anschlussmaße PN 10.
Halbtrockene Aufstellung im Drosselschacht, zum
Anflanschen
an eine Zulaufleitung.
Drosseleingangsnennweite: DN 200
Drehsinn des Drosselgehäuses: rechts oder
links
Zulässiger Maximaldruck: 10 mWS
Bemessungsdaten
Bemessungsdruckhöhe hb: 1,87 mWS
Bemessungsabfluss Qb:  65 l/s
Bezugshorizont für die Bemessungsdruckhöhe ist die
Unterkante des Drosselzulaufes.
Bauteile und Werkstoffe
Ventilgehäuse: Edelstahl 1.4301
Deckel: Acrylglas (PMMA)
Schnellverschluss: Edelstahl 1.4301
Wirbelkernbelüftung: Edelstahl 1.4301
Ausgangsblende: Edelstahl 1.4301
Eingangslosflansch: Edelstahl 1.4301
Aufstellfüße: Edelstahl 1.4301
Spritzschutz: Edelstahl 1.4301
Lieferung des einbaufertigen, auf den Sollabfluss
eingestellten
Gerätes ab Werk einschließlich hydraulischer Bemessung,
Datenblatt und Montage-, Bedienungs- und
Wartungsanleitung.
Der Profilbeton ist bauseits nach der Montage des
Gerätes in
den Drosselschacht einzubringen.
Menge: 1,000 St

**1.5.1.2 Plattenschieber DN 200**
Tropfdicht abdichtender Schieber mit kurzer Baulänge
für den
Einsatz in feststoff- und faserbeladenen Abwässern zum
Absperren und Regulieren in beiden
Durchflussrichtungen.
Schiebergehäuse mit integriertem Flansch, geschliffene
Schieberplatte, nichtsteigende Spindel, ohne Handrad.
Baulänge nach DIN EN 558-1, Grundreihe 20,
Flanschanschluss nach DIN EN 1092-2, PN 10.
Als Einklemmarmatur zwischen zwei Flansche oder als
Endarmatur an einen Endflansch einbaubar.
Nennweite: DN 200
Baulänge L: 60 mm
Bauteile und Werkstoffe
Schiebergehäuse mit Flansch: Grauguss
EN-JL 1040 (GG25)
Beschichtung: Epoxidharz-Pulverbeschichtung mit
 Regelschichtdicke 0,2 mm
Schieberplatte: Edelstahl A4 (1.4571)
Querdichtungsprofil: Elastomer mit eingelegten
Führungsbändern  aus PTFE-Sinterbronze
U-Bügel-Dichtung: Elastomer (NBR) mit Stahleinlage
Stehbolzen: Edelstahl A4 (1.4571)
Verbindungsteile: Edelstahl A4 (1.4571)
Spindel: Edelstahl A4 (1.4571)
Spindelmutter: Messing
Flanschdichtungen: Elastomer (NBR) mit Stahleinlage
Schraubendoppelsatz: Edelstahl A2/A4
Lieferung des einbaufertigen Gerätes ab Werk.
Menge: 2,000 St

**1.5.1.3 Spindelverlängerung DN 200**
Garnitur für Armaturen mit nichtsteigender Spindel zur
Verlängerung des Schiebergestänges bis auf Geländehöhe.
Gemäß DWA-Arbeitsblatt DWA-A 166 (2013), Abschnitt
8.1.8.
Zum Ankuppeln an die Armatur und Andübeln an die
Bauwerkswand. Optional mit Straßenkappe.
Nennweite der Armatur: DN 200
Einbautiefe T: bis 3 m
Wandabstand S: 350 mm
Werkstoffe
Spindelstange: Edelstahl 1.4301
Kuppelmuffe: Edelstahl 1.4301
Bolzen: Edelstahl 1.4301 o.glw.
Splintsicherung: Edelstahl 1.4301
Vierkantschoner: Edelstahl 1.4305
Zwischenlager: PE-HWU
oberes Lager: PVC/PE-HWU und Edelstahl
Befestigungsteile: Edelstahl
Straßenkappe (optional): Polyethylen
mit Lagerplatte aus PVC
Lieferung der einbaufertigen Garnitur ab Werk.
Menge: 2,000 St

**1.5.1.4 Verlängerung mit Bogen DN 200**
Rohrformstück mit 90°-Bogen und Flansch als
Rohrstutzen für
Umlaufleitung.
Losflansch analog DIN EN 1092-1, Anschlussmaße PN 10.
Zum Anflanschen an eine Rohrleitung.
Nennweite: DN 200
Länge: bis 750 mm
Werkstoffe
Rohrformstück: Edelstahl 1.4301
Losflansch: Edelstahl 1.4301
Lieferung des einbaufertigen Rohrformstückes ab Werk.
Menge: 1,000 St

##### Abschnitt 1.5.2 Ausrüstung Überlauf

**1.5.2.1 Federstauklappe**
Selbsttätige, ohne Fremdenergie wirkende,
überströmbare,
bewegliche Überfallklappe zur Stauraumaktivierung, zur
Vermeidung von Rückstau ins Kanalnetz bei Regen und zur
Regelung des Oberwasserspiegels auf ein praktisch
konstantes Niveau. Klappe bestehend aus Z-förmigem
Grundträger und strömungsgünstig geformtem
Klappenkörper
in torsionssteifer Hohlkastenkonstruktion,
Rückstellmechanismus je nach Klappenlänge aus einem
oder
mehreren Federbeinen mit Druckfedern und integrierten
Endanschlägen. In Seitenschilden integrierte
Wehrbelüftung.
Zur Montage an eine bauseits vorbereitete, ebene,
horizontale
Schwelle.
Länge einschl. Seitenschilde L1: 4,00 m
Bemessungsdaten
Bemessungsabfluss Qb: 1200 l/s
Bauteile und Werkstoffe
Grundträger: Edelstahl 1.4301 .
Klappenkörper: Edelstahl 1.4301
Gleitlager: Sinterbronze
Federbeine: Edelstahl
Druckfedern: hochvergüteter Edelstahl 1.4310
Seitenschilde: PE-HD
Seitendichtungen: EPDM
Befestigungsteile: Edelstahl
Lieferung des einbaufertigen Gerätes ab Werk
einschließlich
hydraulischer Bemessung, Datenblatt und Montage-,
Bedienungs- und Wartungsanleitung.
Die Mörtelfuge zwischen Oberseite der Betonschwelle und
oberem Schenkel des Grundträgers ist bauseits nach
Montage
der Klappe(n) mit schwindfreiem Mörtel (Betonestrich B
25)
zu verschließen.
Menge: 1,000 St

**1.5.2.2 Neigungswinkelgeber Federstauklappe**
Zusatzartikel für Federstauklappe UFT-FluidFlap, zum
Messen
des Neigungswinkels der Klappe. Bestehend aus
verschleißfreiem Neigungswinkelsensor mit Gehäuse,
Spezialhalterung zum einfachen Abgleich des Sensors,
inkl.
Messverstärker, Signalkabel, Speisetrenner und
Überspannungsschutz.
Zum Anschrauben an eine Federstauklappe und
Installation
im Schaltschrank.
Messbereich: 0-90 Grad
Auflösung: 0,1 Grad
Betriebstemperatur: -40 bis +65 Grad Celsius
Analogausgang: 4 bis 20 mA
Leistungsaufnahme: ca. 3 W
Versorgungsspannung: 18 bis 28 VDC
Schutzart: IP 68 (Prüfbedingung 1 h bei  1 m
Wassersäule),
geeignet für Ex-Zone 1: inkl. Speisetrenner
Länge Signalkabel: 3 m
Überspannungsschutz: für Schaltschrankeinbau

Lieferung des einbaufertigen Einzelteiles ab Werk.
Menge: 1,000 St

**1.5.2.3 Trommeldrehfilter**
Intervallweise, langsam drehende Siebtrommel zur
Rückhaltung von Feststoffen an Klärüberläufen und
Entlastungen von Regenüberlauf- und Regenklärbecken mit
kontinuierlicher Abreinigung der Trommel über Wasser
durch
eine im Gegenstrich drehende Bürstenwalze. Komponenten:
Trommel als selbsttragende Schweißkonstruktion mit
gerader
Schlitzlochung zum Umfang laufend, zentraler
Trommelantrieb mit Unterwasser-Hydromotor,
Planetengetriebe sowie Loslager in gekapseltem
Lagergehäuse, Abreinigungsbürste, beidseitige
Pendelrollenlager in wasserdichten Lagergehäusen,
zweiter
Hydromotor für Bürstenantrieb, Hydraulikserienaggregat,
Drehstrommotor, Doppelpumpe, Druckbegrenzungsventile,
4/3-Wegeventile zur Drehrichtungsänderung der Trommel
bzw. der Bürste, Niveau- und Temperaturschalter, 4
Druckleitungen bis zu 5 m Länge zu den Verbrauchern mit
Hochdruckschläuchen und Verschraubungen. Füllung mit
biologisch abbaubarem Hydrauliköl der Gefahrenklasse 0.
Zum Aufhängen vor einer Schwelle an angedübelten Lager-
und Antriebskonsolen zwischen zwei bauseits
vorbereiteten,
ebenen, senkrechten und parallelen Wänden.
Hydraulikaggregat zur trockenen Aufstellung in einem
Funktionsgebäude oder in einem Schaltschrank.
Anordnung: querdurchströmt
Trommeldurchmesser D:  1000 mm
Trommellänge L:  4 m
Schlitzlochung:  3 x 25 mm
Hydraulikaggregat
ausgelegt für Betriebsdruck:  140 bar
Ölbehälterinhalt: ca. 55 l
Leistung Elektromotor:  5,5 kW / 400 V / 50 Hz
Bemessungsdaten
Bemessungsabfluss Qb:  1200 l/s
Bauteile und Werkstoffe
Trommel: Edelstahl 1.4301, glasperlengestrahlt
Stützringe: Edelstahl 1.4301
Antriebskonsole: Edelstahl 1.4301
Lagerkonsole:  Edelstahl 1.4301
Lagergehäuse:  Edelstahl 1.4301
Abreinigungsbürste (Borsten):  Nylon PA6.1
Hydraulikaggregat: nach Herstellerangaben
Hydraulikleitungen: Edelstahl 1.4301
Hydraulikschläuche: Gummi mit Drahtgeflechteinlage
Befestigungsteile: Edelstahl
Lieferung des einbaufertigen Gerätes ab Werk,
einschließlich
Datenblatt und Betriebsanleitung.
Menge: 1,000 St

**1.5.2.4 Federstauklappe**
Selbsttätige, ohne Fremdenergie wirkende,
überströmbare,
bewegliche Überfallklappe zur Stauraumaktivierung, zur
Vermeidung von Rückstau ins Kanalnetz bei Regen und zur
Regelung des Oberwasserspiegels auf ein praktisch
konstantes Niveau. Klappe bestehend aus Z-förmigem
Grundträger und strömungsgünstig geformtem
Klappenkörper
in torsionssteifer Hohlkastenkonstruktion,
Rückstellmechanismus je nach Klappenlänge aus einem
oder
mehreren Federbeinen mit Druckfedern und integrierten
Endanschlägen. In Seitenschilden integrierte
Wehrbelüftung.
Zur Montage an eine bauseits vorbereitete, ebene,
horizontale
Schwelle.
Länge einschl. Seitenschilde L1: 3,00 m
Bemessungsdaten
Bemessungsabfluss Qb: 1352 l/s (je Klappe)
Bauteile und Werkstoffe
Grundträger: Edelstahl 1.4301
Klappenkörper: Edelstahl 1.4301
Gleitlager: Sinterbronze
Federbeine: Edelstahl
Druckfedern: hochvergüteter Edelstahl 1.4310
Seitenschilde: PE-HD
Seitendichtungen: EPDM
Befestigungsteile: Edelstahl
Lieferung des einbaufertigen Gerätes ab Werk
einschließlich
hydraulischer Bemessung, Datenblatt und Montage-,
Bedienungs- und Wartungsanleitung.
Die Mörtelfuge zwischen Oberseite der Betonschwelle und
oberem Schenkel des Grundträgers ist bauseits nach
Montage
der Klappe(n) mit schwindfreiem Mörtel (Betonestrich B
25)
zu verschließen.
Menge: 2,000 St

**1.5.2.5 Neigungswinkelgeber Federstauklappe**
Zusatzartikel für Federstauklappe, zum Messen des
Neigungswinkels der Klappe. Bestehend aus
verschleißfreiem
Neigungswinkelsensor mit Gehäuse, Spezialhalterung zum
einfachen Abgleich des Sensors, inkl. Messverstärker,
Signalkabel, Speisetrenner und Überspannungsschutz.
Zum Anschrauben an eine Federstauklappe und
Installation
im Schaltschrank.

Messbereich: 0-90 Grad
Auflösung: 0,1 Grad
Betriebstemperatur: -40 bis +65 Grad Celsius
Analogausgang: 4 bis 20 mA
Leistungsaufnahme: ca. 3 W
Versorgungsspannung: 18 bis 28 VDC
Schutzart: IP 68 (Prüfbedingung 1 h bei  1 m
Wassersäule),
geeignet für Ex-Zone 1: inkl. Speisetrenner
Länge Signalkabel: 3 m
Überspannungsschutz: für Schaltschrankeinbau

Lieferung des einbaufertigen Einzelteiles ab Werk.
Menge: 2,000 St

**1.5.2.6 Zwischen-Montagerahmen für Federstauklappe**
Zusatzartikel für Federstauklappe, zum bündigen
Montieren
mehrerer Federstauklappen nebeneinander.
Zum Andübeln an eine Betonschwelle.
Bauteile und Werkstoffe
Rahmen: Edelstahl 1.4301
Befestigungsteile: Edelstahl
Lieferung des einbaufertigen Einzelteiles ab Werk.
Menge: 1,000 St

##### Abschnitt 1.5.3 Montage

**1.5.3.1 Montage des mechanischen Lieferumfangs**
Montage einschließlich An- und Abreise, Auslösung und
Übernachtung, sowie Transport des Lieferumfangs vom
Auslieferungsort zum Montageort.
Menge: 1,000 psch

##### Abschnitt 1.5.4 Elektrotechnische Ausrüstung TDF

**1.5.4.1 Speicherprogrammierbare Steuerung, SPS**
Speicherprogrammierbare Steuerung, bestehend aus
Zentralbaugruppe mit 14 Digitaleingängen, 10
Digitalausgängen, 2 Analogeingängen, 2MB MMC,
Hutschiene,
komplett aufgebaut und verdrahtet. Ohne Programmierung.
Menge: 1,000 St

**1.5.4.2 Eingabebaugruppe**
Eingabebaugruppe als Steckmodul einschließlich
anteilige
Profilschiene, Frontstecker, zum Anschluss an
Speicherprogrammierbare Steuerung. 8 Analogeingänge
0/4 -
20 mA, 13 Bit. Komplett eingebaut und verdrahtet. Ohne
Programmierkosten.
Menge: 1,000 St

**1.5.4.3 Speicherprogrammierbare Steuerung Zubehör**
Speicherprogrammierbare Steuerung Zubehör: 5-Port
unmanaged Switch komplett liefern und montieren.
Menge: 1,000 St

**1.5.4.4 Touch-Panel 7 Zoll**
Touchbedienung 7 Zoll zum Anschluss an eine SPS, zum
Beobachten aller Messwerte, zum Verändern aller
relevanten
Grenzwerte, Sollwerte und Zeiten. Bestehend aus
Touch-Panel mit Ethernet-Schnittstelle zu SPS,
Farb-TFT-Display 7", über 65000 Farben, 10MB
Projektierungsspeicher, notwendige Busanschlussstecker
und
Steckleitungen. Komplett in Schaltschrankfront
eingebaut und
verdrahtet. Dokumentation der fest einprogrammierten
Werte
und deren Zuordnung zu Aggregaten und Messungen in
einer
Betriebsanleitung, einschließlich
Funktionsbeschreibung,
Erstellen eines Pflichtenheftes (es ist von mehreren
Änderungen auszugehen) und anteilige Programmierkosten.
Menge: 1,000 St

**1.5.4.5 Erstellen eines dynamischen Bildes**
Erstellen eines dynamischen Bildes zur Darstellung der
Anlage, gezeichnet und parametriert. Grundlage des
Hintergrundbildes ist eine eingefärbte CAD-Zeichnung
des
Bauwerksplanes. Die Grafik und die Darstellung werden
mit
dem Auftraggeber abgestimmt. Es sind bis zu 3
Revisionen
des Bildes zu berücksichtigen. Alle Betriebs- und
Störmeldungen müssen auf dem Bild zu erkennen sein.
Menge: 1,000 St

**1.5.4.6 Ein-/Ausgabebaugruppe**
Eingabebaugruppe einschließlich Busverbinder, zum
Anschluss
an SPS, 16 Digitaleingänge, 16 Relaisausgänge
potentialfrei,
Eingangsspannung 24 VDC, Signalzustandsanzeige.
Komplett
eingebaut und verdrahtet. Ohne Programmierkosten.
Menge: 1,000 St

**1.5.4.7 Programmierung der SPS**
Projektierung/Programmierung der SPS-
Steuerungssoftware
gemäß Lastenheft, Aggregate- und Meßstelleliste sowie
Steuerungsbeschreibung und/oder technischer
Beschreibungen der vorhandenen Maschinen, Aggregate und
Messtechnik, Möglichkeit der Fernwartung und Anbindung
eines Touchpanel.
- Fern-, Hand-, Automatik- und VO-Betrieb
- Grenzwertbildung
- Verarbeitung der Analogwerten
- Verarbeitung von Meldungen mit Weitergabe von/zum PLS
Menge: 1,000 psch

*Hinweis*
Ansteuerung Trommeldrehfilter

**1.5.4.8 Steuer- und Anzeigeeinheit TDF**
Steuer- und Anzeigeeinheit für Trommeldrehfilter,
bestehend
aus 4 Anzeigen 'Rechtslauf, Linkslauf', grün, 1 Anzeige
'Störung', rot, 2 Umschalter Hand-Aus-Automatik, 2
Umschalter 'Rechtslauf / Linkslauf', Testtaster für
Routine
inkl. Anzeigeleuchte, 1 Taster Lampentest, notwendige
Hilfsschütze, Strommesser mit Dreheisenmesswerk und
Betriebsstundenzähler, Motorschutzschalter,
Leistungsschütze, Steuerungslogik incl.
Programmerstellung,
komplett aufgebaut und verdrahtet einschließlich
notwendige
Zu- und Abgangsklemmen. Kraftstromteil Typ D 5,5 kW zum
Direktstart von Drehstrommotoren bis 5,5 kW, bestehend
aus
Systemleistungsschütz und Motorschutzschalter mit
Überlast-
und Kurzschlussschnellauslöser, notwendige Hilfsrelais,
komplett verdrahtet und betriebsfertig aufgebaut,
einschließlich Zu- und Abgangsklemmen.
Menge: 1,000 Stk

*Hinweis*
Messung RÜ

**1.5.4.9 Radarmesseinrichtung 15, Exd, 2R**
Radarmesseinrichtung für Ex-Zone 1, Messbereich bis 15
m,
Messgenauigkeit +/-2 mm, Kompaktgerät mit
Messverstärker, gekapselte Hornantenne, 10 m
Verbindungskabel, Stromausgang 4 bis 20mA, Haltewinkel
für
Sensor aus Edelstahl, Schutzart Sensor IP 68,
Überspannungsschutz im Schaltschrank, Messverstärker
mit
Messumformerspeisung, 2 Relaisausgänge, 1
Analogausgang,
komplett aufgebaut, verdrahtet und programmiert.
Menge: 1,000 St

**1.5.4.10 Wandhalterung für Sensor, starr**
Wandhalterung für Sensor, bestehend aus
Edelstahl-Winkelkonstruktion mit Strebe, Ausladung bis
1 m,
Befestigungsmöglichkeit für Ultraschall- bzw.
Radarsensor
und Kabel, ggf. Wetterschutzdach für Sensor, komplett
montiert und ausgerichtet.
Menge: 1,000 St

**1.5.4.11 Zulage zu Wasserstandsmessung pro Stück**
Erstprüfung der Höhenstandsmessung durch einen
Fachingenieur des Lieferanten sowie die Durchführung
der
Erstprüfung dieser Messeinrichtung gemäß dem
Praxisratgeber für Planung, Bau und Betrieb von
Messeinrichtungen an Regenüberlaufbecken des
Bayerischen
Landesamtes für Wasserwirtschaft, Kapitel 7.

Für die Prüfung gelten unter anderem folgende
Grundsätze:
- Die Höhenlagen und Parameter der Messstelle, z. B.
die
Lage des Nullpunktes und sein Bezug zu bestimmten Maßen
des Bauwerks sind zu überprüfen.
- Maße, die sich verstellen könnten, sind bei der
Prüfung vor
Ort nachzumessen (etwa die Aufhängelänge einer
Tauchsonde).
- Die Sonde ist mit einem mechanisch simulierten oder
echten
Wasserstand bekannter Größe  zu beaufschlagen. Dieses
Signal ist mehrfach zu variieren, so dass der gesamte
Messbereich der Sonde abgedeckt ist.
- Zur Prüfung der Ereignisregistrierung und der
Ermittlung
von 'Entlastungsereignisse' vorgegebener Größe und
Zeitdauer simuliert werden.

Die Ergebnisse sind zu protokollieren und das
Protokoll zur
Dokumentation der Messeinrichtung beizugeben und dem
Auftraggeber in Papierform sowie digital auf CD zur
Verfügung
zu stellen. Als Grundlage zum Aufbau des
Prüfprotokolls sind
die in Anlage 1 und 2 der obengenannten
Veröffentlichung
des bayrischen Landesamtes für Wasserwirtschaft
aufgeführten Prüfprotokolle zu verwenden.
Menge: 1,000 St

**1.5.4.12 Kabelmehrlänge für Wasserstandsmessung**
Zulage zu Wasserstandsmessung für Kabelmehrlänge in m.
Menge: 50,000 m

**1.5.4.13 Klemmkasten, Ex-Zone 1, bis 5 Klemmen**
Klemmkasten 85x85x55 mm, Ex-Zone 1, bis 5 Klemmen, IP
66, für den Anschluss von Aggregaten, Sensoren usw.,
ggf.
mit Entlüftungsstutzen, in der Ex-Zone 1, komplett
liefern und
montieren.
Menge: 4,000 St

*Hinweis*
Vorbereitung Fernwirktechnik

**1.5.4.14 Steuereinheit mit Schlüsselschalter FW**
Steuerschalter als Schlüsselschalter zur Unterbindung
der
Fernwirkeingriffe und -meldungen, bestehend aus einer
Anzeige 'Fernwirkeingriff aus' gelb, einem
Schlüsselschalter
Ein-Aus, notwendige Hilfsschütze, Verknüpfung in der
SPS
und Fernwirkaußenstation, mit Beschriftung auf Front,
komplett aufgebaut, verdrahtet incl. anteilige
Programmierkosten.
Menge: 1,000 St

**1.5.4.15 Abstimmung der Fernwirksignale**
Abstimmung der Fernwirksignale mit dem Lieferanten der
Fernwirkanlage, sowie Signaltest
Menge: 1,000 St

*Hinweis*
Freiluftschaltschrank und Innenschrank

**1.5.4.16 Freiluftschrank aus Alu, 2000x1450x600**
Leerkabine aus Aluminium
Sandwichbauweise isoliert und hinterlüftet,
für Außenaufstellung, Schutzart: IP 55
B: 2000, H: 1450, T: 600 mm
Höhe zzgl. 50 mm Dach.
Edelstahlwinkel zur Betonsockelmontage.
Kranösen im Zwischendach.
Knotenbleche oben.
Lackierung: außen RAL 7035, innen roh.

1 Doppelflügeltüre.
2 Türfeststeller, Gasdruck.
Schwenkhebelstangenschloß vorgerichtet für
2 Profilhalbzylinder.
Montageplatte aus 3 mm verz. Stahlblech
Nutzmaß ca. B: 1920 x H: 1260 mm
Bodenbleche geteilt, geschraubt.
liefern und montieren.
Menge: 1,000 St

**1.5.4.17 Leichtbetonsockel**
Leichtbetonsockel als Bausatzpaket zu Selbstmontage.
Nach
der Montage des Schaltschrankes wird der Sockel mit
ca. 10
cm Liapor verfüllt. Abmessungen: H x B x T = 1000 x
2000 x
600 mm.
Menge: 1,000 St

**1.5.4.18 Wandschrank 1000 x 1000 x 300 mm**
Wandschrank aus Stahlblech zum Einbau in
Freiluftschaltschrank oder als separater Wandschrank,
mit
Montageplatte, Schranktüre mit Vierkantverschluss,
diversen
Verdrahtungskanälen, Flansch mit diversen
PG-Verschraubungen, Befestigungsmaterial, komplett
vorbereitet zum Einbau von Mess- und Steuerungstechnik,
Sicherung, usw. Abmessungen: H x B x T = 1000 x 1000 x
300 mm.
Menge: 1,000 St

**1.5.4.19 Schaltschrankheizung 130W**
Thermostatisch geregelte Schaltschrankheizung 130 W,
mit
separatem Thermostat, inklusive Absicherung komplett
liefern
und montieren.
Menge: 1,000 St

*Hinweis*
Stromversorgung

**1.5.4.20 3-Phasenüberwachungsgerät mit Sicherung**
3-Phasenüberwachungsgerät mit Sicherung zur
symmetrischen Spannungsüberwachung.
Asymmetrieüberwachung, Phasenausfallerkennung,
LED-Schaltzustandsanzeige, 3 Sicherungsautomaten,
potentialfreier Kontakt. Komplett aufgebaut und
verdrahtet.
Messbereiche:
Asymmetrie: 5 bis 15 %
Umax: 1,1 Nennspannung
Umin: 0,8 Nennspannung
Frequenzbereich: 45 bis 65 Hz
Menge: 1,000 St

**1.5.4.21 Steckdosenkombination**
Steckdosenkombination, bestehend aus in die
Schaltschrankfront eingebauter
CEE-Steckdose 5polig, 16A und Schukosteckdose 16 A,
RCD-Schutzschalter
40 A, mit  Auslösestrom 0,03 A, Sicherungsautomat
B16/1 A
und
B16/3 A, auf Montageplatte aufgebaut und komplett
verdrahtet.
Menge: 1,000 St

**1.5.4.22 Hauptschalter bis 32 A, 3-pol.**
Hauptschalter 3-polig bis 32A, in Schaltschranktüre
eingebaut
und komplett verdrahtet, einschließlich Zu- und
Abgangsklemmen.
Menge: 1,000 St

**1.5.4.23 Steuerspannungsversorgung 250 VA, 1 Si.**
Steuerspannungsversorgung gemäß VDE 0113, bestehend
aus Transformator nach VDE 0550, 400/230V, 250VA,
einschließlich primärseitiger Absicherung mit
Transformatorschutzschalter und Hilfskontakt und
sekundärseitiger Absicherung mit 1 Sicherungsautomat C2
inkl. Hilfskontakt, komplett aufgebaut und verdrahtet.
Menge: 1,000 St

**1.5.4.24 USV, 24 V, 3 A incl. Akku 2Ah, 6Si**
Unterbrechungsfreie Stromversorgung, bestehend aus USV
24DC bis 3A Ausgangsstrom inkl. Akkupack 2Ah,
Leuchtdiode zur Betriebsmeldung, Störmeldeausgang
potenzialfrei, primär- und sekundärseitige Absicherung
durch
1 Sicherungsautomat C3 und max. 5 Sicherungsautomaten
C2. Komplett aufgebaut und verdrahtet inklusive
notwendige
Zu- und Abgangsklemmen und Abdeckung mit
Klartextbeschriftung der Funktion der Sicherungen.
Menge: 1,000 St

**1.5.4.25 Blitzstromkombiableiter 4-polig, Typ1+2**
Blitzstromkombiableiter 4-polig, Typ 1+2, passend zu
TN-C,
TN-S oder TT-Netz, zum Schutz von
Niederspannungsverbraucheranlagen, wirksam auch bei
direkten Blitzeinschlägen, Schutzpegel = 1,5 kV,
Ableitvermögen bis 100 kA, FM-Kontakt. Komplett
aufgebaut
und verdrahtet.
Menge: 1,000 St

**1.5.4.26 Leuchtmeldeeinheit,**
Leuchtmeldeeinheit bestehend aus 6 LED-Anzeigenleuchten
24 VDC, grün, rot oder gelb mit Beschriftung der
Funktion,
Lampentest, Abmessung 72 x 72 mm, komplett in
Schaltschrank eingebaut und verdrahtet incl. Zu- und
Abgangsklemmen.
Menge: 1,000 St

**1.5.4.27 Anmeldung des Zählerplatzes**
beim zuständigen EVU, bestehend aus technischer Klärung
der Zählerplatzausführung, Ausfüllen der
Anmeldeformulare,
VDE-Prüfung incl. Protokollerstellung, Fertigmeldung.
Menge: 1,000 St

**1.5.4.28 Zählersäule**
Zählerplatzeinrichtung bestehend aus
Zähleranschlusssäule
im Freien, Zählerplatte und schutzisolierten
Zählerplätzen
incl. Absicherung, Hausanschlußkasten für Kabel bis 25
mm²,
vorbereitet zum Einbau von max. zwei Zählern und einem
Steuergerät nach den TAB des zuständigen EVU. Komplett
aufgebaut und verdrahtet (versetzen der Zählersäule
bauseits,  Abstand Zählersäule zu Steuerschrank max. 3
m).
Menge: 1,000 St

*Hinweis*
Installation in der Ex-Zone

**1.5.4.29 Kabeldurchführung DN 100, V2A**
Kabeldurchführung DN 100, V2A, bestehend aus
Stopfrahmen, diversen Dichtungselementen für bis zu 9
Kabel, zum Einbau in bauseits vorhandene Kernbohrung,
d =
102 mm oder in eine bauseits einbetonierte Hülse mit
einem
Innendurchmesser von 102 mm.
Menge: 2,000 St

**1.5.4.30 Potenzialausgleich nach VDE pro Bauteil**
Potenzialausgleich pro zu erdendem Bauteil nach VDE
0100 u.
0165, von Rohrleitungen, Leitern, Geländer usw.
einschließlich aller dazu notwendigen Materialien aus
V2A, wie
Erdungsbandschelle, Schraubverbindungen, Klemmen und
Kabelverbindungen NYM-J  bzw. NYY-J 1 x 16 mm² bis ca.
1
m. Erdungsfestpunkte bzw. Banderder (vorzugweise aus
V4A)
im Erdreich müssen bauseits vorhanden sein.
Einschließlich
anteilige Erstellung eines Messprotokolls.
Menge: 4,000 St

**1.5.4.31 Potenzialausgleichsschiene bis 100A**
Potenzialausgleichsschiene bestehend  aus
Haupterdungsschiene für Hausanschlüsse bis 100 A, nach
VDE
0618, Teil 1, Abdeckplatte aus schlagfestem Kunststoff,
vernickelte Kontaktleiste für den Anschluss von:
1 Bandstahl bis 30 mm breit, 1 Rundstahl bis 10 mm
Durchmesser, 7 Cu-Leiter bis 16 qmm komplett montieren
und anschließen.
Menge: 1,000 St

**1.5.4.32 NYY-J 1x16 Starkstromkabel**
Kabel 06/1KV als Kunststoffkabel DIN VDE 0276 Teil 603
in
Teillängen liefern und auf vorhandene Pritschen und
Wannen
verlegen, in Elektroinstallationskanäle einlegen oder
in
Leerrohre einziehen als:
NYY-J 1 x 16 qmm
Menge: 20,000 m

**1.5.4.33 Edelstahlrohr in V2A, starr, DN 20**
Edelstahlrohr in V2A, starr oder Rohrbögen aus
Schutzschlauch flexibel V2A, bis DN 20 inkl.
notwendiges
Befestigungsmaterial aus V2A, komplett liefern und
verlegen.
Menge: 5,000 m

**1.5.4.34 Gitterrinne aus Edelstahl V2A, 100**
Gitterrinne aus V2A B x H = 100 x 60 mm inkl.
notwendige
Wandausleger, Deckenabhängungen und Verbindungen
liefern
und montieren.
Menge: 6,000 m

*Hinweis*
Elektromontage, Inbetriebnahme, Abnahme und
Dokumentation

**1.5.4.35 Montage der Elektrotechnik**
Montage der Elektrotechnik, soweit nicht in den
einzelnen
LV-Positionen bereits beinhaltet, einschließlich der
An- und
Abreise, Auslösung, Übernachtung und Transport des
Lieferumfangs vom Auslieferungsort zum Montageort.

Montage-Vorbemerkung:
Das Bauwerk muss zum Zeitpunkt der Montage soweit
fertig
gestellt sein, dass ein zügiges Arbeiten möglich ist.
Stemm-,
Schweiß-, Pump- und Betonarbeiten gehören nicht zum
Leistungsumfang der hier angebotenen Montage. Der
Einbauort muss mit einem LKW anfahrbar sein,
anderenfalls
ist der Transport des Geräts im Baustellenbereich
bauseits zu
besorgen. Verkehrsicherungsmaßnahmen (Beantragung von
Sperrungen, Anträge für das Einrichten von Baustellen
an
öffentlichen Straßen, Beschilderung usw.) haben
grundsätzlich
bauseits zu erfolgen. Die Montageöffnungen und
Aussparungen müssen die vorgeschriebene Mindestgröße
haben und zugänglich sein. Bei Geräten mit über 150 kg
Gesamtgewicht muss bauseits eine Montagehilfe gestellt
werden (Bagger, Kran o.ä.). Bauseits muss der
Anschluss an
das örtliche Stromversorgungsnetz und die Erdung
vorbereitet sein. Vom Zeitpunkt der Montage ab muss
eine
ununterbrochene Stromversorgung der Geräte
sichergestellt
sein. Die Leerrohre für die Kabel sind bauseits
ordungsgemäß
zu verlegen und mit einer Drahtseele zu versehen. Falls
Verzögerungen oder besondere Erschwernisse, die nicht
unserem Montagetrupp anzulasten sind, wie z.B.
fehlender
Stromanschluss, fehlerhafte Aussparungen, zusätzliche
Arbeiten und Anreisen usw. eintreten, werden gesondert
in
Rechnung gestellt.
Menge: 1,000 psch

**1.5.4.36 Einfahren, Einjustieren**
Einfahren, Einjustierung und Funktionsüberprüfung aller
gelieferten Geräte nach Inbetriebnahme der Anlage,
Einweisung in die Wartung und Bedienung der Geräte.
Menge: 1,000 psch

**1.5.4.37 Dokumentation 3-fach**
Dokumentation der Maschinen- und Elektrotechnik in
3-facher
Ausfertigung, bestehend aus stabilem, beschriftetem
Ordner,
Register zur Unterteilung inkl. Inhaltsverzeichnis,
Gesamtbeschreibung der Steuerung, Betriebsprotokoll,
Kontroll- und Wartungsplan, Datenblätter der
Messeinrichtung
mit Angabe aller eingestellten Parameter und wichtiger
Höhenstände, usw., Produktinformationen einzelner
Anlagenteile, Betriebsanleitung aller eingebauten
Geräte und
Aggregate, Teileliste, Stromlaufpläne. Komplett
zusammengestellt.
Menge: 1,000 psch

**1.5.4.38 Abnahme der M- und E-Technik**
Teilnahme an der Abnahme der Maschinen- und
Elektrotechnik, nach Inbetriebnahme/Übergabe der Anlage
durch einen Fachingenieur, einschließlich aller
Reisekosten.
Menge: 1,000 psch

### Titel 2 Flüssigbodenarbeiten

*Hinweis*
1. Technische Vorbemerkungen

Vertragsbestandteile als Grundlage für die Ausführung
der Arbeiten sind:
- Leistungsverzeichnis einschl. Vorbemerkungen,
- Planunterlagen des AG,
- Unfallverhütungsvorschriften der
Bauberufsgenossenschaft,
- von den Leistungen berührte DIN-Vorschriften und
Normen
- VOB

Die Angebotspreise beinhalten die fertige Montage,
einschließlich aller
erforderlicher Löhne, Materialien und Lieferung aller
zur Herstellung
benötigten Materialien.

*Hinweis*
2. Anforderungen an das Herstellungsverfahren des
Flüssigbodens

Zur Herstellung des Flüssigbodens gehört die
Homogenisierung
(Aufbereitung des Ausgangsmaterials) und die
Vermischung der
Komponenten.

Der Aushub ist durch den AN mittels einer eigenen
Mischanlage auf dem
Baufeld oder einer externen Mischanlage zu
Flüssigboden zu verarbeiten.
Bestandteile des Flüssigbodens sind ausschließlich die
in der Rezeptur
vorgegebenen Komponenten wie Ausgangsboden als
Ausgangsmaterial und ggf.
Calciumoxid, Compound, CEM I R-Zemente und Wasser.

Im Rahmen der Bodenlagerung und Bodenaufbereitung ist
zu gewährleisten,
dass ein homogenes, rieselfähigen Ausgangsmaterial für
die
Flüssigbodenherstellung gebildet wird - auch bei
wechselnden Böden mit
unterschiedlichen technischen oder logistischen
Aufbereitungsanforderungen.
Die Eignung der Bodenlagerung und eine ausreichende
Homogenisierung wird
im Rahmen der Rezeptureinstellung auf der Baustelle
durch einen vom AG
benannten Rezepturentwickler geprüft und festgestellt.

Der Flüssigboden ist nach dem Trockenmischverfahren
oder gleichwertigen
Verfahren herzustellen, sodass eine homogene,
reproduzierbare
Flüssigbodenmischung erreicht wird, die die gegebenen
Zielparameter
erfüllt.
Das gewählte Herstellungsverfahren muss die allgemein
anerkannten
technischen Standards der Flüssigbodenherstellung
sowie die
zusätzlichen Anforderungen des
Qualitätssicherungsplans (QSP, Anlage
E.01, der Flüssigbodenfachplanung) erfüllen.
Die Gleichwertigkeit eines alternativen
Herstellungsverfahrens gilt als
nachgewiesen, wenn die Zielparameter in der
Eigenüberwachung gemäß QSP
erreicht werden. Der Nachweis ist durch den Bieter zu
führen und dem
Fremdüberwacher vorzulegen.

Kurzerläuterung Trockenmischverfahren:
Beim Trockenmischverfahren werden die Komponenten des
Flüssigbodens
(Boden und Additive) zunächst trocken miteinander
vermischt. Die
Wasserzugabe erfolgt anschließend kontinuierlich und
gleichmäßig. Durch
die Steuerungstechnik werden die vermengten
Trockenmassen schrittweise
mit Wasser versetzt und unter geringem Energieeintrag
homogenisiert.
Dadurch wird auch bei bindigen Böden eine gleichmäßige
Herstellung des
Flüssigbodens gewährleistet.

*Hinweis*
3. Anforderungen an die
Flüssigboden-Herstellungstechnik

Der AN verpflichtet sich, dass die Herstellungstechnik
die folgenden
Anforderungen umsetzt:

Die eingesetzte Technik zur Herstellung des
Flüssigbodens enthält eine
automatische Steuerung und eine automatischen
Lieferscheinerstellung
. Die Steuerung der Mischanlage muss die Option zur
Fernbedienung durch
das Bedienpersonal des AN bieten, um bei Technik- oder
Baugrundproblemen
Anpassungen vornehmen zu können.
Lieferscheine müssen mindestens die Angaben zu
Hersteller, Kunde,
Baustelle, hergestelltes Material/Verfahren, Rezeptur,
Liefermenge,
Lieferscheinnummer, Lieferdatum, Lieferzeit, Beginn
und Ende der
Beladung, Ende der Entladung enthalten. Lieferscheine
sind zu
unterschreiben.
Die Mischtechnik hat die maximal zulässige
Herstellertoleranz bei:
Grundmaterial: ±3 Massen-%
Compound: ±3 Massen-%
Zement: ±3 Massen-%
Zugabewasser: ±3 Massen-%
nicht zu überschreiten. Dies ist nachzuweisen.
Die Wiegungen erfolgen ausschließlich gravimetrisch.

Sofern die Steuerung eine händisch zu bestimmende
Eigenfeuchte des
Bodens nutzt, um die Mengen an Boden, Wasser und
Zuschlagstoffen zu
berechnen, ist die folgende interne Formel zur
Bestimmung der
Eigenfeuchte zulässig:

Eigenfeuchte [%] = (Masse feucht - Masse trocken) /
Masse trocken × 100.

*Hinweis*
4. Anforderungen an Technologie und Flüssigboden

4.1 Funktionen der einzusetzenden Technologien

RSS Geoponton:
- standsicherer Verbau
- wasserundurchlässiger Arbeitsraum (Verbauwände und
Sohle), mind. kf =
1,0E-8 m/s
- verbleibende Einbauten (hier: Flüssigboden) sind
restelastisch und
nicht starr
- erschütterungsarme Bauweise ohne Rammen, Rütteln
oder Pressen
- Reduzierung von Entsorgungsmassen durch Verwendung
des örtlichen
Bodenaushubs, einschl. belasteter Bodenschichten

Hängende Verlegung:
- 360° Bettung von Rohren in Flüssigboden
- spannungsfreier Einbau von Rohren
- Ausführung der Arbeiten auch ohne Betreten des
Grabens möglich

4.2 Zieleigenschaften des Flüssigbodens

Diese Zieleigenschaften des Flüssigbodens sind
anwendungsspezifisch
unterteilt in:
- bodenmechanische Eigenschaften (z.B. Tragfestigkeit
/EV2-Wert in MPa)
- technologisch relevante Eigenschaften (z.B.
Pumpbarkeit / AM in cm)
- anwendungsspezifische Gebrauchseigenschaften ( z.B.
Wasserdurchlässigkeit / kf-Wert in m/s)

Für das Bauvorhaben sind 4 Flüssigbodenrezepturen
vorgesehen, welche
gemäß Rezepturspezifikation (Anlage der
Flüssigbodenfachplanung) die
folgenden Zieleigenschaften erfüllen müssen:

Rezeptur 1: Geoponton (Arbeitsraum)
Ausbreitmaß = 45-49 cm
Absetzmaß < 1 %
EVd = 25 MN/m2
EV2 = 45 MN/m2
Kf = 1,0E-8 m/s
Wichte = 19-21 kN/m3
Einaxiale Druckfestigkeit qu:
- nach 14 d = 0,1 - 0,35 N/mm2
- nach 1825 d = 0,8 N/mm2
Kohäsion c = 50 kN/m²
Reibungswinkel > 20°
Eu = 25 MN/m2
Biegezugfestigkeit > 10 kN/m²

Rezeptur 2: Kanalrezeptur (FB aus FB)
Ausbreitmaß = 45-49 cm
Absetzmaß < 1 %
EVd = 25 MN/m2
EV2 = 45 MN/m2
Kf = 1,0E-8 m/s
Wichte = 18-21 kN/m3
Einaxiale Druckfestigkeit qu:
- nach 28 d = 0,08 - 0,15 N/mm2
- nach 1825 d = 0,3 N/mm2
Kohäsion c = --- kN/m²
Reibungswinkel > 17°
Eu = 3 MN/m2

Rezeptur 3: Kanalrezeptur
Ausbreitmaß = 45-49 cm
Absetzmaß < 1 %
EVd = 25 MN/m2
EV2 = 45 MN/m2
Kf = 1,0E-8 m/s
Wichte = 18-21 kN/m3
Einaxiale Druckfestigkeit qu:
- nach 28 d = 0,08 - 0,15 N/mm2
- nach 1825 d = 0,3 N/mm2
Kohäsion c = --- kN/m²
Reibungswinkel > 17°
Eu = 3 MN/m2

Rezeptur 4: Verdämmung
Ausbreitmaß = 60-65 cm
Absetzmaß < 1 %
Kf = 1,0E-8 m/s
Wichte = 19-21 kN/m3
Einaxiale Druckfestigkeit qu:
- nach 28 d = 0,12 N/mm2
- nach 1825 d = 0,08 - 0,2 N/mm2

Der Flüssigboden ist nach den mit der Ausschreibung
mitgelieferten
Flüssigbodenrezepturen (oder gleichwertig)
herzustellen.

4.3 Anforderungen an die Gleichwertigkeit der
verwendeten
Flüssigbodenrezepturen

Die eingesetzten Flüssigbodenrezepturen müssen für die
Wiederverwendung
des vor Ort anfallenden Bodenmaterial geeignet sein.
Die Rezepturen
müssen auf Grundlage von repräsentativen Bodenproben
entwickelt sein,
unter Einhaltung der Soll-Eigenschaften der
Rezepturspezifikation
(Nachweis der Prüfergebnisse mind. der einaxialen
Druckfestigkeit).
Die Sollwerte der Rezepturspezifikation sind
unabhängig vom anstehenden
Baugrund allumfassend einzuhalten.

Die verwendete Rezeptur einschl. aller erforderlichen
Nachweise ist beim
AG mindestens 2 Wochen vor Beginn der
Flüssigbodenherstellung
einzureichen.

*Hinweis*
5. Anforderungen an die Verbringung des Aushubmaterials

Bei der Herstellung ist sicherzustellen das der
Flüssigboden kein
Ersatzbaustoff wird.

Wird der Flüssigboden aus dem ausgehobenen
Bodenmaterial der Baustelle
hergestellt, ist Folgendes zur beachten:
Die genutzten Flächen für Bodenlager und
Bodenaufbereitung sowie
sämtliche Fahrwege, sind in die Baustellenfläche zu
integrieren. Der
Bieter verpflichtet sich, dass der Aushub sowie der
daraus hergestellte
Flüssigboden die Baustellengemarkung und die damit
verbundenen
Verkehrswege zu keinem Zeitpunkt verlassen. Sollte die
Gemarkung
verlassen werden, wird das BBodSchG verlassen und das
Bodenmaterial wird
zu Abfall und der aus ihm hergestellte Flüssigboden
infolge der
Abfallbehandlung zu einem mineralischen Ersatzbaustoff
nach der EBV.
Gleiches gilt, wenn das Bodenmaterial der Baustelle
nicht zur
Herstellung von Flüssigboden für die gleiche Baustelle
genutzt wird und
eine
Deponierung oder anderweitige Verwendung geplant sind.
Entstehende
Aufwände in der Beprobung und in der Dokumentation
nach Vorgaben der EBV
gehen zu Lasten des AN, da sie bei entsprechender
Planung der Flächen
und Verkehrswege vermeidbar sind. Die Mehraufwände für
das Verlassen des
Gültigkeitsbereiches des BBodSchG und der damit
verbundenen Möglichkeit
einer Vermeidung der Zuständigkeit der EBV, gehen
somit zulasten des
Verursachers.

*Hinweis*
6. Mischplatz

Die Baustelleneinrichtungsfläche wird vom AG
bereitgestellt. Sie ist ca.
1.500 m² groß und befindet sich in nächster Nähe zum
Bauvorhaben. Die
maximale Entfernung zwischen Mischplatz und Einbauort
beträgt ca. 400 m.
Die bereitgestellte Fläche ist derzeit eine
unbefestigte Grünfläche.

Aufgrund der Unterbrechung der Baustelle nach ca. 10
Wochen, muss der
Mischplatz und die gesamte BE zwischenzeitlich einmal
vollständig
geräumt und danach wieder aufgebaut werden. Es obliegt
dem AN zu
entscheiden, welche Anlagengröße er für die
Restarbeiten der
Flüssigbodenherstellung nach der Unterbrechung nutzt.

Die Planung geht davon aus, dass für die
Restbauleistung der Einsatz
einer kleineren, fahrbaren, Mischanlagen ausreichend
ist. Sollte die
erwartete Restbauleistung jedoch durch vom AN nicht
verschuldete
Umstände erhöht ausfallen, ist der nochmalige Aufbau
einer ortsfesten
mobilen Anlage erforderlich.
Aus diesem Grund ist die Baustelleneinrichtung der
Flüssigbodenarbeiten
je nach Größenordnung für das zweite Aufbauen zweimal
zu verpreisen. Die
entsprechenden Positionen sind als Bedarfspositionen
ausgeschrieben und
werden je nach Erfordernis durch den AG abgerufen.

*Hinweis*
7. Auszuführende Technologien

Aufgrund der hydrogeologischen sowie bautechnischen
Randbedingungen
erfolgt die Kanalverlegung in unterschiedlichen
Bauweisen mit
Flüssigboden. Hierzu wurden insgesamt 9 Technologien
ausgearbeitet, die
bei der Baumaßnahme zum Einsatz kommen.
Nähere Erläuterungen zu den Arbeitsschritten sind dem
Technologischen
Konzept der Flüssigboden-Fachplanung zu entnehmen.

7.1 Geoponton Bauweise:
Technologie 1: Kanalbau im Geoponton mit holländischer
Bauweise
Technologie 2: Kanalbau im Geoponton mit holl. Bw. ?
unterschiedliche
Einbauhöhen
Technologie 3: Herstellung Geoponton im Pilgerschritt
Technologie 4: Schachtanbindung im Geoponton
Technologie 5: Flüssigboden als äußere Schalung bei
Ortbetonbauwerken

Kurzbeschreibung:
HoBW 1: Holländische Bauweise Schritt 1 - Erstaushub
im Boden: Es ist
ein Geoponton in Form eines Flüssigbodenblockes
herzustellen, der
breiter ist, als der spätere Kanalgraben. Die
Geometrie des RSS
Geopontons ist den Unterlagen des AG zu entnehmen.

HoBW 2: Holländische Bauweise Schritt 2 - Zweitaushub
in Flüssigboden:
Zur Herstellung des Kanalgrabens wird im vorher
erstelltem RSS Geoponton
ein Trog ausgehoben. Der Regelquerschnitt dieser
Aushubbereiche ist so
ausgelegt, dass er dem anstehenden Erd- und
Wasserdruck ohne eine
zusätzliche Stützung durch einen Verbau nach dem
Prinzip der
Schwergewichtswand standhält.

7.2 Schwimmende Verlegung:
Technologie 6: Kanalbau schwimmende Verlegung
Technologie 7: Schachtanbindung schwimmende Verlegung

Kurzbeschreibung:
Verbaugestütze Bauweise, Aushub für Kanalgraben,
Verlegung der Rohre
unter Wasser, keine Personenarbeiten im Graben,
anschließende Verfüllung
mittels Flüssigboden.

7.3 Allgemeine Technologien:
Technologie 8: Umgang mit querenden Leitungen

7.4 Hohlraumverfüllungen
Technologie 9: Verädmmung von Schacht zu Schacht

#### Bereich 2.1 Allgemein

##### Abschnitt 2.1.1 Baustelleneinrichtung Flüssigboden

**2.1.1.1 Baustelleneinrichtung für Flüssigboden liefern, aufbauen, unterhalten**
Anlagen des Flüssigbodenmischplatzes, Maschinen,
Fahrzeuge, Geräte, Werkzeuge und sonstige Hilfs- und
Betriebsmittel, die zur Durchführung der Arbeiten der
ersten 10 Wochen erforderlich sind, gemäß Technischem
Konzept der Flüssigboden Fachplanung, sofern nicht
gesondert vergütet, auf die Baustelle bringen und
aufbauen.
Die Arbeiten umfassen die RQ1 bis RQ 7 sowie RQ10 und
sind alle in Geopontonbauweise auszuführen.

Einschl. geeignete Anlagen, z.B. Absetzbecken, für
anfallendes Spülwasser der Mischfahrzeuge, welches für
die Flüssigbodenherstellung wiederzuverwenden und nicht
zu entsorgen ist.
Die erforderlichen festen Anlagen, wie Steuercontainer,
Mischanlage, Wasserbehälter etc. einrichten.

Mischanlage gegen Schmutz- und Staubausbreitung
einhausen, einschl. erf. Gerüste, Planen, Sicherungen.
L 6,00 m, B 4,00m, H 6,00 m.

Strom- und Wasserzufuhr sowie Entsorgung sind im
Umkreis von 100 m vorhanden.
Menge: 1,000 psch

**2.1.1.2 Baustelleneinrichtung mit Mischplatz Flüssigboden räumen**
Baustelleneinrichtung, wie in vorh. Pos. beschrieben,
zwischenzeitlich räumen, Fläche sauber hinterlassen.
Menge: 1,000 psch

**2.1.1.3 Baustelleneinrichtung für Flüssigboden liefern, aufbauen, unterhalten Restarbeiten**
*** Bedarfsposition ohne GB
Anlagen des Flüssigbodenmischplatzes, Maschinen,
Fahrzeuge, Geräte, Werkzeuge und sonstige Hilfs- und
Betriebsmittel, die zur Durchführung der Restarbeiten
erforderlich sind, gemäß Technischem Konzept der
Flüssigboden Fachplanung, sofern nicht gesondert
vergütet, auf die Baustelle bringen und aufbauen.
Die Restarbeiten der Flüssigbodenarbeiten umfassen die
vollständigen Arbeiten der schwimmenden Verlegung (RQ8,
RQ9) sowie im geringen Restumfang Aushub und Verfüllung
im fertigen Geoponton (ohne Verbau), sowie alle
Verdämmungsarbeiten.

Einschl. geeignete Anlagen, z.B. Absetzbecken, für
anfallendes Spülwasser der Mischfahrzeuge, welches für
die Flüssigbodenherstellung wiederzuverwenden und nicht
zu entsorgen ist.
Die erforderlichen festen Anlagen, wie Steuercontainer,
Mischanlage, Wasserbehälter etc. einrichten.

Mischanlage gegen Schmutz- und Staubausbreitung
einhausen, einschl. erf. Gerüste, Planen, Sicherungen.
L 6,00 m, B 4,00m, H 6,00 m.

Strom- und Wasserzufuhr sowie Entsorgung sind im
Umkreis von 100 m vorhanden.
Menge: 1,000 psch

**2.1.1.4 Baustelleneinrichtung mit Mischplatz Flüssigboden räumen**
*** Bedarfsposition ohne GB
Baustelleneinrichtung, wie in vorh. Pos. beschrieben,
nach Abschluss der Arbeiten räumen, Fläche sauber
hinterlassen.
Menge: 1,000 psch

**2.1.1.5 Baustelleneinrichtung für Flüssigboden liefern, aufbauen, unterhalten Restarbeiten**
*** Bedarfsposition ohne GB
Fahrbare Kleinanlage zur Flüssigbodenherstellung,
Maschinen, Fahrzeuge, Geräte, Werkzeuge und sonstige
Hilfs- und Betriebsmittel, die zur Durchführung der
Restarbeiten erforderlich sind, gemäß Technischem
Konzept der Flüssigboden Fachplanung, sofern nicht
gesondert vergütet, auf die Baustelle bringen und
aufbauen.
Die Restarbeiten der Flüssigbodenarbeiten umfassen die
vollständigen Arbeiten der schwimmenden Verlegung (RQ8,
RQ9) sowie im geringen Restumfang Aushub und Verfüllung
im fertigen Geoponton (ohne Verbau), sowie alle
Verdämmungsarbeiten.

Strom- und Wasserzufuhr sowie Entsorgung sind im
Umkreis von 100 m vorhanden.
Menge: 1,000 psch

**2.1.1.6 Baustelleneinrichtung mit Mischplatz Flüssigboden räumen**
*** Bedarfsposition ohne GB
Baustelleneinrichtung, wie in vorh. Pos. beschrieben,
nach Abschluss der Arbeiten räumen, Fläche sauber
hinterlassen.
Menge: 1,000 psch

**2.1.1.7 Herstellen u. wieder rückb. prov. Stromzufuhr, bis 100 m**
Herstellen und wieder rückbauen einer provisorischen
Stromzufuhr, einschl. erforderliche Kabelüberfahrten,
Länge bis 100 m.
Stromzufuhr für Flüssigbodenmischanlage:
400 Volt 3 Phasen PN-Netz mit einer Absicherung von 32
A; Einspeisung über 1x CEE 5-polig 32 A +
Stromversorgung der Bürocontainer + 1x CEE 5-polig 32 A
bei Option Bunkerband; Durch den Einsatz von
frequenzgesteuerten Betriebsmitteln in der
Kompaktanlage muss im speisenden Stromkreis zwingend
ein allstromsensitiver FI-Schutzschalter Typ B
vorgeschaltet sein.
Menge: 100,000 m

**2.1.1.8 Herstellen u. wieder rückb. prov. Wasserzufuhr, bis 100 m**
Herstellen und wieder rückbauen einer provisorischen
Wasserzufuhr, einschl. erforderliche Rohrüberfahrten,
Länge bis 100 m.
Wasserversorgung für Flüssigbodenmischanlage::
Zuleitung 2? (DN 50) mit einem Druck von mind. 4 bar;
Anschluss mit Storz-C-Kupplung; Bei Verwendung eines
Pufferspeichers mit einer Pumpe wird eine Pumpe mit
einem Förderdruck von mind. 2 bar und einem Durchfluss
von mind. 400 l/min benötigt.
Menge: 100,000 m

##### Abschnitt 2.1.2 Technische Bearbeitung

**2.1.2.1 Erstellung Abgabebericht zur Abnahme der Flüssigbodenbaustelle**
Zur Abnahme der Baustelle durch den zuständigen (Fach-
)Planer für Flüssigboden müssen folgende Dokumente
erstellt und abgegeben werden.

Vollständig befüllter QS-Ordner mit:
- Der Qualitätssicherung zugrunde liegende
Anforderungen
- QS-Plan mit den Fortschreibungen während der
Bauausführung
- Rezepturspezifikationen
- Rezepturen
- Qualifikationsnachweise der am Flüssigbodeneinbau
beteiligten -Firmen
- Einweisungsprotokoll
- Einbauvorgaben
- Protokolle der IT-basierten Freigaben
- Berichte der Baustellenbesuche
- usw. (s. QS-Ordner)
- Lieferscheine der verwendeten Zuschlagstoffe (Zement,
Compound, Kalk, Sonstiges)
- Lieferscheine des eingebauten Flüssigbodens
- Stationierungen des eingebauten Flüssigbodens, um die
Massen der LS'e den Einbauorten zuordnen zu können
- Wetterangaben (Temperatur und Wetter) zum Einbau des
Flüssigbodens
- Verbauboxenplan mit Zuordnung der Termine des FB
Einbaus in den einzelnen Boxen
- Erstverfüllung
- Zweitverfüllung (wenn durchgeführt)
- Verbauboxenplan und Zuordnung der Termine des
Zweitaushubs (wenn durchgeführt)
- Prüfergebnisse der Penetrationsprüfungen vor dem
Zweitaushub (wenn durchgeführt)
- EÜ-Ergebnisse
- FÜ-Ergebnisse
- Relevante Besonderheiten und Festlegungen
- Sonstiges (Dokumentation von
Baustellenbesonderheiten)

Achtung:
Die Freigabe von Rechnungen durch den Fachplaner für
Flüssigbodenanwendungen kann nur nach Prüfung der
vollständigen Unterlagen der Qualitätssicherung (s. QS-
Plan und QS-Ordner) erfolgen.
Mit Abschluss der abzurechnenden Arbeiten müssen daher
die Dokumentationen im QS-Plan aufgelistet werden (s.
Liste), QS-Leistungen vollständig vorliegen und sowohl
im QS-Ordner physisch verfügbar sein als auch dem
Fachplaner für Flüssigbodenanwendungen in
elektronischer Form zur Prüfung übermittelt worden
sein.
Zu beachten ist dabei, dass diese Forderung bei
baustellenbezogenem Fortschreiben des QS-Plans auch für
die davon betroffenen Vereinbarungen der
Qualitätssicherung und die erforderliche Dokumentation
gelten.
Auch das Inhaltsverzeichnis des QS-Ordners und seine
Ablageform ist in Verantwortung der ausführenden und
abrechnenden Firma der Fortschreibung des QS-Plans
anzupassen und hat auf der Baustelle in ständig
aktueller Form bereitzuliegen und die Dokumente der
Qualitätssicherung sind vollständig in Printform
enthalten.
Menge: 1,000 St

##### Abschnitt 2.1.3 Stoffpreise

**2.1.3.1 Stoffpreis Tonne Compound**
*** Bedarfsposition ohne GB
Bei Änderungsbedarf von der in der Planungsphase anhand
der übergebenen Bodenproben ermittelten Rezeptur
erfolgt eine Rezepturanpassung. Um diese korrekt
kostenmäßig berücksichtigen zu können, erfolgt eine
Rückrechnung im Bedarfsfall.
Menge: 1,000 t

**2.1.3.2 Stoffpreis Tonne Zement**
*** Bedarfsposition ohne GB
Bei Änderungsbedarf von der in der Planungsphase anhand
der übergebenen Bodenproben ermittelten Rezeptur
erfolgt eine Rezepturanpassung. Um diese korrekt
kostenmäßig berücksichtigen zu können, erfolgt eine
Rückrechnung im Bedarfsfall.
Menge: 1,000 t

**2.1.3.3 Stoffpreis Tonne Kalk**
*** Bedarfsposition ohne GB
Bei Änderungsbedarf von der in der Planungsphase anhand
der übergebenen Bodenproben ermittelten Rezeptur
erfolgt eine Rezepturanpassung. Um diese korrekt
kostenmäßig berücksichtigen zu können, erfolgt eine
Rückrechnung im Bedarfsfall.
Menge: 1,000 t

**2.1.3.4 Stoffpreis m³ Wasser**
*** Bedarfsposition ohne GB
Bei Änderungsbedarf von der in der Planungsphase anhand
der übergebenen Bodenproben ermittelten Rezeptur
erfolgt eine Rezepturanpassung. Um diese korrekt
kostenmäßig berücksichtigen zu können, erfolgt eine
Rückrechnung im Bedarfsfall.
Menge: 1,000 m3

#### Bereich 2.2 Kanalbau

##### Abschnitt 2.2.1 Erdarbeiten und Verbau

*Hinweis*
Kurzbeschreibung Baugrund - Technologischer
Homogenbereich

Die Baugrundverhältnisse wurden anhand von sieben
Kleinrammbohrungen bis in Tiefen von ca. 2,8 m bis 7,5
m unter Geländeoberkante untersucht. Für weiterführende
geotechnische Angaben wird auf das Baugrundgutachten
verwiesen.

Die im Baugebiet angetroffenen Auffüllungen, lokal
vorkommenden tonigen Zwischenschichten sowie die
darunterliegenden Sande und Kiese werden aufgrund ihres
überwiegend ähnlichen Verhaltens bei den geplanten
Erdarbeiten als ein technologischer Homogenbereich
zusammengefasst. Eingesetzte Geräte sind so zu wählen,
dass damit der Aushub aller Schichten möglich ist.

Auffüllungen
sandige bis kiesige Auffüllungen mit wechselnden
Schluff- und Tonanteilen, lokal Ziegelreste und
sonstige Fremdbestandteile möglich, mitteldicht bis
dicht gelagert, im gesamten Baugebiet vorkommend,
Mächtigkeit bis ca. 3,8 m, Bodenklasse 3-4 nach DIN
18300, bei Wasserzutritt und erhöhtem Feinkornanteil
auch Bodenklasse 2 möglich.

Tone
schwach kiesige, sandige Tone mit sehr weicher bis
breiiger Konsistenz, lokal zwischen Auffüllungen und
Sand- bzw. Kiesschichten vorkommend, Bodenklasse 2 nach
DIN 18300, bei Wasserzutritt teilweise fließendes
Bodenverhalten und erschwerte Aushubbedingungen.

Sande und Kiese
schluffige bis kiesige Sande und Kiese mit wechselnden
Feinkornanteilen, locker bis mitteldicht gelagert, im
Baugebiet unterhalb der Auffüllungen verbreitet, bilden
den Grundwasserleiter, Bodenklasse 3-4 nach DIN 18300,
bei Wasserzutritt lokal Bodenklasse 2 möglich.

**2.2.1.1 Boden für Graben Kanäle lösen, B 1,5-2m, T 2,5-3,5m, transp. lagern, inkl. Verbau**
Boden für Kanalgraben (MW), RQ8 und RQ9, nach Abtrag
des Oberbaus, profilgerecht lösen, laden, zum
Mischplatz fördern, Transportweg bis 500 m, über
öffentliche Straßen, lagern. Arbeiten mit Gerät,
einschließlich Verbau, Stirnverbau wird separat
vergütet, Aushub im Grundwasser wird als Zulage
vergütet.
Breite der Sohle zwischen Verbauplatten über 1,5 bis
2,0 m, Aushubtiefe über 2,5 bis 3,5 m.

Verbau für Kanalgraben, mit großflächigen
Stahlverbauplatten und Aussteifungen (z.B. SBH
Rollschlittenbox 780er Serie oder gleichwertig) im
Absenkverfahren, gemäß Verbauboxplan oder glw.,
einbringen. Das Umbauen der Verbauboxen für
unterschiedliche Grabenbreiten ist einzukalkulieren.
Der Abstand der Verbauboxen zueinander beträgt 0,5 m,
der Zwischenraum ist mit Längsschotts (Stahlplatten) zu
sichern. Nach jeder Verbaubox ist ein Querschott
(Stahlplatte) mit Rohrausschnitt einzustellen und für
die Verfüllung zu sichern, gem. Technologie 7.
Verbau mit steigender Verfüllhöhe des Flüssigbodens
stufenweise ziehen, sodass die UK des Verbauelements
der OK des Flüssigbodenspiegels entspricht. Zu
Baubeginn ist eine Absprache mit dem
Flüssigbodenfachplaner bzgl. der Einweisung in den
Zeitpunkt des Ziehens zu vereinbaren. Der Zeitpunkt ist
abhängig von den rheologischen Eigenschaften des
Flüssigbodens als auch von äußeren Bedingungen, wie
Wetter und Temperatur.

Die Abrechnung erfolgt nach m³ Aufmaß an der
Entnahmestelle.
Menge: 345,000 m3

**2.2.1.2 HoBW 1, Boden für Geoponton Graben lösen, B 4,9-5,7m, T 1,9-2,5m, transp. lagern, inkl. Verbau**
*** Bezugsbeschreibung
Boden für Geoponton zur Herstellung von Kanalgräben,
RQ1 und RQ3, nach Abtrag des Oberbaus bzw. Oberbodens,
profilgerecht lösen, laden, zum Mischplatz fördern,
Transportweg bis 500 m, über öffentliche Straßen,
lagern. Arbeiten mit Gerät, einschließlich Verbau,
Stirnverbau wird separat vergütet, Aushub im
Grundwasser wird als Zulage vergütet.
Grabenbreite gemessen an Außenkante Verbau über 4,9 bis
5,7 m, Aushubtiefe über 1,9 bis 2,5 m.
Arbeiten mit Behinderung durch querende Versorgungs-
und Entsorgungsleitungen sowie Kabel, Sicherung und
Abbruch wird gesondert vergütet.
Holländische Bauweise Schritt 1.

Verbau für Kanalgraben, mit großflächigen
Stahlverbauplatten und Aussteifungen (z.B. SBH
Rollschlittenbox 780er Serie oder gleichwertig) im
Absenkverfahren, gemäß Verbauboxplan oder glw.,
einbringen. Das Umbauen der Verbauboxen für
unterschiedliche Grabenbreiten ist einzukalkulieren.
Verbau mit steigender Verfüllhöhe des Flüssigbodens
stufenweise ziehen, sodass die UK des Verbauelements
der OK des Flüssigbodenspiegels entspricht. Zu
Baubeginn ist eine Absprache mit dem
Flüssigbodenfachplaner bzgl. der Einweisung in den
Zeitpunkt des Ziehens zu vereinbaren. Der Zeitpunkt ist
abhängig von den rheologischen Eigenschaften des
Flüssigbodens als auch von äußeren Bedingungen, wie
Wetter und Temperatur.

Die Abrechnung erfolgt nach m³ Aufmaß an der
Entnahmestelle.
Menge: 970,000 m3

**2.2.1.3 HoBW 1, Boden für Geoponton Graben lösen, B 2,5-4m, T 2,5-3,5m, transp. lagern, inkl. Verbau**
*** wie Position 2.2.1.2
Leistung wie vorh., jedoch
RQ5, Grabenbreite gemessen an Außenkante Verbau über
2,5 bis 4,0 m, Aushubtiefe über 2,5 bis 3,5 m.
Menge: 310,000 m3

**2.2.1.4 HoBW 1, Boden für Geoponton Graben lösen, B 2,5-3m, T 3-4m, transp. lagern, inkl. Verbau**
*** wie Position 2.2.1.2
Leistung wie vorh., jedoch
RQ10, Grabenbreite gemessen an Außenkante Verbau über
2,5 bis 3,0 m, Aushubtiefe über 3,0 bis 4,0 m.
Menge: 400,000 m3

**2.2.1.5 HoBW 1, Boden für Geoponton Schachtbaugruben lösen, B/L 2,7-3,7 m, T 3,5-4,5m, transp. lagern, inkl. Verbau**
*** Bezugsbeschreibung
Boden für Geoponton zur Herstellung von
Schachtbaugruben, nach Abtrag des Oberbaus,
profilgerecht lösen, laden, zum Mischplatz fördern,
Transportweg bis 500 m, über öffentliche Straßen,
lagern. Arbeiten mit Gerät einschließlich Verbau,
Stirnverbau wird separat vergütet, Aushub im
Grundwasser wird als Zulage vergütet.
Baugrubenbreite und -länge gemessen an Außenkante
Verbau über 2,7 bis 3,7 m, Aushubtiefe über 3,5 bis 4,5
m.
Anzahl der Schachtbaugruben: 3; MW 4, MW 5, 311214.
Arbeiten mit Behinderung durch querende Versorgungs-
und Entsorgungsleitungen sowie Kabel, Sicherung und
Abbruch wird gesondert vergütet.
Holländische Bauweise Schritt 1.

Verbau für Kanalgraben, mit großflächigen
Stahlverbauplatten und Aussteifungen (z.B. SBH
Rollschlittenbox 780er Serie oder gleichwertig) im
Absenkverfahren, gemäß Verbauboxplan oder glw.,
einbringen. Das Umbauen der Verbauboxen für
unterschiedliche Grabenbreiten ist einzukalkulieren.
Verbau mit steigender Verfüllhöhe des Flüssigbodens
stufenweise ziehen, sodass die UK des Verbauelements
der OK des Flüssigbodenspiegels entspricht. Zu
Baubeginn ist eine Absprache mit dem
Flüssigbodenfachplaner bzgl. der Einweisung in den
Zeitpunkt des Ziehens zu vereinbaren. Der Zeitpunkt ist
abhängig von den rheologischen Eigenschaften des
Flüssigbodens als auch von äußeren Bedingungen, wie
Wetter und Temperatur.

Die Abrechnung erfolgt nach m³ Aufmaß an der
Entnahmestelle.
Menge: 145,000 m3

**2.2.1.6 HoBW 1, Boden für Geoponton Schachtbaugruben lösen, B/L 4,9-5,2 m, T 3,5-4,5m, transp. lagern, inkl. Verbau**
*** wie Position 2.2.1.5
Leistung wie vorh., jedoch
Baugrubenbreite und -länge 4,9 bis 5,2 m, Aushub durch
2 Verbauboxreihen, Breite der Außenkanten Verbau gem.
Verbauboxplan 2,5 bis 3,0 m, Verbau mit mind. 5 cm
Überschnitt setzen. Aushubtiefe über 3,5 bis 4,5 m.
Anzahl der Schachtbaugruben: 2; 31121, MW3 (inkl. RQ7).
Menge: 350,000 m3

**2.2.1.7 HoBW 1, Boden für Geoponton Baugrube RQ2 lösen, BxL 8x8 m, T 2,9m, transp. lagern, inkl. Verbau**
*** wie Position 2.2.1.5
Leistung wie vorh., jedoch
Geoponton für Baugrube bei RQ2 gem. Verbauboxplan.
Baugrubenbreite mal -länge gemessen an Außenkante
Verbau: ca. 8 x 8  m, unregelmäßige Form. Herstellung
mittels überschnittenen Verbauboxen, Mindestüberschnitt
5 cm, Breite der Außenkanten Verbau gem. Verbauboxplan
2,5 bis 6,0 m, inkl. Stirnverbau mittels Stahlplatten
bis 3 m, Aushubtiefe ca. 2,9 m.
Menge: 160,000 m3

**2.2.1.8 HoBW 1, Boden für Geoponton Baugrube NW1 lösen, BxL 6,5x5,5 m, T 3m, transp. lagern, inkl. Verbau**
*** wie Position 2.2.1.5
Leistung wie vorh., jedoch
Geoponton für Bauwerk: Schacht NW 1 (RQ4) gem.
Verbauboxplan.
Baugrubenbreite mal -länge gemessen an Außenkante
Verbau: ca. 6,5 x 5,5  m, unregelmäßige Form.
Herstellung mittels überschnittenen Verbauboxen,
Mindestüberschnitt 5 cm, Breite der Außenkanten Verbau
gem. Verbauboxplan 2,5 bis 3,0 m, inkl Stirnverbau
mittels Stahlplatten, Aushubtiefe ca. 3,0 m.
Menge: 90,000 m3

**2.2.1.9 HoBW 1, Boden für Geoponton Baugrube Abschl.BW lösen, BxL 7,7x12,8m, T 4m, transp. lagern, inkl. Verbau**
*** wie Position 2.2.1.5
Leistung wie vorh., jedoch
Geoponton für Bauwerk: Abschlagsbauwerk (RQ6) gem.
Verbauboxplan.
Baugrubenbreite mal -länge gemessen an Außenkante
Verbau: ca. 7,7 x 12,8  m, rechteckig. Herstellung
mittels überschnittenen Verbauboxen, Mindestüberschnitt
5 cm, Breite der Außenkanten Verbau gem. Verbauboxplan
3,5 bis 4,0 m, inkl. Stirn- und Längsverbau mittels
Stahlplatten bis 3 m, Aushubtiefe ca. 3,0 m.
Menge: 390,000 m3

**2.2.1.10 Zulage: Mehraufwand Verbau kreuzende Leitungen und Kanäle**
Zulage zu vorherigen Positionen:
Mehraufwand für Verbau bei kreuzende Leitungen und
Kanälen, mithilfe von bspw. Stahlplatten, Kanaldielen,
Holzleisten, nach Wahl des AN.
Die Sicherung der Leitung sowie Handschachtungen zum
Freilegen werden gesondert vergütet.

Abrechnung in m2 Grabenwand.
Menge: 200,000 m2

*Hinweis*
Hinweis Arbeiten mit Längs- und Querschotts

Querschotte werden zwischen Verbauboxen gesetzt und
dichten diese voneinander beim Verfüllvorgang ab. Somit
wird eine eng getaktete, kontinuierliche Bauweise
möglich.
Im unteren Bereich enthalten sie einen Ausschnitt für
die Durchführung zu verlegender Rohre.

Längsschotts dienen der seitlichen Abdichtung und
Abstützung der Grabenwände. Sie sind
a) als Ersatz für Holzverbau temporär im Graben
einzusetzen, wenn Verbauboxen aufgrund von
Leitungskreuzungen mit Abstand zueinander gestellt
werden müssen oder
b) einzusetzen, weil die Technologie das Setzen von
Verbauboxen mit Abstand erfordert, um die
Auftriebssicherungen (Rohrverlegehilfen) dazwischen zu
positionieren.

Die Stahlschotts (Längs- und Querschotts) sollen die
Möglichkeit haben, sich in der Höhe miteinander durch
Bolzen verbinden zu lassen, so dass die Höhe für
Verbaubereiche mit größeren Tiefen erweitert werden
kann. Hierbei ist darauf zu achten, dass die
Rollenschlitten der Boxen sich noch bewegen lassen.

**2.2.1.11 Stirnverbau herstellen, beseitigen, B bis 1,5m, H bis 2m**
*** Bezugsbeschreibung
Stirnverbau im Graben, zur Sicherung von Stirnseiten
und zum Trennen der Verbaubereiche voneinander, Tiefe
bis 2,0 m, Breite an gewählte Verbaubreite des AN
angepasst bis 1,5 m, herstellen und beseitigen, mit
Absperrschotten, bspw. aus Stahl, auch koppelbar zur
Erweiterung in der Höhe und/oder Breite möglich.
Verbau mit steigender Verfüllhöhe des Flüssigbodens
stufenweise ziehen, sodass die UK des Verbauelements
der OK des Flüssigbodenspiegels entspricht. Zu
Baubeginn ist eine Absprache mit dem
Flüssigbodenfachplaner bzgl. der Einweisung in den
Zeitpunkt des Ziehens zu vereinbaren. Der Zeitpunkt ist
abhängig von den rheologischen Eigenschaften des
Flüssigbodens als auch von äußeren Bedingungen, wie
Wetter und Temperatur.

Abrechnung nach Anzahl gesetztem Stirn-/Querverbau.
Menge: 15,000 St

**2.2.1.12 Stirnverbau herstellen, beseitigen B bis 3,9m H bis 4m**
*** wie Position 2.2.1.11
Tiefe bis 4,0 m, Breite an gewählte Verbaubreite des AN
angepasst bis 3,5 m.
Menge: 30,000 St

**2.2.1.13 Zulage: Erschwernis Aushub unter Wasser**
Zulage zu vorherigen Positionen.
Erschwernis Aushub unter Wasser, Grundwasser, mit
Löffel oder Greifer, einschl. Zwischenlagerung zur
Entwässerung.
Menge: 900,000 m3

**2.2.1.14 Zulage: Aushub von Hand in Bdkl. 3-5**
Zulage zu vorherigen Positionen:
Ausheben in Bereichen von Anlagen, Bauteilen, Leitungen
und Kanälen mit Hand. Bodenklassen 3 bis 5.
Menge: 60,000 m3

**2.2.1.15 Geoponton Penetrometermessungen zur Baugrubenabnahme**
Messungen mit Penetrometer, Gerät wird zur Verfügung
gestellt, mit Dokumentation im Protokoll "Protokoll
über die Prüfungen mittels Taschenpenetrometer" zum QSP
der Flüssigbodenfachplanung. Zur Freigabe des
Flüssigbodens durch den Fachplaner, einschl.
Abstimmungs- und Koordinierungsaufwand.

Zeitpunkt der Messung:
Ab 7 Tage nach der 1. Verfüllung mit Flüssigboden
(Herstellung des Geopontons), in jedem Fall im Vorfeld
des Aushubs des Leitungsgrabens im Flüssigboden.

Vorgehen:
Abgraben des Flüssigbodens (Geopontons) zur Herstellung
des Leitungsgrabens bis zu 1 m unter GOK möglich.
Danach Messung gemäß Protokoll an allen Seiten der
Grube durchführen. Messungen gemeinsam mit Fachplaner
vor Ort, per digitaler Baubegleitung oder telefonisch
durchführen und Protokoll unmittelbar im Nachgang
versenden. Erst nach gültiger Freigabe darf der
restliche Aushub der Baugrube erfolgen.

Zu bepreisen ist nur die Messung und Dokumentation
sowie die Abstimmung mit dem Fachplaner. Zeitansatz je
Penetrometermessung 30min.
Erdarbeiten sind in den entsprechenden Positionen zu
verrechnen.
Menge: 15,000 St

**2.2.1.16 HoBW 2, Flüssigboden für Graben Kanäle lösen, B 3-4m, T 1-2m, transp. lagern**
*** Bezugsbeschreibung
Flüssigboden für Kanalgraben, im Geoponton aus
Flüssigboden, profilgerecht lösen, laden, zum
Mischplatz fördern, Transportweg bis 500 m, über
öffentliche Straßen, lagern. Arbeiten mit Gerät.
Breite der Sohle 3,0 bis 4,0 m, Aushubtiefe über 1,0
bis 2,0 m.
Flüssigboden gemäß Rezepturspezifikation Rezeptur 1.
Holländische Bauweise Schritt 2.
Die Abrechnung erfolgt nach Aufmaß an der
Entnahmestelle.
Menge: 600,000 m3

**2.2.1.17 HoBW 2, Flüssigboden für Graben Kanäle lösen, B 1,4-1,6m, T 1-2m, transp. lagern**
*** wie Position 2.2.1.16
Leistung wie vorh., jedoch
Breite der Sohle 1,4 bis 1,6 m, Aushubtiefe über 1,0
bis 2,0 m.
Menge: 95,000 m3

**2.2.1.18 HoBW 2, Flüssigboden für Graben Kanäle lösen, B 2-2,3m, T 2,5-3,5m, transp. lagern**
*** wie Position 2.2.1.16
Leistung wie vorh., jedoch
Breite der Sohle 2,0 bis 2,3 m, Aushubtiefe über 2,5
bis 3,5 m.
Menge: 22,000 m3

**2.2.1.19 HoBW 2, Flüssigboden für Graben Kanäle lösen, B 0,8-1m, T 2-3m, transp. lagern**
*** wie Position 2.2.1.16
Leistung wie vorh., jedoch
Breite der Sohle 0,8-1,0, Aushubtiefe über 2,0 bis
3,0 m.
Menge: 105,000 m3

**2.2.1.20 HoBW 2, Flüssigboden für Schachtbaugrube lösen, B/L 1,4m, T 2,5-3,5m, transp. lagern**
*** wie Position 2.2.1.16
Leistung wie vorh., jedoch
Flüssigboden für Schachtbaugrube lösen
Breite/Länge der Sohle 1,4 m, Aushubtiefe über 2,5 bis
3,5 m.
Anzahl der Schachtbaugruben: 3
Menge: 17,000 m3

**2.2.1.21 HoBW 2, Flüssigboden für Schachtbaugrube lösen, B/L 2,5-3m, T 2,5- 3,5m, transp. lagern**
*** wie Position 2.2.1.16
Leistung wie vorh., jedoch
Flüssigboden für Schachtbaugrube lösen
Breite/Länge der Sohle 2,5 bis 3,0 m, Aushubtiefe über
2,5 bis 3,5 m.
Anzahl der Schachtbaugruben: 3
Menge: 55,000 m3

**2.2.1.22 HoBW 2, Flüssigboden für Geoponton Baugrube RQ2 lösen, BxL 5x5,5m, T 1,9m, transp. lagern**
*** wie Position 2.2.1.16
Leistung wie vorh., jedoch
Flüssigboden für Bauwerk, Baugrube RQ2, lösen.
Baugrubenbreite mal -länge ca. 5,0 x 5,5 m
Aushubtiefe ca. 1,9 m
Menge: 55,000 m3

**2.2.1.23 HoBW 2, Flüssigboden für Geoponton Baugrube NW1 lösen, BxL 4,4x3m, T 2m, transp. lagern**
*** wie Position 2.2.1.16
Leistung wie vorh., jedoch
Flüssigboden für Bauwerk, Schacht NW 1, lösen.
Baugrubenbreite mal -länge gemessen an Außenkante
Verbau: ca. 4,4 x 3,0 m
Aushubtiefe ca. 2,0 m
Menge: 25,000 m3

**2.2.1.24 HoBW 2, Flüssigboden für Geoponton Baugrube Abschl.BW lösen, BxL 10,8x5,7 m, T 2,7m, transp. lagern**
*** wie Position 2.2.1.16
Leistung wie vorh., jedoch
Flüssigboden für Bauwerk, Abschlagsbauwerk, lösen.
Baugrubenbreite x -länge gemessen an Außenkante Verbau:
ca. 10,8 x 5,7 m
Aushubtiefe ca. 2,7 m
Menge: 191,000 m3

**2.2.1.25 Zulage: Wand Geoponton glatt abziehen für Ortbeton**
Zulage: Flüssigbodenwand des Geopontons innerhalb der
Baugrube glatt abziehen, als Vorbereitung für
Ortbetonbauwerk, betreffend Schacht NW1 und
Abschlagsbauwerk. Flüssigboden wird als äußere Schalung
genutzt. Innenmaße der Baugrube entsprechen den
geplanten Außenmaßen des Bauwerks.
Abrechnung nach m² Wandfläche des Geopontons.
Menge: 118,000 m2

**2.2.1.26 Zulage: Planum Sohle Geoponton für Ortbeton**
Zulage: Planum in der Sohle des Geopontons herstellen,
als Vorbereitung für Ortbetonbauwerk. Flüssigboden wird
als äußere Schalung genutzt. Innenmaße der Baugrube
entsprechen den geplanten Außenmaßen des Bauwerks,
Maßtoleranz +-2 cm.
Abrechnung nach m² Bauwerkssohle.
Menge: 74,000 m2

**2.2.1.27 Flüssigboden lösen, B bis 1m, T bis 1m, transp. lagern**
Flüssigboden der oberen Wandbereiche des Geoponton aus
Flüssigboden, profilgerecht lösen, bis Unterkante der
geplanten Oberflächenwiederherstellung, laden, zum
Mischplatz fördern, Transportweg bis 500 m, über
öffentliche Straßen, lagern. Arbeiten mit Gerät, ohne
Verbau.
Breite der Sohle bis 0,9 bis 1,1m, Aushubtiefe bis 0,6
m, entsprechend der geplanten Oberfläche.
Flüssigboden gemäß Rezepturspezifikation Rezeptur 1.
Die Abrechnung erfolgt nach Aufmaß an der
Entnahmestelle.
Menge: 250,000 m3

**2.2.1.28 Aushub von Hand in Flüssigboden**
Ausheben in Bereichen von Anlagen, Bauteilen, Leitungen
und Kanälen mit Hand. In Flüssigboden.
Einschl. Flüssigboden bergmännisch lösen, mit Hand, zum
Freilegen des Anschlussbereichs von Leitungen und
Kanälen. Boden laden, fördern, zum Mischplatz
transportieren.
Menge: 60,000 m3

##### Abschnitt 2.2.2 Leitungs- und Kanalarbeiten

**2.2.2.1 Mehraufwand Schachtsetzen auf Flüssigboden**
Mehraufwand für Schacht setzen in der Baugrube nach
Vorgabe des technologischen Konzepts der Fachplanung
Flüssigboden. Bauweise hängende Verlegung, Schacht an
Hebezeug aufhängen und auf der Flüssigbodenbettung
ausnivellieren, bis zur Feststellung der Endposition
aufgehängt lassen, Rohr einfedeln, und Rohranschlüsse
herstellen.

Abrechnung je Schacht.
Menge: 7,000 St

**2.2.2.2 Mehraufwand Rohre schwimmende Verlegung einbauen**
Mehraufwand Rohre schwimmende Verlegung einbauen, für
Arbeiten im Grundwasser, Grundwasserstand maximal bis
Rohrscheitel, keine Personenarbeiten im Graben. Alle
Arbeiten erfolgen von der GOK aus, gemäß
Technologischem Konzept, Technologie 4. Mit Geräten
Rohre in Graben heben und in Position bringen, an
Seilwinden aufhängen. Mittels Messstab in Höhe und
Gefälle ausrichten, mittels Keilen gegen seitliches
Verschieben bis zum Flüssigbodeneinbau sichern.
Seilwinde unmittelbar nach Flüssigbodeneinbau ziehen.
Keile zusammen mit Verbau ziehen.
Auftriebssicherung wird gesondert vergütet.

Abrechnung je Rohr.
Die zu verpreisende Menge geht von einer Rohrlänge von
3 m aus.
Menge: 27,000 St

*Hinweis*
Hinweis Auftriebssicherungen

Mit Möglichkeit der frei hängenden Verlegung, mit
flexibel anpassbarer Fixiereinrichtung (Rohrschuhe,
Stempel) für ein bis mehrere Rohre mit beliebiger
Dimension und Material, mit Seilwinde, mit Haken an der
Traverse bspw. zur Sicherung kreuzender Leitungen, mit
der Möglichkeit Rohrstempel horizontal stufenlos frei
über die ganze Breite der horizontalen Traverse zu
bewegen, mit hydraulischer Auftriebsmessung, mit
Erdfüßen zum Arbeiten bei geringen Abständen zu
bestehender Bebauung, ohne Verbindung zum Verbau,
platzierbar immer zwischen Verbauboxen und mit
einfachem Korrosionsschutz.

Auftriebssicherungen sichern die Rohre in ihrer Lage
und messen den Auftriebsverlauf über die Zeit der
Rückverfestigung des Flüssigbodens. Sie fungieren als
temporäre Niederrhalter und werden mit ihrem Gewicht
nicht direkt auf den Rohren platziert sondern oberhalb
des Grabens, sodass nicht das Gewicht der
Auftriebssicherungen auf das Rohr einwirkt, sondern nur
ein Druck, der dem jeweiligen Auftrieb entspricht.
Auftriebssicherungen stellen somit keine dauerhafte
Gewichtseinwirkung auf das Rohr dar, da dies zu einer
nachteilig und dauerhaft wirkenden Rohrdeformation
führen würde.
Auftriebssicherungen sichern gegen den entstehenden
Auftrieb bei der Verfüllung mit Flüssigbodens. Eine
temporäre Deformation des Rohres erfolgt somit nur in
der Höhe des jeweiligen Auftriebs und nicht in der Höhe
des Gewichtes der Auftriebssicherung und bildet sich
rück, wenn rechtzeitig entlastet wird, wobei der
Zeitpunkt der Entlastung durch die Auftriebsmessung an
der Auftriebssicherung erkennbar ist.
Auftriebssicherungen messen präzise den Zeitpunkt der
Rückverfestigung des Flüssigbodens und ermöglichen es
so, zum richtigen, von der Rheologie des jeweiligen
Flüssigbodens abhängigen Zeitpunkt, die
Auftriebssicherung zu ziehen. Der richtige Zeitpunkt
des Ziehens ermöglicht es, relevante Spannungseinträge
im Rohr und daraus resultierende Deformationen zu
vermeiden, sodass sich das Rohr rückverformen kann.
Der beschriebene Vorgang führt zur Verlängerung der
Lebensdauer der verbauten Infrastruktur und ist deshalb
mit den vorgeschriebenen Hilfsmitteln auszuführen.
Die Angabe der Auftriebssicherung und das Datenblatt
sind bei Angebotsabgabe dem AG vorzulegen.

**2.2.2.3 Auftriebssicherungen RQ1, 4 Rohre, GFK DN 400-800, Abstand 3,3-3,6m, B 1-3m, T bis 4m**
*** Bezugsbeschreibung
Setzen, entfernen mechanische Auftriebssicherung für
Rohre, mit Messmittel zur Bestimmung des Auftriebs,
Lagesicherung der Rohre gegen temporären Auftrieb des
Flüssigbodeneinbaus, Sicherung ohne dauerhafte
Rohrverformung.
Auftriebssicherung oberhalb des Grabens positionieren,
Abstände der Rohrverlegehilfen gemäß
Rohrauftriebsstatiken, RQ1, Sicherungsabstand max.
3,3 m, jedoch mind. 1 mal je Rohr, Verlegetiefe bis 2,0
m,
für Grabenbreiten von ca. 3,7 m, trockener Arbeitsraum
im Geoponton, Breite abweichend von DIN EN 1610.
Rohrpositionierung, 4 Rohre, 3 x GFK DN 800 und 1 x GFK
DN 400, unter Einhaltung der Herstellervorgaben und
Rohrstatik in ihrer Lage, Höhe und im geplanten
Gefälle, im Kanalgraben positionieren, aufhängen,
nivellieren und von oben fixieren, Technologie hängende
Verlegung.
Auftriebssicherung ziehen zum Zeitpunkt, wenn keine
schädlichen Auftriebskräfte mehr verzeichnet werden und
gleichzeitig vor abgeschlossener Rückverfestigung des
Flüssigbodens, in jedem Fall entsprechend der Vorgaben
der Einweisung durch den Fachplaner.

Abrechnung nach Länge Kanaltrasse.

Fa.: RSS Rohrverlegehilfen oder gleichwertig
'
..................................................'
vom Bieter einzutragen
Menge: 95,000 m

**2.2.2.4 Auftriebssicherungen RQ2/3, 3 Rohre, GFK DN 800, Abstand 3,3-3,6m, B 1 3m, T bis 4m**
Setzen, entfernen mechanische Auftriebssicherung für
Rohre, mit Messmittel zur Bestimmung des Auftriebs,
Lagesicherung der Rohre gegen temporären Auftrieb des
Flüssigbodeneinbaus, Sicherung ohne dauerhafte
Rohrverformung.
Auftriebssicherung oberhalb des Grabens positionieren,
Abstände der Rohrverlegehilfen gemäß
Rohrauftriebsstatiken, RQ2* und RQ3, Sicherungsabstand
max. 3,3 bis 3,6 m, jedoch mind. 1 mal je Rohr,
Verlegetiefe bis 2,0 m,
für Grabenbreiten von ca. 3,1 bis 3,7 m, trockener
Arbeitsraum im Geoponton, Breite abweichend von DIN EN
1610.
Rohrpositionierung, 3 Rohre, 3 x GFK DN 800, unter
Einhaltung der Herstellervorgaben und Rohrstatik in
ihrer Lage, Höhe und im geplanten Gefälle, im
Kanalgraben positionieren, aufhängen, nivellieren und
von oben fixieren, Technologie hängende Verlegung.
Auftriebssicherung ziehen zum Zeitpunkt, wenn keine
schädlichen Auftriebskräfte mehr verzeichnet werden und
gleichzeitig vor abgeschlossener Rückverfestigung des
Flüssigbodens, in jedem Fall entsprechend der Vorgaben
der Einweisung durch den Fachplaner.

*RQ3 ohne DN 400, da separate Einzelverlegung.

Abrechnung nach Länge Kanaltrasse.
Menge: 20,000 m

**2.2.2.5 Auftriebssicherungen RQ5/7, 1 Rohr, GFK DN 1200-1800, Abstand 2,5- 4,5m, B 1,5-2,5m, T 2,9m**
*** wie Position 2.2.2.3
Leistung wie vorherige, jedoch
RQ5 RQ7, Sicherungsabstand max. 2,5 bis 4,5 m, jedoch
mind. 1 mal je Rohr, Verlegetiefe bis 2,9 m,
für Grabenbreiten von 1,5 bis 2,5 m, trockener
Arbeitsraum im Geoponton, abweichend von DIN EN 1610.
Rohrpositionierung, 1 Rohr, GFK DN 1200 bis 1800.
Menge: 33,000 m

**2.2.2.6 Auftriebssicherungen RQ10/2, 1 Rohr, GFK DN 400, Abstand 6,5m, B 1m, T 2,7m**
*** wie Position 2.2.2.3
Leistung wie vorherige, jedoch
RQ10 RQ2, Sicherungsabstand max. 6,5 m, jedoch mind. 1
mal je Rohr, Verlegetiefe bis 2,7 m,
für Grabenbreiten bis 1,0 m, trockener Arbeitsraum im
Geoponton, Breite nach DIN EN 1610.
Rohrpositionierung, 1 Rohr, GFK DN 400.
Menge: 53,000 m

**2.2.2.7 Auftriebssicherungen RQ8/9, 1 Rohr, GFK DN 1200/1500, Abstand 4,7- 5,5m, B 1,5-2,5m, T bis 3,3m**
Setzen, entfernen mechanische Auftriebssicherung für
Rohre, mit Messmittel zur Bestimmung des Auftriebs,
Lagesicherung der Rohre gegen temporären Auftrieb des
Flüssigbodeneinbaus, Sicherung ohne dauerhafte
Rohrverformung.
Auftriebssicherung oberhalb des Grabens positionieren,
Abstände der Rohrverlegehilfen gemäß
Rohrauftriebsstatiken, RQ8 RQ9, Sicherungsabstand max.
4,7 bis 5,5 m, jedoch mind. 1 mal je Rohr, Verlegetiefe
bis 3,3 m,
für Grabenbreiten von ca. 1,50 bis 2,5 m, im
verbaugestützten Graben, im Grundwasser, Breite
abweichend von DIN EN 1610.
Rohrpositionierung, 1 Rohr, GFK DN 1200 bis 1500, unter
Einhaltung der Herstellervorgaben und Rohrstatik in
ihrer Lage, Höhe und im geplanten Gefälle, im
Kanalgraben positionieren, aufhängen, nivellieren und
von oben fixieren, Technologie hängende Verlegung.
Auftriebssicherung ziehen zum Zeitpunkt, wenn keine
schädlichen Auftriebskräfte mehr verzeichnet werden und
gleichzeitig vor abgeschlossener Rückverfestigung des
Flüssigbodens, in jedem Fall entsprechend der Vorgaben
der Einweisung durch den Fachplaner.

Abrechnung nach Länge Kanaltrasse.
Menge: 61,000 m

##### Abschnitt 2.2.3 Begleitende Arbeiten der Verpressung

**2.2.3.1 Abdichtung mit Einfüll- und Entlüstungsstutzen des Verpressbereichs DN 300**
*** Bezugsbeschreibung
Einbau und Rückbau einer bauzeitlichen Kanalabdichtung
als Baubehelf zur Verpressung, für Kreisprofil DN 300
Stz.

Einspannen von Verschlussplatten an der Kanalöffnung
(i.d.R. im Schacht) mit Hilfe von Stabstützen o.ä.
Hilfsmitteln sichern, wasserdichte Abdichtung. Einschl.
Einfüllzylinder als Anschluss für Entlüftungs-/
Einfüllstutzen für die Verpressung herstellen, Anbau an
Verschlussformen der Kanäle. Einfüllzylinder vor und
nach jedes Verpressabschnitts, mit Anschluss für
Pumpenschlauch DN 150, druckdicht, wasserdicht, 90°
Bogen nach oben ausgerichtet.

Nach Verpressung mechanischen Packer zur Abdichtung der
Verfüllöffnungen setzen.

Am nächsten Arbeitstag können die Baubehelfe
zurückgebaut und umgesetzt werden.

Abrechnung in Stück zu setzende Verschlussöffnung.
Menge: 2,000 St

**2.2.3.2 Abdichtung mit Einfüll- und Entlüstungsstutzen des Verpressbereichs DN 1000**
*** wie Position 2.2.3.1
Für Eiprofil DN 1000 SB.
Menge: 4,000 St

**2.2.3.3 Abdichtung mit Einfüll- und Entlüstungsstutzen des Verpressbereichs Ei DN 900/1350**
*** wie Position 2.2.3.1
Für Eiprofil DN 900/1350 SB.
Menge: 2,000 St

**2.2.3.4 Überwachung der Verfüllung mit Videoskop**
Einrichten, betreiben, abbauen des Videoskops und
Überwachung der Flüssigbodenverfüllung im Kanal.
Einführung des Videoskops in den oberen Schacht, bis in
den Kanal, benötigte Kabellänge 4 bis 10 m.
Videoskop mit eigener Ausleuchtung, lenkbar und mit
Ausleger.
Zur Überprüfung der Hohlraumfreiheit wird nach und
während der Verpressung mit dem Videoskop die
Verfüllung beobachtet. Die Arbeiten aller Abschnitte
sind durch das Aufnehmen von Bildern und Videosequenzen
zu dokumentieren und dem AG im Zuge des Abgabeberichts
zur Verfügung zu stellen.

Abrechnung in Stunden Personaleinsatz.
Menge: 4,000 h

##### Abschnitt 2.2.4 Flüssigboden

**2.2.4.1 Eigenüberwachung Flüssigboden gemäß QSP**
Eigenüberwachung in Art und Umfang gemäß
Qualitätssicherungsplan, tägliche und turnusmäßige EÜ.
Einschl. Erstellen von Flüssigboden-Probekörpern,
Anzahl, Art und Intervall gemäß QSP.
Alle Laborleistungen werden durch den AG übernommen und
die Qualitätssicherung vor Ort ist durch den AN
anzuführen.
Die EÜ ist durch den AN oder einen vom AN zu
benennenden und vertraglich gebundenen Fachmann mit der
geforderten Qualifikation auszuführen.
Die Qualitätssicherung im Rahmen der Eigenüberwachung
wird durch den Fremdüberwacher kontrolliert. Bei
Verstößen gegen die Anforderungen der
Qualitätssicherung leitet der AG die erforderlichen
Maßnahmen ein.
Mögliche Unterbrechungen oder Baustillstände aufgrund
der Nichterfüllung der in der Ausschreibung geforderten
Leistungen der Qualitätssicherung gehen zu Lasten des
AN.

Arbeitsmittel:
Eigenfeuchte: Mikrowelle (mind. 700 Watt),
mikrowellengeeignete Schale, Waage (Genauigkeit 1g)
Ausbreitmaß: Arbeitsplatte, Schaufel, Zylinder
Penetrationswiderstand: Penetrometer - Beton-
Penetrometer B19082
pH-Wert: Indikatorpapier
Carbonat: Schnelltest mit 10%iger HCL-Lösung
Ammonium: Schnelltest mit Teststreifen
Probekörper
Menge: 8,000 St

*Hinweis*
Hinweis - Abstimmung Produktion und Ausbringen
Flüssigboden

Findet eine Trennung der Funktionen des Herstellers und
des Anwenders in unterschiedliche Firmen statt, hat
zwingend eine tägliche Abstimmung zwischen dem
Hersteller/Lieferanten des Flüssigbodens und der
einbauenden Firma mit angemessenem zeitlichem Vorlauf
über die jeweils benötigten Flüssigbodenmengen,
mögliche Behinderungen bis absehbare Wartezeiten etc.
zu erfolgen. Verzögerungen und deren Folgen als
Ergebnis fehlender Abstimmungen gehen zu Lasten des AN.
Hersteller und Anwender haben sich bezüglich der
Produktionstage und Lieferzeiten des Flüssigbodens zu
koordinieren.

Leerlaufzeiten des Anwenders (Baufirma mit
Flüssigbodenbedarf) aufgrund Herstell- oder
Lieferschwierigkeiten sind auszuschließen

Die Kosten für derartige Leerlaufzeiten trägt der
Mischplatzbetreiber immer, wenn er diese Kosten
schuldhaft durch Abwesenheit der vorzuhaltenden
Kapazitäten verursacht hat.
Auch abstimmungsbedingte Stillstandszeiten können nicht
als Mehraufwand abgerechnet werden und gehen zulasten
des Verursachers (Anwender oder Hersteller).

*Hinweis*
Hinweis - Einbauzeit und Transport

Die maximale Zeit von 90 Minuten von Zeitpunkt des
Herstellungsbeginns bis zum fertigen Einbau darf nicht
überschritten werden, ansonsten kann das Material nicht
verwendet werden. Die entstandenen Kosten im Fall einer
Nicht-Verwertbarkeit gehen zulasten des AN.
Qualitätsmängel, die durch den Transport aufgrund
unausgebildeter Fahrer entstehen, gehen zulasten des
AN.

*Hinweis*
Hinweis - Herstellung, Liefern und Ausbringen

Die Positionen 'Flüssigboden herstellen, liefern,
ausbringen/abladen' beinhalten den Prozess der
Flüssigbodenherstellung, einschl. Bodenaufbereitung und
Homogenisierung, bis zur Entladung am Einbauort.

Lohn- und Verbrauchskosten für die Herstellung des
Flüssigbodens und den Betrieb der Technik (Compound,
Beschleuniger, Kalk, Treib- und Betriebsstoffe) sind
einzurechnen.
Die Stoffverbräuche sind den Rezepturangaben zu
entnehmen. Die Rezepturen sind anwendungsbezogen
verschiedenen Einbaubereichen zugeordnet.

Die Separierung erfolgt über eine Siebanlage (>32 mm
ausseparieren) und/oder einen Schaufel- bzw.
Scheibenseparator als Anbaugerät des Radladers/Baggers,
der zur Befüllung der Flüssigbodenanlage dient.
Der Scheibenabstand im Separator bestimmt das
Größtkorn, erforderlich hier max. etwa 32 mm, da vom
Größtkorn die erforderlichen Abstände zu benachbarten
Bauteilen abhängig sind. So beträgt z.B. der
Mindestabstand eines Einbauteils, z.B. Rohr zur
Grabenwand, das 3- bis 3,5-fache des Größtkorns.

Das Verfüllen des Flüssigbodens in den vorgesehenen
Verfüllbereich hat mit geeigneten Anbauteilen zu
erfolgen, um die korrekten bautechnischen Umsetzung
sicherzustellen.

**2.2.4.2 Flüssigboden herstellen, liefern, ausbringen, R.1 Geoponton**
Flüssigboden, nach Rezeptur 1 des AG (015-26 kf) oder
gleichwertig herstellen, für Geoponton, Herstellung aus
Aushubmaterial, lagernd auf dem Mischplatz,
Zugabemengen und -stoffe gemäß Kalkulationsrezeptur,
für die Verpreisung sind die Mittelwerte der
Zuschlagstoffe anzunehmen. Vom Mischplatz zum Einbauort
transportieren, Flüssigboden mit dem Fahrmischer oder
Pumpe in den Graben ausbringen, Einbau im Grundwasser.
Die Abrechnung erfolgt in m³ nach Lieferscheinen.
Menge: 2400,000 m3

**2.2.4.3 Flüssigboden herstellen, liefern, ausbringen, R.2 Kanalgraben FB aus FB**
Flüssigboden, nach Rezeptur 2 der Rezeptur AG (016-26
kf) oder gleichwertig herstellen, für
Kanalgrabenverfüllung im Geoponton, Flüssigboden aus
Flüssigboden, lagernd auf dem Mischplatz, Zugabemengen
und -stoffe gemäß Kalkulationsrezeptur, für die
Verpreisung sind die Mittelwerte der Zuschlagstoffe
anzunehmen. Vom Mischplatz zum Einbauort
transportieren, Flüssigboden mit dem Fahrmischer in den
Graben ausbringen.
Die Abrechnung erfolgt in m³ nach Lieferscheinen.
Menge: 375,000 m3

**2.2.4.4 Flüssigboden herstellen, liefern, ausbringen, R.3 Kanalgraben**
Flüssigboden, nach Rezeptur 3 der Rezeptur AG (017-26
kf) oder gleichwertig herstellen, für
Kanalgrabenverfüllung im verbauten Graben, Herstellung
aus Aushubboden, lagernd auf dem Mischplatz,
Zugabemengen und -stoffe gemäß Kalkulationsrezeptur,
für die Verpreisung sind die Mittelwerte der
Zuschlagstoffe anzunehmen. Vom Mischplatz zum Einbauort
transportieren, Flüssigboden mit dem Fahrmischer in den
Graben ausbringen, Einbau im Grundwasser.
Die Abrechnung erfolgt in m³ nach Lieferscheinen.
Menge: 300,000 m3

**2.2.4.5 Flüssigboden herstellen, liefern, ausbringen, R.3 Verdämmung Bauwerke**
Flüssigboden, nach Rezeptur 3 der Rezeptur AG (017-26
kf) oder gleichwertig herstellen, für Verdämmung von
offenen Bauwerken (altes Abschlagsbauwerk und
Schächte), Herstellung aus Aushubboden, lagernd auf dem
Mischplatz, Zugabemengen und -stoffe gemäß
Kalkulationsrezeptur, für die Verpreisung sind die
Mittelwerte der Zuschlagstoffe anzunehmen. Vom
Mischplatz zum Einbauort transportieren, Flüssigboden
mit dem Fahrmischer in den Graben ausbringen.
Die Abrechnung erfolgt in m³ nach Lieferscheinen.
Menge: 22,000 m3

**2.2.4.6 Flüssigboden herstellen, liefern, ausbringen, R.4 FB Verdämmung Kanäle**
Flüssigboden, nach Rezeptur 4 der Rezeptur AG (018-26
kf) oder gleichwertig herstellen, für Verdämmung von
Bestandskanälen und Bauwerken, Flüssigboden aus
Flüssigboden, lagernd auf dem Mischplatz, Zugabemengen
und -stoffe gemäß Kalkulationsrezeptur, für die
Verpreisung sind die Mittelwerte der Zuschlagstoffe
anzunehmen. Vom Mischplatz zum Einbauort
transportieren, Einbringung durch druckbasierte
Verpressung von Kanälen.
Je Verpressabschnitt Betonpumpe aufstellen, mit
Flüssigboden beschicken, Pumpenschlauch an
Einfüllstutzen im abgedichteten Kanal anschließen und
Flüssigboden mit max. 4 bar verpressen. Einbau
Flüssigboden entgegen dem Haltungsgefälle. Ein
Verpressabschnitt ist innerhalb eines Tages zu
verfüllen.

Das Rohr ist bei starker Verschmutzung vorzuwässern.
Eine rein auf der Schwerkraft basierende Verfüllung von
Kanälen ist unzulässig, da eine sichere
Hohlraumfreiheit, zusammen mit der Vermeidung späterer
Schwindungen und Spaltbildungen etc., so nicht
gewährleistet werden kann.
Der Aufbau der Geräte und Baubehelfe sowie der Betrieb
ist so zu gestalten, dass von einer Verfüllöffnung
(Bohrloch oder Einzugsgrube) zur anderen gewechselt
werden kann, sobald eine Verpressung des jeweiligen
Abschnitts abgeschlossen ist. Der Standortwechsel hat
geplant und strukturiert zu erfolgen, damit die Zeiten
für diese Hilfsarbeiten auf ein Minimum beschränkt
werden können.

Pumpendaten:
Mind. DN150 auf Druckseite als Abgang, Arbeitsdruck 1-4
bar, Fördermenge mind. 25 m³/h, mindestens 10 m langen
Zuleitung DN 150 zum Einfüllstutzen.

Die Abrechnung erfolgt in m³ nach Lieferscheinen.
Menge: 58,000 m3

#### Bereich 2.3 Entsorgung

##### Abschnitt 2.3.1 Entsorgung

**2.3.1.1 Boden entsorgen,verwerten, AVV170504, EBV BM-0**
Boden und Steine, nicht gefährlich, Abfallschlüssel
nach AVV 170504 Boden/Stein, nicht schadstoffbelastet,
Deklaration durch AN, Werte gemäß
Ersatzbaustoffverordnung 2023 sind eingehalten,
Charakterisierung Bodenmaterial Klasse BM-0, nach EBV
2023, Anlage 1, Tabelle 3, auf Baustelle lagernd,
laden, mit LKW des AN transportieren,
entsorgen/verwerten, zur Verwertungsanlage,
Transportweg bis 15 km, Vergütung der Entsorgung
übernimmt der AG, Nachweis durch Wiegeschein.
Menge: 500,000 t

**2.3.1.2 Boden entsorgen,verwerten, AVV170504, EBV BM-F1**
Boden und Steine, nicht gefährlich, Abfallschlüssel
nach AVV 170504 Boden/Stein, schadstoffbelastet,
Deklaration durch AN, Werte gemäß
Ersatzbaustoffverordnung 2023 sind eingehalten,
Charakterisierung Bodenmaterial Klasse BM-F1 nach EBV
2023, Anlage 1, Tabelle 3, auf Baustelle lagernd,
laden, mit LKW des AN transportieren,
entsorgen/verwerten, zur Verwertungsanlage, Vergütung
der Entsorgung übernimmt der AG, Nachweis durch
Wiegeschein.
Menge: 500,000 t

USt %: 19,00
